# VIVIENDA

- Propiedad del archivo: SOFT S.A.
- Formato: FIEBDC-3/2002
- Programa: Presto 8.8
- Fecha de los precios: 14/02/2009
- Divisa: EUR
- Código: VIVIENDA (09/02/1990)
Importe: 251327.73

## 1 MOVIMIENTO TIERRAS (06/02/2001)
Importe: 5046.25

**D02EP250** M3 EXCAV. MECÁNICA T. DURO (06/02/2001)
2500 M3 × 1.78 = 4450.00
M3. Excavación a cielo abierto, en terreno de consistencia dura, con excavadora de 2 m3. de capacidad de cuchara, con extracción de tierra a los bordes, en vaciado, i/p.p. de costes indirectos.

| Código | Ud | Descripción | Rendimiento | Precio | Importe |
|---|---|---|---|---|---|
| U01AA010 | Hr | Peón especializado (mano de obra) | 0.064 | 7.33 | 0.47 |
| U02FF001 | Hr | Excavadora 2 M3. (maquinaria; 06/02/2001) | 0.04 | 31.52 | 1.26 |
| %3000000 | % | Costes indirectos...(s/total) (06/02/2001) | 3 % | 1.73 | 0.05 |
|  |  | Total |  |  | 1.78 |

| Medición | Uds. | Parcial |
|---|---|---|
| EXPLANADAS | 2500 | 2500.00 |
| Total |  | 2500 |

**D02KF201** M3 EXCAV. MECÁN. POZOS T. DURO (06/02/2001)
58.61 M3 × 4.57 = 267.85
M3. Excavación, con retroexcavadora, de terreno de consistencia dura, en apertura de pozos, con extracción de tierras a los bordes, i/p.p. de costes indirectos.

| Código | Ud | Descripción | Rendimiento | Precio | Importe |
|---|---|---|---|---|---|
| U01AA011 | Hr | Peón suelto (mano de obra) | 0.28 | 7.32 | 2.05 |
| A03CF010 | Hr | RETROPALA S/NEUMA. ARTIC 102 CV (material; 12/01/2005) | 0.2 | 11.94 | 2.39 |
| %3000000 | % | Costes indirectos...(s/total) | 3 % | 4.44 | 0.13 |
|  |  | Total |  |  | 4.57 |

| Medición | Uds. | Largo | Ancho | Alto | Parcial |
|---|---|---|---|---|---|
| ZAPATAS VIVIENDA 1 |  |  |  |  |  |
|  | 3 | 0.7 | 1.3 | 0.6 | 1.64 |
|  | 1 | 1.2 | 1.2 | 0.6 | 0.86 |
|  | 1 | 0.85 | 1.6 | 0.6 | 0.82 |
|  | 1 | 1.7 | 1.7 | 0.6 | 1.73 |
|  | 2 | 0.8 | 1.5 | 0.6 | 1.44 |
|  | 1 | 1.3 | 1.3 | 0.6 | 1.01 |
|  | 1 | 0.65 | 1.3 | 0.6 | 0.51 |
|  | 1 | 1.1 | 1.1 | 0.6 | 0.73 |
|  | 1 | 0.9 | 1.8 | 0.6 | 0.97 |
| ZAPATAS VIVIENDA 2 |  |  |  |  |  |
|  | 2 | 0.7 | 1.3 | 1 | 1.82 |
|  | 1 | 0.7 | 1.3 | 0.6 | 0.55 |
|  | 1 | 1.2 | 1.2 | 0.6 | 0.86 |
|  | 1 | 0.85 | 1.6 | 1 | 1.36 |
|  | 1 | 1.7 | 1.7 | 0.6 | 1.73 |
|  | 2 | 0.8 | 1.5 | 0.6 | 1.44 |
|  | 1 | 1.3 | 1.3 | 0.6 | 1.01 |
|  | 1 | 0.65 | 1.3 | 1 | 0.85 |
|  | 1 | 1.1 | 1.1 | 0.6 | 0.73 |
|  | 1 | 0.9 | 1.8 | 0.6 | 0.97 |
| ZAPATAS VIVIENDA 3 |  |  |  |  |  |
|  | 2 | 0.7 | 1.3 | 1 | 1.82 |
|  | 1 | 0.7 | 1.3 | 0.6 | 0.55 |
|  | 1 | 1.2 | 1.2 | 0.6 | 0.86 |
|  | 1 | 0.85 | 1.6 | 1 | 1.36 |
|  | 1 | 1.7 | 1.7 | 0.6 | 1.73 |
|  | 2 | 0.8 | 1.5 | 0.6 | 1.44 |
|  | 1 | 1.3 | 1.3 | 0.6 | 1.01 |
|  | 1 | 0.65 | 1.3 | 1 | 0.85 |
|  | 1 | 1.1 | 1.1 | 0.6 | 0.73 |
|  | 1 | 0.9 | 1.8 | 0.6 | 0.97 |
| ZAPATAS VIVIENDA 4 |  |  |  |  |  |
|  | 1 | 0.7 | 1.3 | 0.6 | 0.55 |
|  | 1 | 1.2 | 1.2 | 0.6 | 0.86 |
|  | 1 | 0.85 | 1.6 | 1 | 1.36 |
|  | 1 | 1.7 | 1.7 | 0.6 | 1.73 |
|  | 1 | 0.8 | 1.5 | 0.6 | 0.72 |
|  | 1 | 1.3 | 1.3 | 1 | 1.69 |
|  | 1 | 0.65 | 1.3 | 1 | 0.85 |
|  | 1 | 1.1 | 1.1 | 0.6 | 0.73 |
|  | 1 | 0.9 | 1.8 | 0.6 | 0.97 |
|  | 2 | 0.7 | 1.3 | 1 | 1.82 |
|  | 1 | 0.8 | 1.5 | 1 | 1.20 |
| ZAPATAS VIVIENDA 5 |  |  |  |  |  |
|  | 1 | 0.7 | 1.3 | 0.6 | 0.55 |
|  | 1 | 1.2 | 1.2 | 0.6 | 0.86 |
|  | 1 | 0.85 | 1.6 | 1 | 1.36 |
|  | 1 | 1.7 | 1.7 | 1 | 2.89 |
|  | 1 | 0.8 | 1.5 | 1 | 1.20 |
|  | 1 | 1.3 | 1.3 | 1 | 1.69 |
|  | 1 | 0.65 | 1.3 | 0.6 | 0.51 |
|  | 1 | 1.1 | 1.1 | 0.6 | 0.73 |
|  | 1 | 0.9 | 1.8 | 0.6 | 0.97 |
|  | 2 | 0.7 | 1.3 | 1 | 1.82 |
|  | 1 | 0.8 | 1.5 | 1 | 1.20 |
| Total |  |  |  |  | 58.61 |

**D02HF201** M3 EXCAV. MECÁN. ZANJAS T. DURO (06/02/2001)
55.85 M3 × 5.88 = 328.40
M3. Excavación, con retroexcavadora, de terrenos de consistencia dura, con extracción de tierras a los bordes, i/p.p. de costes indirectos.

| Código | Ud | Descripción | Rendimiento | Precio | Importe |
|---|---|---|---|---|---|
| U01AA011 | Hr | Peón suelto | 0.24 | 7.32 | 1.76 |
| A03CF005 | Hr | RETROEXCAVADORA S/NEUMAT 117 CV (material; 12/01/2005) | 0.112 | 35.27 | 3.95 |
| %3000000 | % | Costes indirectos...(s/total) | 3 % | 5.71 | 0.17 |
|  |  | Total |  |  | 5.88 |

| Medición | Uds. | Largo | Ancho | Alto | Parcial |
|---|---|---|---|---|---|
| CIMENTACION VIVIENDA 1 |  |  |  |  |  |
| VIGAS ATADO | 3.96 |  |  |  | 3.96 |
| VIGAS CENTRADORAS | 3.83 |  |  |  | 3.83 |
| ARRANQUE ESCALERA | 1 | 0.3 | 1 | 0.5 | 0.15 |
| MURETE | 1 | 7.91 | 0.2 | 0.3 | 0.47 |
| MURO PATIO TRASERO | 1 | 10.63 | 0.4 | 0.5 | 2.13 |
| SANEAMIENTO | 1 | 4 | 0.3 | 0.3 | 0.36 |
| PLUVIALES | 1 | 3 | 0.3 | 0.3 | 0.27 |
| CIMENTACION VIVIENDA 2 |  |  |  |  |  |
| VIGAS ATADO | 3.96 |  |  |  | 3.96 |
| VIGAS CENTRADORAS | 3.83 |  |  |  | 3.83 |
| ARRANQUE ESCALERA | 1 | 0.3 | 1 | 0.5 | 0.15 |
| MURETE | 1 | 7.91 | 0.2 | 0.3 | 0.47 |
| MURO PATIO TRASERO | 1 | 10.63 | 0.4 | 0.5 | 2.13 |
| SANEAMIENTO | 1 | 4 | 0.3 | 0.3 | 0.36 |
| PLUVIALES | 1 | 3 | 0.3 | 0.3 | 0.27 |
| CIMENTACION VIVIENDA 3 |  |  |  |  |  |
| VIGAS ATADO | 3.96 |  |  |  | 3.96 |
| VIGAS CENTRADORAS | 3.83 |  |  |  | 3.83 |
| ARRANQUE ESCALERA | 1 | 0.3 | 1 | 0.5 | 0.15 |
| MURETE | 1 | 7.91 | 0.2 | 0.3 | 0.47 |
| MURO PATIO TRASERO | 1 | 10.63 | 0.4 | 0.5 | 2.13 |
| SANEAMIENTO | 1 | 4 | 0.3 | 0.3 | 0.36 |
| PLUVIALES | 1 | 3 | 0.3 | 0.3 | 0.27 |
| CIMENTACION VIVIENDA 4 |  |  |  |  |  |
| VIGAS ATADO | 3.96 |  |  |  | 3.96 |
| VIGAS CENTRADORAS | 3.83 |  |  |  | 3.83 |
| ARRANQUE ESCALERA | 1 | 0.3 | 1 | 0.5 | 0.15 |
| MURETE | 1 | 7.91 | 0.2 | 0.3 | 0.47 |
| MURO PATIO TRASERO | 1 | 10.63 | 0.4 | 0.5 | 2.13 |
| SANEAMIENTO | 1 | 4 | 0.3 | 0.3 | 0.36 |
| PLUVIALES | 1 | 3 | 0.3 | 0.3 | 0.27 |
| CIMENTACION VIVIENDA 5 |  |  |  |  |  |
| VIGAS ATADO | 3.96 |  |  |  | 3.96 |
| VIGAS CENTRADORAS | 3.83 |  |  |  | 3.83 |
| ARRANQUE ESCALERA | 1 | 0.3 | 1 | 0.5 | 0.15 |
| MURETE | 1 | 7.91 | 0.2 | 0.3 | 0.47 |
| MURO PATIO TRASERO | 1 | 10.63 | 0.4 | 0.5 | 2.13 |
| SANEAMIENTO | 1 | 4 | 0.3 | 0.3 | 0.36 |
| PLUVIALES | 1 | 3 | 0.3 | 0.3 | 0.27 |
| Total |  |  |  |  | 55.85 |

## 2 CIMENTACION (06/02/2001)
Importe: 21408.38

**D04EF161** M3 HOR. LIMP. HM-20/P/40/ IIa CEN.VER.GRUA (06/02/2001)
16.29 M3 × 59.79 = 973.98
M3. Hormigón en masa HM-20/P/40/ IIa N/mm2, con tamaño máximo del árido de 40 mm. elaborado en central para limpieza y nivelado de fondos de cimentación, incluso vertido con pluma-grua, vibrado y colocación. Según EHE.

| Código | Ud | Descripción | Rendimiento | Precio | Importe |
|---|---|---|---|---|---|
| U01AA011 | Hr | Peón suelto | 0.725 | 7.32 | 5.31 |
| A03KB010 | Hr | PLUMA GRÚA DE 30 Mts. (material) | 0.6 | 3.84 | 2.30 |
| A02FA513 | M3 | HORM. HM-20/P/40/ IIa CENTRAL (material; 26/09/2019) | 1 | 50.44 | 50.44 |
| %3000000 | % | Costes indirectos...(s/total) | 3 % | 58.05 | 1.74 |
|  |  | Total |  |  | 59.79 |

| Medición | Uds. | Largo | Ancho | Alto | Parcial |
|---|---|---|---|---|---|
| ZAPATAS VIVIENDA 1 |  |  |  |  |  |
|  | 3 | 0.7 | 1.3 | 0.1 | 0.27 |
|  | 1 | 1.2 | 1.2 | 0.1 | 0.14 |
|  | 1 | 0.85 | 1.6 | 0.1 | 0.14 |
|  | 1 | 1.7 | 1.7 | 0.1 | 0.29 |
|  | 2 | 0.8 | 1.5 | 0.1 | 0.24 |
|  | 1 | 1.3 | 1.3 | 0.1 | 0.17 |
|  | 1 | 0.65 | 1.3 | 0.1 | 0.08 |
|  | 1 | 1.1 | 1.1 | 0.1 | 0.12 |
|  | 1 | 0.9 | 1.8 | 0.1 | 0.16 |
| VIGAS CIMENTACIÓN | 1.88 |  |  |  | 1.88 |
| ARRANQUE ESCALERA | 1 | 0.3 | 1 | 0.1 | 0.03 |
| ZAPATAS VIVIENDA 2 |  |  |  |  |  |
|  | 3 | 0.7 | 1.3 | 0.1 | 0.27 |
|  | 1 | 1.2 | 1.2 | 0.1 | 0.14 |
|  | 1 | 0.85 | 1.6 | 0.1 | 0.14 |
|  | 1 | 1.7 | 1.7 | 0.1 | 0.29 |
|  | 2 | 0.8 | 1.5 | 0.1 | 0.24 |
|  | 1 | 1.3 | 1.3 | 0.1 | 0.17 |
|  | 1 | 0.65 | 1.3 | 0.1 | 0.08 |
|  | 1 | 1.1 | 1.1 | 0.1 | 0.12 |
|  | 1 | 0.9 | 1.8 | 0.1 | 0.16 |
| VIGAS CIMENTACIÓN | 1.88 |  |  |  | 1.88 |
| ARRANQUE ESCALERA | 1 | 0.3 | 1 | 0.1 | 0.03 |
| ZAPATAS VIVIENDA 3 |  |  |  |  |  |
|  | 3 | 0.7 | 1.3 | 0.1 | 0.27 |
|  | 1 | 1.2 | 1.2 | 0.1 | 0.14 |
|  | 1 | 0.85 | 1.6 | 0.1 | 0.14 |
|  | 1 | 1.7 | 1.7 | 0.1 | 0.29 |
|  | 2 | 0.8 | 1.5 | 0.1 | 0.24 |
|  | 1 | 1.3 | 1.3 | 0.1 | 0.17 |
|  | 1 | 0.65 | 1.3 | 0.1 | 0.08 |
|  | 1 | 1.1 | 1.1 | 0.1 | 0.12 |
|  | 1 | 0.9 | 1.8 | 0.1 | 0.16 |
| VIGAS CIMENTACIÓN | 1.88 |  |  |  | 1.88 |
| ARRANQUE ESCALERA | 1 | 0.3 | 1 | 0.1 | 0.03 |
| ZAPATAS VIVIENDA 4 |  |  |  |  |  |
|  | 2 | 0.7 | 1.3 | 0.1 | 0.18 |
|  | 1 | 1.2 | 1.2 | 0.1 | 0.14 |
|  | 1 | 0.85 | 1.6 | 0.1 | 0.14 |
|  | 1 | 1.7 | 1.7 | 0.1 | 0.29 |
|  | 1 | 0.8 | 1.5 | 0.1 | 0.12 |
|  | 1 | 0.65 | 1.3 | 0.1 | 0.08 |
|  | 1 | 1.1 | 1.1 | 0.1 | 0.12 |
|  | 1 | 0.9 | 1.8 | 0.1 | 0.16 |
| VIGAS CIMENTACIÓN | 1.88 |  |  |  | 1.88 |
| ARRANQUE ESCALERA | 1 | 0.3 | 1 | 0.1 | 0.03 |
| ZAPATAS VIVIENDA 5 |  |  |  |  |  |
|  | 2 | 0.7 | 1.3 | 0.1 | 0.18 |
|  | 1 | 1.2 | 1.2 | 0.1 | 0.14 |
|  | 1 | 0.65 | 1.3 | 0.1 | 0.08 |
|  | 1 | 1.1 | 1.1 | 0.1 | 0.12 |
|  | 1 | 0.9 | 1.8 | 0.1 | 0.16 |
| VIGAS CIMENTACIÓN | 1.88 |  |  |  | 1.88 |
| ARRANQUE ESCALERA | 1 | 0.3 | 1 | 0.1 | 0.03 |
| Total |  |  |  |  | 16.29 |

**D04EA002** M3 HORM.CICLOPEO HM-20 CIM.V.M. (06/02/2001)
11.04 M3 × 77.41 = 854.61
M3. Hormigón ciclópeo HM-20/P/40/ IIa N/mm2, Tmáx. 40mm. y morro 80/150 mm., en zanjas y pozos de cimentación, i/vertido por medios manuales y colocación.

| Código | Ud | Descripción | Rendimiento | Precio | Importe |
|---|---|---|---|---|---|
| U01AA011 | Hr | Peón suelto | 2 | 7.32 | 14.64 |
| A02AA510 | M3 | HORMIGÓN HNE-20/P/40 elab. obra (material) | 0.75 | 69.46 | 52.10 |
| U04AF301 | M3 | Morro 80/150 mm. (material; 17/02/2003) | 0.33 | 25.48 | 8.41 |
| %3000000 | % | Costes indirectos...(s/total) | 3 % | 75.15 | 2.25 |
|  |  | Total |  |  | 77.41 |

| Medición | Uds. | Largo | Ancho | Alto | Parcial |
|---|---|---|---|---|---|
| POZOS VIVIENDA 2 |  |  |  |  |  |
| P1 | 1 | 0.7 | 1.3 | 0.5 | 0.46 |
| P4 | 1 | 0.85 | 1.6 | 0.5 | 0.68 |
| P7 | 1 | 0.7 | 1.3 | 0.5 | 0.46 |
| P10 | 1 | 0.65 | 1.3 | 0.5 | 0.42 |
| POZOS VIVIENDA 3 |  |  |  |  |  |
| P1 | 1 | 0.7 | 1.3 | 0.5 | 0.46 |
| P4 | 1 | 0.85 | 1.6 | 0.5 | 0.68 |
| P7 | 1 | 0.7 | 1.3 | 0.5 | 0.46 |
| P10 | 1 | 0.65 | 1.3 | 0.5 | 0.42 |
| POZOS VIVIENDA 4 |  |  |  |  |  |
| P1 | 1 | 0.7 | 1.3 | 0.5 | 0.46 |
| P4 | 1 | 0.85 | 1 | 0.3 | 0.26 |
| P5 | 1 | 1.7 | 1 | 0.3 | 0.51 |
| P6 | 1 | 0.8 | 1.5 | 0.3 | 0.36 |
| P7 | 1 | 0.7 | 1.3 | 0.5 | 0.46 |
| P8 | 1 | 1.3 | 1.3 | 0.5 | 0.85 |
| P9 | 1 | 0.8 | 1.5 | 0.5 | 0.60 |
| POZOS VIVIENDA 5 |  |  |  |  |  |
| P1 | 1 | 0.7 | 1.3 | 0.5 | 0.46 |
| P4 | 1 | 0.85 | 1 | 0.3 | 0.26 |
| P5 | 1 | 1.7 | 1 | 0.3 | 0.51 |
| P6 | 1 | 0.8 | 1.5 | 0.3 | 0.36 |
| P7 | 1 | 0.7 | 1.3 | 0.5 | 0.46 |
| P8 | 1 | 1.3 | 1.3 | 0.5 | 0.85 |
| P9 | 1 | 0.8 | 1.5 | 0.5 | 0.60 |
| Total |  |  |  |  | 11.04 |

**D04IA403** M3 HORM. HA-25/B/40/ IIa CIM.V.BOMBA (06/02/2001)
70.01 M3 × 96.95 = 6787.47
M3. Hormigón armado HA-25/P/40/ IIa N/mm2, con tamaño máximo del árido de 40 mm., consistencia blanda, elaborado en central en relleno de zapatas, zanjas de cimentación y vigas riostras, incluso armadura B-400 S (40 Kgs/m3.), vertido por medio de camión-bomba, vibrado y colocado. Según EHE.

| Código | Ud | Descripción | Rendimiento | Precio | Importe |
|---|---|---|---|---|---|
| D04GA502 | M3 | HORM.HA-25/B/40/ IIa CI.V.B. CENT (02/02/2004) | 1 | 62.13 | 62.13 |
| D04AA001 | Kg | ACERO CORRUGADO B 400-S | 40 | 0.8 | 32.00 |
| %3000000 | % | Costes indirectos...(s/total) | 3 % | 94.13 | 2.82 |
|  |  | Total |  |  | 96.95 |

| Medición | Uds. | Largo | Ancho | Alto | Parcial |
|---|---|---|---|---|---|
| ZAPATAS VIVIENDA 1 |  |  |  |  |  |
|  | 3 | 0.7 | 1.3 | 0.5 | 1.37 |
|  | 1 | 1.2 | 1.2 | 0.5 | 0.72 |
|  | 1 | 0.85 | 1.6 | 0.5 | 0.68 |
|  | 1 | 1.7 | 1.7 | 0.5 | 1.45 |
|  | 2 | 0.8 | 1.5 | 0.5 | 1.20 |
|  | 1 | 1.3 | 1.3 | 0.5 | 0.85 |
|  | 1 | 0.65 | 1.3 | 0.5 | 0.42 |
|  | 1 | 1.1 | 1.1 | 0.5 | 0.61 |
|  | 1 | 0.9 | 1.8 | 0.5 | 0.81 |
| VIGAS CIMENTACION | 4.58 |  |  |  | 4.58 |
| ARRANQUE ESCALERA | 1 | 0.3 | 1 | 0.4 | 0.12 |
| ZAPATAS VIVIENDA 2 |  |  |  |  |  |
|  | 1 | 0.7 | 1.3 | 0.5 | 0.46 |
|  | 1 | 1.2 | 1.2 | 0.5 | 0.72 |
|  | 1 | 1.7 | 1.7 | 0.5 | 1.45 |
|  | 2 | 0.8 | 1.5 | 0.5 | 1.20 |
|  | 1 | 1.3 | 1.3 | 0.5 | 0.85 |
|  | 1 | 1.1 | 1.1 | 0.5 | 0.61 |
|  | 1 | 0.9 | 1.8 | 0.5 | 0.81 |
| VIGAS CIMENTACION | 3.26 |  |  |  | 3.26 |
| ARRANQUE ESCALERA | 1 | 0.3 | 1 | 0.4 | 0.12 |
| ZAPATAS VIVIENDA 3 |  |  |  |  |  |
|  | 2 | 0.7 | 1.3 | 1 | 1.82 |
|  | 1 | 0.7 | 1.3 | 0.6 | 0.55 |
|  | 1 | 1.2 | 1.2 | 0.6 | 0.86 |
|  | 1 | 0.85 | 1.6 | 1 | 1.36 |
|  | 1 | 1.7 | 1.7 | 0.6 | 1.73 |
|  | 2 | 0.8 | 1.5 | 0.6 | 1.44 |
|  | 1 | 1.3 | 1.3 | 0.6 | 1.01 |
|  | 1 | 0.65 | 1.3 | 1 | 0.85 |
|  | 1 | 1.1 | 1.1 | 0.6 | 0.73 |
|  | 1 | 0.9 | 1.8 | 0.6 | 0.97 |
| VIGAS CIMENTACION | 3.26 |  |  |  | 3.26 |
| ARRANQUE ESCALERA | 1 | 0.3 | 1 | 0.4 | 0.12 |
| ZAPATAS VIVIENDA 4 |  |  |  |  |  |
|  | 1 | 0.7 | 1.3 | 0.6 | 0.55 |
|  | 1 | 1.2 | 1.2 | 0.6 | 0.86 |
|  | 1 | 0.85 | 1.6 | 1 | 1.36 |
|  | 1 | 1.7 | 1.7 | 0.6 | 1.73 |
|  | 1 | 0.8 | 1.5 | 0.6 | 0.72 |
|  | 1 | 1.3 | 1.3 | 1 | 1.69 |
|  | 1 | 0.65 | 1.3 | 1 | 0.85 |
|  | 1 | 1.1 | 1.1 | 0.6 | 0.73 |
|  | 1 | 0.9 | 1.8 | 0.6 | 0.97 |
|  | 2 | 0.7 | 1.3 | 1 | 1.82 |
|  | 1 | 0.8 | 1.5 | 1 | 1.20 |
| VIGAS CIMENTACION | 3.26 |  |  |  | 3.26 |
| ARRANQUE ESCALERA | 1 | 0.3 | 1 | 0.4 | 0.12 |
| ZAPATAS VIVIENDA 5 |  |  |  |  |  |
|  | 1 | 0.7 | 1.3 | 0.6 | 0.55 |
|  | 1 | 1.2 | 1.2 | 0.6 | 0.86 |
|  | 1 | 0.85 | 1.6 | 1 | 1.36 |
|  | 1 | 1.7 | 1.7 | 1 | 2.89 |
|  | 1 | 0.8 | 1.5 | 1 | 1.20 |
|  | 1 | 1.3 | 1.3 | 1 | 1.69 |
|  | 1 | 0.65 | 1.3 | 0.6 | 0.51 |
|  | 1 | 1.1 | 1.1 | 0.6 | 0.73 |
|  | 1 | 0.9 | 1.8 | 0.6 | 0.97 |
|  | 2 | 0.7 | 1.3 | 1 | 1.82 |
|  | 1 | 0.8 | 1.5 | 1 | 1.20 |
| VIGAS CIMENTACION | 3.26 |  |  |  | 3.26 |
| ARRANQUE ESCALERA | 1 | 0.3 | 1 | 0.4 | 0.12 |
| Total |  |  |  |  | 70.01 |

**D04IA503** M3 HORM. HA-25/B/40/ IIa CIM.B.ENCOF (06/02/2001)
13.36 M3 × 121.04 = 1617.09
M3. Hormigón armado HA-25/P/40/ IIa N/mm2, con tamaño máximo del árido de 40 mm., consistencia blanda, elaborado en central en relleno de zapatas, zanjas de cimentación y vigas riostras, incluso armadura B-400 S (40 Kgs/m3.), encofrado y desencofrado, vertido por medio de camión-bomba, vibrado y colocado. Según EHE.

| Código | Ud | Descripción | Rendimiento | Precio | Importe |
|---|---|---|---|---|---|
| D04GA502 | M3 | HORM.HA-25/B/40/ IIa CI.V.B. CENT | 1 | 62.13 | 62.13 |
| D04AA001 | Kg | ACERO CORRUGADO B 400-S | 40 | 0.8 | 32.00 |
| D04CA001 | M2 | ENCOF. MAD. ZAPAT. Y VIGAS (12/01/2005) | 2 | 11.69 | 23.38 |
| %3000000 | % | Costes indirectos...(s/total) | 3 % | 117.51 | 3.53 |
|  |  | Total |  |  | 121.04 |

| Medición | Uds. | Largo | Ancho | Alto | Parcial |
|---|---|---|---|---|---|
| POZOS VIVIENDA 2 |  |  |  |  |  |
| P1 | 1 | 0.7 | 1.3 | 0.5 | 0.46 |
| P4 | 1 | 0.85 | 1.6 | 0.5 | 0.68 |
| P7 | 1 | 0.7 | 1.3 | 0.5 | 0.46 |
| P10 | 1 | 0.65 | 1.3 | 0.5 | 0.42 |
| VIGAS CIMENTACIÓN | 1 | 7.82 | 0.4 | 0.4 | 1.25 |
|  | 1 | 1.85 | 0.2 | 0.2 | 0.07 |
| POZOS VIVIENDA 3 |  |  |  |  |  |
| P1 | 1 | 0.7 | 1.3 | 0.5 | 0.46 |
| P4 | 1 | 0.85 | 1.6 | 0.5 | 0.68 |
| P7 | 1 | 0.7 | 1.3 | 0.5 | 0.46 |
| P10 | 1 | 0.65 | 1.3 | 0.5 | 0.42 |
| VIGAS CIMENTACIÓN | 1 | 7.82 | 0.4 | 0.4 | 1.25 |
|  | 1 | 1.85 | 0.2 | 0.2 | 0.07 |
| POZOS VIVIENDA 4 |  |  |  |  |  |
| P1 | 1 | 0.7 | 1.3 | 0.5 | 0.46 |
| P4 | 1 | 0.85 | 1.6 | 0.5 | 0.68 |
| P7 | 1 | 0.7 | 1.3 | 0.5 | 0.46 |
| P10 | 1 | 0.65 | 1.3 | 0.5 | 0.42 |
| VIGAS CIMENTACIÓN | 1 | 7.82 | 0.4 | 0.4 | 1.25 |
|  | 1 | 1.85 | 0.2 | 0.2 | 0.07 |
| POZOS VIVIENDA 5 |  |  |  |  |  |
| P1 | 1 | 0.7 | 1.3 | 0.5 | 0.46 |
| P4 | 1 | 0.85 | 1.6 | 0.5 | 0.68 |
| P7 | 1 | 0.7 | 1.3 | 0.5 | 0.46 |
| P10 | 1 | 0.65 | 1.3 | 0.5 | 0.42 |
| VIGAS CIMENTACIÓN | 1 | 7.82 | 0.4 | 0.4 | 1.25 |
|  | 1 | 1.85 | 0.2 | 0.2 | 0.07 |
| Total |  |  |  |  | 13.36 |

**D04PS105** M2 SOL.HA-25 #150*150*5 10 CM+ENC+PVC (06/02/2001)
589.1 M2 × 18.97 = 11175.23
M2. Solera de 10 cm. de espesor, realizada con hormigón HA-25/P/20/IIa N/mm2., tamaño máximo del árido 20 mm. elaborado en central, i/vertido, colocación y armado con mallazo electrosoldado #150*150*5 mm., incluso p.p. de juntas, aserrado de las mismas, fratasado y encachado de piedra caliza 40/80 de 15 cm. de espesor, extendido y compactado con pisón, con lámina intermedia de PVC aislante. Según EHE.

| Código | Ud | Descripción | Rendimiento | Precio | Importe |
|---|---|---|---|---|---|
| D04PF501 | M2 | ENCACH. PIEDRA 40/80 e=15cm (06/02/2001) | 1 | 5.34 | 5.34 |
| D04PM105 | M2 | SOLERA HA-25 #150*150*5 10 CM (06/02/2001) | 1 | 9.4 | 9.40 |
| U16DA001 | M2 | Lám.PVC Novaplan 1mm. negro (material; 06/02/2001) | 1.05 | 4.03 | 4.23 |
|  |  | Total |  |  | 18.97 |

| Medición | Uds. | Parcial |
|---|---|---|
| VIVIENDA 1 | 90 | 90.00 |
| PATIO | 20.09 | 20.09 |
| JARDÍN | 7.73 | 7.73 |
| VIVIENDA 2 | 90 | 90.00 |
| PATIO | 20.09 | 20.09 |
| JARDÍN | 7.73 | 7.73 |
| VIVIENDA 3 | 90 | 90.00 |
| PATIO | 20.09 | 20.09 |
| JARDÍN | 7.73 | 7.73 |
| VIVIENDA 4 | 90 | 90.00 |
| PATIO | 20.09 | 20.09 |
| JARDÍN | 7.73 | 7.73 |
| VIVIENDA 5 | 90 | 90.00 |
| PATIO | 20.09 | 20.09 |
| JARDÍN | 7.73 | 7.73 |
| Total |  | 589.1 |

## 3 RED DE SANEAMIENTO (05/12/2000)
Importe: 4214.08

**D03DI003** Ud ACOMET.RED GRAL.SANE.T.F.15m. (06/02/2001)
5 Ud × 169.99 = 849.95
Ud. Acometida domiciliaria de saneamiento a la red general, hasta una longitud de 15 m., a una profundidad media 1,20 m., en terreno flojo, con rotura de pavimento por medio de compresor, excavación mecánica, tubo de hormigón centrifugado D=25 cm., relleno y apisonado de zanja con tierra procedente de la excavación, i/limpieza y transporte de tierras sobrantes a pie de carga.

| Código | Ud | Descripción | Rendimiento | Precio | Importe |
|---|---|---|---|---|---|
| U01AA007 | Hr | Oficial primera (mano de obra; 12/01/2005) | 3.082 | 10.73 | 33.07 |
| U01AA011 | Hr | Peón suelto | 10.393 | 7.32 | 76.08 |
| D02HF100 | M3 | EXCAV. MECÁN. ZANJAS SANEA. T.F (12/01/2005) | 12.6 | 3.97 | 50.02 |
| U02AK001 | Hr | Martillo compresor 2.000 l/min (maquinaria) | 2.417 | 2.43 | 5.87 |
| %3000000 | % | Costes indirectos...(s/total) | 3 % | 165.04 | 4.95 |
|  |  | Total |  |  | 169.99 |

**D03AG102** Ml TUBERÍA PVC 40 mm. i/SOLERA
46.5 Ml × 16.5 = 767.25
Ml. Tubería de PVC sanitaria serie B, de 40 mm de diámetro y 3.2 mm. de espesor, unión por adhesivo, color gris, colocada sobre solera de hormigón HM-20 N/mm2, y cama de arena, con una pendiente mínima del 2 %, i/ p.p. de piezas especiales según UNE EN 1329 y CTE/DB-HS 5.

| Código | Ud | Descripción | Rendimiento | Precio |
|---|---|---|---|---|
| U01FE033 | Ml | M.obra tubo PVC s/sol.D=110/160 (mano de obra) | 1.208 | 4.56 |
| U05AG003 | Ml | Tubería PVC sanitario D=40 (material) | 1.05 | 1.91 |
| U05AG040 | Kg | Pegamento PVC (material) | 0.012 | 6.2 |
| A02AA510 | M3 | HORMIGÓN HNE-20/P/40 elab. obra | 0.03 | 69.46 |
| U04AA001 | M3 | Arena de río (0-5mm) (material) | 0.06 | 14.3 |
| %CI | % | Costes indirectos..(s/total) | 3 % |  |

| Medición | Uds. | Largo | Parcial |
|---|---|---|---|
| VIVIENDA 1 | 1 | 9.3 | 9.30 |
| VIVIENDA 2 | 1 | 9.3 | 9.30 |
| VIVIENDA 3 | 1 | 9.3 | 9.30 |
| VIVIENDA 4 | 1 | 9.3 | 9.30 |
| VIVIENDA 5 | 1 | 9.3 | 9.30 |
| Total |  |  | 46.5 |

**D25NA580** Ml TUBERÍA PVC 63 mm. i/SOLERA (06/02/2001)
24.7 Ml × 4.22 = 104.23
Ml. Tubería de PVC sanitaria serie B, de 63 mm de diámetro y 3.2 mm. de espesor, unión por adhesivo, color gris, colocada sobre solera de hormigón HM-20 N/mm2, y cama de arena, con una pendiente mínima del 2 %, i/ p.p. de piezas especiales según UNE EN 1329 y CTE/DB-HS 5.

| Código | Ud | Descripción | Rendimiento | Precio | Importe |
|---|---|---|---|---|---|
| U01FY105 | Hr | Oficial 1ª fontanero (mano de obra) | 0.15 | 7.7 | 1.16 |
| U01FY110 | Hr | Ayudante fontanero (mano de obra) | 0.075 | 6.49 | 0.49 |
| U25AA004 | Ml | Tub. PVC evac.75 mm.UNE 53114 (material; 17/12/2004) | 1 | 1.4 | 1.40 |
| U25DA004 | Ud | Codo 87º h-h PVC evac. 75 mm. EPE (material; 19/12/2004) | 0.3 | 1.46 | 0.44 |
| U25DD004 | Ud | Injerto simple PVC evac. 75mm (material; 19/12/2004) | 0.2 | 2.43 | 0.49 |
| U25XP001 | Kg | Adhesivo para PVC Tangit (material) | 0.01 | 12 | 0.12 |
| %3000000 | % | Costes indirectos...(s/total) | 3 % | 4.10 | 0.12 |
|  |  | Total |  |  | 4.22 |

| Medición | Uds. | Largo | Parcial |
|---|---|---|---|
| VIVIENDA 1 | 1 | 4.94 | 4.94 |
| VIVIENDA 2 | 1 | 4.94 | 4.94 |
| VIVIENDA 3 | 1 | 4.94 | 4.94 |
| VIVIENDA 4 | 1 | 4.94 | 4.94 |
| VIVIENDA 5 | 1 | 4.94 | 4.94 |
| Total |  |  | 24.7 |

**D03AL101** Ml TUBERIA PVC 110 mm. i/SOLERA (06/02/2001)
49 Ml × 10.9 = 534.10
Ml. Tubería de PVC sanitaria serie C, de 110 mm de diámetro y 3.2 mm. de espesor, unión por adhesivo, color gris, colocada sobre solera de hormigón HM-20 N/mm2, y cama de arena, i/ p.p. de piezas especiales según NTE-ISS-49, UNE 53114, ISO-DIS-3633.

| Código | Ud | Descripción | Rendimiento | Precio | Importe |
|---|---|---|---|---|---|
| U01FE033 | Ml | M.obra tubo PVC s/sol.D=110/160 | 1.208 | 4.56 | 5.51 |
| U05AG002 | Ml | Tubería PVC sanitario D=110 (material; 23/01/2004) | 1.05 | 1.97 | 2.07 |
| U05AG040 | Kg | Pegamento PVC | 0.01 | 6.2 | 0.06 |
| A02AA510 | M3 | HORMIGÓN HNE-20/P/40 elab. obra | 0.03 | 69.46 | 2.08 |
| U04AA001 | M3 | Arena de río (0-5mm) | 0.06 | 14.3 | 0.86 |
| %3000000 | % | Costes indirectos...(s/total) | 3 % | 10.58 | 0.32 |
|  |  | Total |  |  | 10.9 |

| Medición | Uds. | Largo | Parcial |
|---|---|---|---|
| VIVIENDA 1 | 1 | 9.8 | 9.80 |
| VIVIENDA 2 | 1 | 9.8 | 9.80 |
| VIVIENDA 3 | 1 | 9.8 | 9.80 |
| VIVIENDA 4 | 1 | 9.8 | 9.80 |
| VIVIENDA 5 | 1 | 9.8 | 9.80 |
| Total |  |  | 49 |

**D03AL253** Ml TUBERIA PVC SANECOR 110 S/ARENA (05/12/2000)
72.5 Ml × 12.57 = 911.33
Ml. Tubería de PVC sanitaria serie C, de 110 mm de diámetro y 3.2 mm. de espesor, unión por adhesivo, color gris., colocada sobre cama de arena de río lavada y posterior relleno de al menos 5 cm con arena seleccionada exenta de piedras mayores a 10 mm. i/pp. de piezas especiales, instalación de acuerdo al Pliego de prescripciones Tecnicas Generales para tuberías de saneamiento de poblaciones (MOPU) y según NTE-ISS-49, UNE 53114, ISO-DIS-3633.

| Código | Ud | Descripción | Rendimiento | Precio | Importe |
|---|---|---|---|---|---|
| U01AA007 | Hr | Oficial primera | 0.2 | 10.73 | 2.15 |
| U01AA009 | Hr | Ayudante (mano de obra) | 0.2 | 7.42 | 1.48 |
| U05AG025 | Ud | P.p. de acces. tub. PVC (material; 05/12/2000) | 0.9 | 5.7 | 5.13 |
| U04AA001 | M3 | Arena de río (0-5mm) | 0.1 | 14.3 | 1.43 |
| %3000000 | % | Costes indirectos...(s/total) | 3 % | 10.19 | 0.31 |
| U05AG002 | Ml | Tubería PVC sanitario D=110 | 1.05 | 1.97 | 2.07 |
|  |  | Total |  |  | 12.57 |

| Medición | Uds. | Largo | Parcial |
|---|---|---|---|
| VIVIENDA 1 PLUVIALES | 1 | 14.5 | 14.50 |
| VIVIENDA 2 PLUVIALES | 1 | 14.5 | 14.50 |
| VIVIENDA 3 PLUVIALES | 1 | 14.5 | 14.50 |
| VIVIENDA 4 PLUVIALES | 1 | 14.5 | 14.50 |
| VIVIENDA 5 PLUVIALES | 1 | 14.5 | 14.50 |
| Total |  |  | 72.5 |

**D03AG253** Ml TUBERIA PVC SANECOR 160 S/ARENA (05/12/2000)
31.5 Ml × 16.6 = 522.90
Ml. Tubería de PVC SANECOR, de 160 mm. de diámetro, compuesta por dos paredes extruidas y soldadas simultaneamente con una altura del nervio de las paredes de 5,8 mm, la interior lisa para mejorar el comportamiento hidráulico y la exterior corrugada para aumentar la resistencia mecánica en uso enterrado, unión por enchufe con junta elástica de cierre, color teja, en tubos de longitud de 6 m., colocada sobre cama de arena de río lavada y posterior relleno de al menos 5 cm con arena seleccionada exenta de piedras mayores a 10 mm. i/pp. de piezas especiales, instalación de acuerdo al Pliego de prescripciones Tecnicas Generales para tuberías de saneamiento de poblaciones (MOPU) y según NTE-ISS-49, UNE 53114, ISO-DIS-3633.

| Código | Ud | Descripción | Rendimiento | Precio | Importe |
|---|---|---|---|---|---|
| U01AA007 | Hr | Oficial primera | 0.2 | 10.73 | 2.15 |
| U01AA009 | Hr | Ayudante | 0.2 | 7.42 | 1.48 |
| U05AG158 | Ml | Tuberia PVC SANECOR 160 mm (material; 05/12/2000) | 1.05 | 5.65 | 5.93 |
| U05AG025 | Ud | P.p. de acces. tub. PVC | 0.9 | 5.7 | 5.13 |
| U04AA001 | M3 | Arena de río (0-5mm) | 0.1 | 14.3 | 1.43 |
| %3000000 | % | Costes indirectos...(s/total) | 3 % | 16.12 | 0.48 |
|  |  | Total |  |  | 16.6 |

| Medición | Uds. | Largo | Parcial |
|---|---|---|---|
| VIVIENDA 1 | 1 | 6.3 | 6.30 |
| VIVIENDA 2 | 1 | 6.3 | 6.30 |
| VIVIENDA 3 | 1 | 6.3 | 6.30 |
| VIVIENDA 4 | 1 | 6.3 | 6.30 |
| VIVIENDA 5 | 1 | 6.3 | 6.30 |
| Total |  |  | 31.5 |

**D25NM330** Ml BAJANTE EVAC. PVC 110 mm. SERIE B (06/02/2001)
16 Ml × 6.37 = 101.92
Ml. Tubería de PVC de 110 mm. serie B color gris, UNE 53.114 ISO-DIS-3633 para evacuación interior de aguas calientes y residuales, i/codos, tes y demás accesorios, totalmente instalada.

| Código | Ud | Descripción | Rendimiento | Precio | Importe |
|---|---|---|---|---|---|
| U01FY105 | Hr | Oficial 1ª fontanero | 0.15 | 7.7 | 1.16 |
| U01FY110 | Hr | Ayudante fontanero | 0.05 | 6.49 | 0.32 |
| U25AA006 | Ml | Tub. PVC evac.110mm.UNE 53114 (material; 17/12/2004) | 1 | 1.83 | 1.83 |
| U25DA006 | Ud | Codo 87º h-h PVC evac. 110 mm. EPE (material; 19/12/2004) | 0.5 | 2.47 | 1.24 |
| U25DD006 | Ud | Injerto simple PVC evac. 110mm (material; 19/12/2004) | 0.2 | 3.76 | 0.75 |
| U25XH007 | Ud | Sujección bajantes PVC 110 mm (material; 19/12/2004) | 0.5 | 1.28 | 0.64 |
| U25XP001 | Kg | Adhesivo para PVC Tangit | 0.02 | 12 | 0.24 |
| %3000000 | % | Costes indirectos...(s/total) | 3 % | 6.18 | 0.19 |
|  |  | Total |  |  | 6.37 |

| Medición | Uds. | Largo | Parcial |
|---|---|---|---|
| VIVIENDA 1 | 1 | 3.2 | 3.20 |
| VIVIENDA 2 | 1 | 3.2 | 3.20 |
| VIVIENDA 3 | 1 | 3.2 | 3.20 |
| VIVIENDA 4 | 1 | 3.2 | 3.20 |
| VIVIENDA 5 | 1 | 3.2 | 3.20 |
| Total |  |  | 16 |

**D03DA202** Ud ARQUETA SIFÓNICA 51x51x80 cm.
5 Ud × 55.64 = 278.20
Ud. Arqueta sifónica de 51x51x80 cms. realizada con fábrica de ladrillo macizo de 1/2 pie de espesor, recibido con mortero de cemento M 5 según UNE-EN 998-2, enfoscada y bruñida en su interior, i/solera de hormigón HM-20 N/mm2, tapa de hormigón armado y sifón de PVC, según CTE/DB-HS 5.

| Código | Ud | Descripción | Rendimiento | Precio | Importe |
|---|---|---|---|---|---|
| 258 | Hr | Oficial primera (mano de obra) | 2.054 | 7.95 | 16.33 |
| U01AA010 | Hr | Peón especializado | 2.054 | 7.33 | 15.06 |
| A02AA510 | M3 | HORMIGÓN HNE-20/P/40 elab. obra | 0.15 | 69.46 | 10.42 |
| A01JF002 | M3 | MORTERO CEMENTO 1/2 (material) | 0.025 | 69.74 | 1.74 |
| U05AG011 | Ud | Codo PVC 87,5° D=110 (material) | 1 | 2.57 | 2.57 |
| U06GD010 | Kg | Acero corrugado elaborado y colocado (material) | 1.7 | 0.53 | 0.90 |
| U10DA001 | Ud | Ladrillo cerámico 24x12x7 (material) | 100 | 0.07 | 7.00 |
| %CI | % | Costes indirectos..(s/total) | 3 % | 54.02 | 1.62 |
|  |  | Total |  |  | 55.64 |

| Medición | Uds. | Parcial |
|---|---|---|
| AGUAS RESIDUALES | 5 | 5.00 |
| Total |  | 5 |

**D25TD035** Ud SUMIDERO SIFÓNICO FUND. 40X40 (06/02/2001)
5 Ud × 28.84 = 144.20
Ud. Sumidero sifónico de fundición de 40x40 cm., totalmente instalado.

| Código | Ud | Descripción | Rendimiento | Precio | Importe |
|---|---|---|---|---|---|
| U01FY105 | Hr | Oficial 1ª fontanero | 0.25 | 7.7 | 1.93 |
| U01FY110 | Hr | Ayudante fontanero | 0.25 | 6.49 | 1.62 |
| U25XA005 | Ud | Sumidero sifónico fund. 40x40 (material; 16/02/2003) | 1 | 24.45 | 24.45 |
| %3000000 | % | Costes indirectos...(s/total) | 3 % | 28.00 | 0.84 |
|  |  | Total |  |  | 28.84 |

## 4 ESTRUCTURA (06/02/2001)
Importe: 24422.78

### 41 PILARES (16/01/2005)
Importe: 4358.79

**D05AC002** M2 ENCOFRADO METAL. PILARES 5 POST.
204 M2 × 7.23 = 1474.92
M2. Encofrado y desencofrado de pilares hasta 3 m de altura y 0,16 m2. de sección, con chapas metálicas recuperables de 50x50 cm. considerando 5 posturas i/ p.p de flejes de unión y aplomado del mismo.

| Código | Ud | Descripción | Rendimiento | Precio | Importe |
|---|---|---|---|---|---|
| U01FG113 | M2 | M.o.encofrado pilares chapa (mano de obra) | 1.208 | 3.11 | 3.76 |
| U06XK010 | M2 | Encofrado chapa hasta 1m2.10P | 1.2 | 2.72 | 3.26 |
| %CI | % | Costes indirectos..(s/total) | 3 % | 7.02 | 0.21 |
|  |  | Total |  |  | 7.23 |

| Medición | Uds. | Parcial |
|---|---|---|
| VIVIENDA 1 | 40.8 | 40.80 |
| VIVIENDA 2 | 40.8 | 40.80 |
| VIVIENDA 3 | 40.8 | 40.80 |
| VIVIENDA 4 | 40.8 | 40.80 |
| VIVIENDA 5 | 40.8 | 40.80 |
| Total |  | 204 |

**D05AK101** M3 HORMIGÓN ARMAR HA-25/B/18/I PILAR
15.6 M3 × 57.78 = 901.37
M3. Hormigón para armar HA-25/B/18/ I N/mm2, con tamaño máximo del árido de 18 mm., elaborado en obra en pilares, incluso vertido con pluma-grua, vibrado y colocado según EHE-08.

| Código | Ud | Descripción | Rendimiento | Precio | Importe |
|---|---|---|---|---|---|
| 258 | Hr | Oficial primera | 0.423 | 7.95 | 3.36 |
| U01AA011 | Hr | Peón suelto | 0.483 | 7.32 | 3.54 |
| A03KB010 | Hr | PLUMA GRÚA DE 30 Mts. | 0.4 | 3.84 | 1.54 |
| A02FA723 | M3 | HORM. HA-25/B/30/IIA CENTRAL (material) | 1 | 47.66 | 47.66 |
| %CI | % | Costes indirectos..(s/total) | 3 % | 56.10 | 1.68 |
|  |  | Total |  |  | 57.78 |

| Medición | Uds. | Parcial |
|---|---|---|
| VIVIENDA 1 | 3.12 | 3.12 |
| VIVIENDA 2 | 3.12 | 3.12 |
| VIVIENDA 3 | 3.12 | 3.12 |
| VIVIENDA 4 | 3.12 | 3.12 |
| VIVIENDA 5 | 3.12 | 3.12 |
| Total |  | 15.6 |

**D04AA050** Kg ACERO CORR. B 400-S PREFOR (16/01/2005)
3050 Kg × 0.65 = 1982.50
Kg. Acero corrugado B 400-S, preformado en taller y colocado en obra, i/p.p. de mermas y despuntes.

| Código | Ud | Descripción | Rendimiento | Precio | Importe |
|---|---|---|---|---|---|
| U01FA201 | Hr | Oficial 1ª ferralla (mano de obra) | 0.01 | 9.28 | 0.09 |
| U01FA204 | Hr | Ayudante ferralla (mano de obra) | 0.01 | 8.5 | 0.09 |
| U06AA001 | Kg | Alambre atar 1,3 mm. (material) | 0.005 | 0.7 | 0.00 |
| U06GD001 | Kg | Acero corrug.B 400-S prefor (material; 16/01/2005) | 1.05 | 0.45 | 0.47 |
|  |  | Total |  |  | 0.65 |

| Medición | Uds. | Parcial |
|---|---|---|
| VIVIENDA 1 | 610 | 610.00 |
| VIVIENDA 2 | 610 | 610.00 |
| VIVIENDA 3 | 610 | 610.00 |
| VIVIENDA 4 | 610 | 610.00 |
| VIVIENDA 5 | 610 | 610.00 |
| Total |  | 3050 |

### 42 VIGAS (06/02/2001)
Importe: 4427.3

**D05AK105** M3 HORM. ARMAR HA-25/P/20/IIa VIGAS (06/02/2001)
27.75 M3 × 60.11 = 1668.05
M3. Hormigón para armar HA-25/P/20/ IIa N/mm2, con tamaño máximo del árido de 20 mm., elaborado en obra, en vigas, incluso vertido con pluma grua, vibrado y colocado según EHE.

| Código | Ud | Descripción | Rendimiento | Precio | Importe |
|---|---|---|---|---|---|
| U01AA007 | Hr | Oficial primera | 0.483 | 10.73 | 5.18 |
| U01AA011 | Hr | Peón suelto | 0.544 | 7.32 | 3.98 |
| A03KB010 | Hr | PLUMA GRÚA DE 30 Mts. | 0.4 | 3.84 | 1.54 |
| A02FA723 | M3 | HORM. HA-25/B/30/IIA CENTRAL | 1 | 47.66 | 47.66 |
| %3000000 | % | Costes indirectos...(s/total) | 3 % | 58.36 | 1.75 |
|  |  | Total |  |  | 60.11 |

| Medición | Uds. | Parcial |
|---|---|---|
| VIVIENDA 1 | 5.55 | 5.55 |
| VIVIENDA 2 | 5.55 | 5.55 |
| VIVIENDA 3 | 5.55 | 5.55 |
| VIVIENDA 4 | 5.55 | 5.55 |
| VIVIENDA 5 | 5.55 | 5.55 |
| Total |  | 27.75 |

**D04AA050** Kg ACERO CORR. B 400-S PREFOR
4245 Kg × 0.65 = 2759.25

| Medición | Uds. | Parcial |
|---|---|---|
| VIVIENDA 1 | 849 | 849.00 |
| VIVIENDA 2 | 849 | 849.00 |
| VIVIENDA 3 | 849 | 849.00 |
| VIVIENDA 4 | 849 | 849.00 |
| VIVIENDA 5 | 849 | 849.00 |
| Total |  | 4245 |

### 43 FORJADOS
Importe: 12363.01

**D05DF103** M2 FORJADO VIG. AUT. C=25+5, B. 60 HOR
371.15 M2 × 33.31 = 12363.01
M2. Forjado 25+5 cm. formado a base de viguetas de hormigón pretensadas autorresistentes, separadas 70 cm. entre ejes, bovedilla de 60x25x25 cm. y capa de compresión de 5 cm. de HA-25/P/20/ IIa N/mm2, con tamaño máximo del árido de 20 mm., elaborado en central, con p.p. de zunchos, i/armadura con acero B-400 S en refuerzo de zona de negativos (3,36 Kg./m2.), conectores y mallazo, encofrado y desencofrado, totalmente terminado según EHE-08. (Carga total 650 Kg/m2.)

| Código | Ud | Descripción | Rendimiento | Precio | Importe |
|---|---|---|---|---|---|
| 258 | Hr | Oficial primera | 0.665 | 7.95 | 5.29 |
| U01AA011 | Hr | Peón suelto | 0.665 | 7.32 | 4.87 |
| U08AC002 | Ml | Vigueta Hor.Pret. 21 cm. >5 m (material) | 1.65 | 3.9 | 6.44 |
| U08DA007 | Ud | Bovedilla cerámica 60x25x30 (material) | 6 | 1.2 | 7.20 |
| A02FA723 | M3 | HORM. HA-25/B/30/IIA CENTRAL | 0.09 | 47.66 | 4.29 |
| D05AC050 | M2 | ENCOFRADO MADERA EN FORJADOS | 1 | 2.13 | 2.13 |
| U06GJ001 | Kg | Acero corrugado B 400-S prefor. (material) | 3.36 | 0.63 | 2.12 |
| %CI | % | Costes indirectos..(s/total) | 3 % | 32.34 | 0.97 |
|  |  | Total |  |  | 33.31 |

| Medición | Uds. | Parcial |
|---|---|---|
| VIVIENDA 1 | 74.23 | 74.23 |
| VIVIENDA 2 | 74.23 | 74.23 |
| VIVIENDA 3 | 74.23 | 74.23 |
| VIVIENDA 4 | 74.23 | 74.23 |
| VIVIENDA 5 | 74.23 | 74.23 |
| Total |  | 371.15 |

### 44 LOSAS (06/02/2001)
Importe: 3273.68

**D05AK221** M3 H.A.HA-25/P/20/IIa E.MAD.VIST.LOSAS (06/02/2001)
12.5 M3 × 239.91 = 2998.88
M3. Hormigón armado HA-25/P/20/ IIa N/mm2, con tamaño máximo del árido de 20 mm., elaborado en obra, en losas planas, i/p.p. de armadura con acero B-500S en cuantía (85 Kg/m3.) y encofrado visto de madera, desencofrado, vertido con pluma-grua, vibrado y colocado según EHE.

| Código | Ud | Descripción | Rendimiento | Precio | Importe |
|---|---|---|---|---|---|
| D05AK115 | M3 | HORM. ARMAR HA-25/P/20IIa LOSA PL (06/02/2001) | 1 | 63.52 | 63.52 |
| D04AA201 | Kg | ACERO CORRUGADO B 500-S (06/02/2001) | 85 | 0.94 | 79.90 |
| D05AC031 | M2 | ENCOFRADO MADERA LOSAS VISTO (06/02/2001) | 5 | 17.9 | 89.50 |
| %3000000 | % | Costes indirectos...(s/total) | 3 % | 232.92 | 6.99 |
|  |  | Total |  |  | 239.91 |

| Medición | Uds. | Largo | Ancho | Alto | Parcial |
|---|---|---|---|---|---|
| VIVIENDA 1 |  |  |  |  |  |
| LOSAS | 4.81 |  |  | 0.3 | 1.44 |
| BALCÓN | 1 | 1.25 | 4.22 | 0.2 | 1.06 |
| VIVIENDA 2 |  |  |  |  |  |
| LOSAS | 4.81 |  |  | 0.3 | 1.44 |
| BALCÓN | 1 | 1.25 | 4.22 | 0.2 | 1.06 |
| VIVIENDA 1 |  |  |  |  |  |
| LOSAS | 4.81 |  |  | 0.3 | 1.44 |
| BALCÓN | 1 | 1.25 | 4.22 | 0.2 | 1.06 |
| VIVIENDA 1 |  |  |  |  |  |
| LOSAS | 4.81 |  |  | 0.3 | 1.44 |
| BALCÓN | 1 | 1.25 | 4.22 | 0.2 | 1.06 |
| VIVIENDA 5 |  |  |  |  |  |
| LOSAS | 4.81 |  |  | 0.3 | 1.44 |
| BALCÓN | 1 | 1.25 | 4.22 | 0.2 | 1.06 |
| Total |  |  |  |  | 12.5 |

**D05AK223** M3 H.A.HA-25/P/20/IIa E.MAD.VIS.LOS.INC (06/02/2001)
0.92 M3 × 298.7 = 274.80
M3. Hormigón armado HA-25/P/20/ IIa N/mm2, con tamaño máximo del árido de 20 mm., elaborado en obra, en losas inclinadas, i/p.p. de armadura con acero B-500S en cuantía (85 Kg/m3.) y encofrado visto de madera, desencofrado, vertido con pluma-grua, vibrado y colocado según EHE.

| Código | Ud | Descripción | Rendimiento | Precio | Importe |
|---|---|---|---|---|---|
| D05AK120 | M3 | HORM. ARMAR HA-25P/20/IIa LOSA IN (06/02/2001) | 1 | 69.74 | 69.74 |
| D04AA201 | Kg | ACERO CORRUGADO B 500-S | 85 | 0.94 | 79.90 |
| D05AC036 | M2 | ENC.MADERA LOSAS INCLIN.VISTO (06/02/2001) | 5.5 | 25.52 | 140.36 |
| %3000000 | % | Costes indirectos...(s/total) | 3 % | 290.00 | 8.70 |
|  |  | Total |  |  | 298.7 |

| Medición | Uds. | Largo | Ancho | Alto | Parcial |
|---|---|---|---|---|---|
| ESCALERA | 1 | 6.1 | 1 | 0.15 | 0.92 |
| Total |  |  |  |  | 0.92 |

## 5 ALBAÑILERÍA (06/02/2001)
Importe: 54139.39

### 51 CUBIERTAS (06/02/2001)
Importe: 13692.55

**D08ID001** M2 CUB. TEJA CURV. S/TABL.M-H (06/02/2001)
258.1 M2 × 44.47 = 11477.71
M2. Formación de cubierta completa con los siguientes elementos: tabicones aligerados de ladrillo H/D recibidos con mortero de cemento 1/6 y con maestra de remate superior de igual mortero, separados un metro, arriostrados transversalmente y con altura media comprendida entre 0,50 y 1,00 m., tablero de rasillón machihembrado de 100x30x4,5 cm., capa de compresión regleada de 3 cm. de espesor realizada con mortero de cemento y arena de rio 1/6 y cobertura de teja cerámica curva Borja 49x19 cm., rojo, recibida con mortero 1/8, i/cualquier tipo de remate y p.p. de costes indirectos, según NTE/QTT-11.

| Código | Ud | Descripción | Rendimiento | Precio | Importe |
|---|---|---|---|---|---|
| D08AA220 | M2 | FORM.PTES.TAB.PALOM.s=1m h=1m (06/02/2001) | 1 | 12.76 | 12.76 |
| D08AI001 | M2 | TABLER.CERÁM.M-H+3 cm. MORT. (06/02/2001) | 1 | 11.94 | 11.94 |
| U01AA501 | Hr | Cuadrilla A (mano de obra) | 0.35 | 22.98 | 8.04 |
| U12ID001 | Ud | Tej.cer.curv. Borja 40x19 roj. (material; 18/01/2005) | 33 | 0.29 | 9.57 |
| A01JF007 | M3 | MORTERO CEMENTO 1/8 M-20 (material) | 0.02 | 42.96 | 0.86 |
| %3000000 | % | Costes indirectos...(s/total) | 3 % | 43.17 | 1.30 |
|  |  | Total |  |  | 44.47 |

| Medición | Uds. | Parcial |
|---|---|---|
| VIVIENDA 1 | 51.62 | 51.62 |
| VIVIENDA 2 | 51.62 | 51.62 |
| VIVIENDA 3 | 51.62 | 51.62 |
| VIVIENDA 4 | 51.62 | 51.62 |
| VIVIENDA 5 | 51.62 | 51.62 |
| Total |  | 258.1 |

**D08OK010** Ml CORNISA HGÓN. IN SITU DESARR.<35cm. (06/02/2001)
69.45 Ml × 19.04 = 1322.33
Ml. Cornisa de hasta 20 cm. de vuelo y desarrollo máximo 35 cm. realizado con hormigón en masa elaborado en central de 17,5 N/mm2. y Tmáx. árido 20 mm., ligeramente armado y anclado a zuncho de borde de cubierta, incluso encofrado de madera, desencofrado, moldura o cornisa de escayola para formación de perfil (gola, talón, caveto o cuarto bocel), anclajes y p.p. de costes indirectos.

| Código | Ud | Descripción | Rendimiento | Precio | Importe |
|---|---|---|---|---|---|
| U01AA501 | Hr | Cuadrilla A | 0.45 | 22.98 | 10.341 |
| U07GA005 | M2 | Tablero encofrar 25 mm. 4 p. (material; 06/02/2001) | 0.4 | 2.95 | 1.180 |
| U07AI001 | M3 | Madera pino encofrar 26 mm. (material) | 0.01 | 86.23 | 0.862 |
| U06GD010 | Kg | Acero corrugado elaborado y colocado | 3 | 0.53 | 1.590 |
| U14AT211 | Ml | Friso Yesyforma FR-35 (43x77) (material; 27/11/2001) | 1 | 3.67 | 3.670 |
| A02FA401 | M3 | HORMIGÓN R-75/P/20 CENTRAL (material; 16/01/2005) | 0.015 | 55.9 | 0.839 |
| %3000000 | % | Costes indirectos...(s/total) | 3 % | 18.482 | 0.554 |
|  |  | Total |  |  | 19.04 |

| Medición | Uds. | Largo | Parcial |
|---|---|---|---|
| VIVIENDA 1 | 1 | 13.89 | 13.89 |
| VIVIENDA 2 | 1 | 13.89 | 13.89 |
| VIVIENDA 3 | 1 | 13.89 | 13.89 |
| VIVIENDA 4 | 1 | 13.89 | 13.89 |
| VIVIENDA 5 | 1 | 13.89 | 13.89 |
| Total |  |  | 69.45 |

**D08PA001** M2 CUB. TRANSIT.MONOC. CON BALD. PA-6 (06/02/2001)
95.15 M2 × 9.38 = 892.51
M2. Cubierta transitable para uso peatonal privado, realizada sobre capa de hormigón aligerado H-150 Kg/cm2., de 10 cm. de espesor medio, para formación de pendientes (1% - 15%) y capa de regularización con mortero de cemento 1/6 de 2 cm. de espesor (no incluidas), constituida por: imprimación asfáltica Curidan; lámina asfáltica de betún modificado con elastómeros SBS, Esterdan 40 P Elastómero, totalmente adherida al soporte con soplete; geotextil de 200 gr/m2, Danofelt PY 200. Lista para solar con pavimento a elegir. Solución según membrana PA-6 de la norma UNE 104-402/96.

| Código | Ud | Descripción | Rendimiento | Precio | Importe |
|---|---|---|---|---|---|
| U01FP501 | Hr | Oficial 1ª impermeabilizador (mano de obra; 12/01/2005) | 0.181 | 9.06 | 1.64 |
| U01FP502 | Hr | Ayudante impermeabilizador (mano de obra; 12/01/2005) | 0.181 | 8.43 | 1.53 |
| U16AD003 | Kg | Imprimación asfáltica Curidan (material; 16/01/2005) | 0.3 | 0.64 | 0.19 |
| U16AA651 | M2 | Lám. Esterdan 40-P Elastómero (material; 16/01/2005) | 1.1 | 4.62 | 5.08 |
| U15EG017 | M2 | Geotextil Danofelt PY 200 gr/m2 (material; 21/01/2003) | 1.05 | 0.64 | 0.67 |
| %3000000 | % | Costes indirectos...(s/total) | 3 % | 9.11 | 0.27 |
|  |  | Total |  |  | 9.38 |

| Medición | Uds. | Parcial |
|---|---|---|
| VIVIENDA 1 |  |  |
| TERRAZA | 14.4 | 14.40 |
| BALCÓN | 4.63 | 4.63 |
| VIVIENDA 2 |  |  |
| TERRAZA | 14.4 | 14.40 |
| BALCÓN | 4.63 | 4.63 |
| VIVIENDA 3 |  |  |
| TERRAZA | 14.4 | 14.40 |
| BALCÓN | 4.63 | 4.63 |
| VIVIENDA 4 |  |  |
| TERRAZA | 14.4 | 14.40 |
| BALCÓN | 4.63 | 4.63 |
| VIVIENDA 5 |  |  |
| TERRAZA | 14.4 | 14.40 |
| BALCÓN | 4.63 | 4.63 |
| Total |  | 95.15 |

### 52 CERRAMIENTOS Y FÁBRICAS (06/02/2001)
Importe: 34767.42

**D09AG005** M2 FAB. 1/2 pié H.D. + TABICON H/D (06/02/2001)
733.5 M2 × 30.19 = 22144.37
M2. Cerramiento de fachada formado por fabrica de 1/2 pié de espesor de ladrillo hueco doble de 25x12x9 cm., sentada con mortero de cemento CEM II/A-P 32,5 R, y arena de río 1:6 (M-40), enfoscado interiormente con mortero de cemento y arena de rio 1:4, cámara de aire de 5 cm. y tabicón de ladrillo hueco doble, sentado con mortero de cemento CEM II/A-P 32,5 R y arena de río 1:6 (M-40), i/p.p. aplomado, nivelación, roturas, remates y piezas especiales, s/NTE-FFL, PTL y MV-201.

| Código | Ud | Descripción | Rendimiento | Precio | Importe |
|---|---|---|---|---|---|
| D07DA101 | M2 | FÁB.LADRILLO 1/2 p.HUEC.DOBLE (06/02/2001) | 1 | 13.79 | 13.79 |
| D10AA101 | M2 | TABICON LADR. H/D 25x12x9 cm. | 1 | 13.21 | 13.21 |
| D13DD010 | M2 | ENFOSCADO 1/6 CAMARAS (06/02/2001) | 1 | 3.19 | 3.19 |
|  |  | Total |  |  | 30.19 |

| Medición | Uds. | Largo | Alto | Parcial |
|---|---|---|---|---|
| VIVIENDA 1 | 1 | 63.38 | 2.7 | 171.13 |
| HUECOS | -1 | 1.5 | 2.1 | -3.15 |
|  | -1 | 0.82 | 2.1 | -1.72 |
|  | -3 | 1 | 1.2 | -3.60 |
|  | -1 | 2 | 2.1 | -4.20 |
|  | -4 | 1.4 | 2.1 | -11.76 |
| VIVIENDA 2 | 1 | 63.38 | 2.7 | 171.13 |
| HUECOS | -1 | 1.5 | 2.1 | -3.15 |
|  | -1 | 0.82 | 2.1 | -1.72 |
|  | -3 | 1 | 1.2 | -3.60 |
|  | -1 | 2 | 2.1 | -4.20 |
|  | -4 | 1.4 | 2.1 | -11.76 |
| VIVIENDA 3 | 1 | 63.38 | 2.7 | 171.13 |
| HUECOS | -1 | 1.5 | 2.1 | -3.15 |
|  | -1 | 0.82 | 2.1 | -1.72 |
|  | -3 | 1 | 1.2 | -3.60 |
|  | -1 | 2 | 2.1 | -4.20 |
|  | -4 | 1.4 | 2.1 | -11.76 |
| VIVIENDA 4 | 1 | 63.38 | 2.7 | 171.13 |
| HUECOS | -1 | 1.5 | 2.1 | -3.15 |
|  | -1 | 0.82 | 2.1 | -1.72 |
|  | -3 | 1 | 1.2 | -3.60 |
|  | -1 | 2 | 2.1 | -4.20 |
|  | -4 | 1.4 | 2.1 | -11.76 |
| VIVIENDA 5 | 1 | 63.38 | 2.7 | 171.13 |
| HUECOS | -1 | 1.5 | 2.1 | -3.15 |
|  | -1 | 0.82 | 2.1 | -1.72 |
|  | -3 | 1 | 1.2 | -3.60 |
|  | -1 | 2 | 2.1 | -4.20 |
|  | -4 | 1.4 | 2.1 | -11.76 |
| Total |  |  |  | 733.5 |

**D07GE030** M2 FAB.BLOQ.TERMOARCILLA 30x19x24 (06/02/2001)
246.55 M2 × 20.3 = 5004.97
M2. Fábrica de 24 cm. de espesor con bloque cerámico de arcilla aligerada machiembrado (Termoarcilla) de medidas 30x19x24 cm., sentado con mortero de cemento CEM II/A-P 32,5 R y arena de río 1/4 (M-80) para posterior terminación, i/p.p. de roturas, replanteo, aplomado y nivelación, i/p.p. de cortes y piezas especiales, según NTE-FFL y NBE FL-90.

| Código | Ud | Descripción | Rendimiento | Precio | Importe |
|---|---|---|---|---|---|
| U01AA007 | Hr | Oficial primera | 0.2 | 10.73 | 2.15 |
| U01AA009 | Hr | Ayudante | 0.1 | 7.42 | 0.74 |
| U10GE030 | Ud | Bloque termoarcilla base 30x19x24 (material; 25/01/2004) | 16.6 | 0.76 | 12.62 |
| U10GE031 | M2 | Piezas especiales bloque 30x19x24 (material; 25/01/2004) | 1 | 3.2 | 3.20 |
| A01JF004 | M3 | MORTERO CEMENTO 1/4 M-80 (material) | 0.02 | 50.23 | 1.00 |
| %3000000 | % | Costes indirectos...(s/total) | 3 % | 19.71 | 0.59 |
|  |  | Total |  |  | 20.3 |

| Medición | Uds. | Largo | Alto | Parcial |
|---|---|---|---|---|
| VIVIENDA 1 | 1 | 21.22 | 2.7 | 57.29 |
| HUECOS | -1 | 1.34 | 2.1 | -2.81 |
|  | -3 | 0.82 | 2.1 | -5.17 |
| VIVIENDA 2 | 1 | 21.22 | 2.7 | 57.29 |
| HUECOS | -1 | 1.34 | 2.1 | -2.81 |
|  | -3 | 0.82 | 2.1 | -5.17 |
| VIVIENDA 3 | 1 | 21.22 | 2.7 | 57.29 |
| HUECOS | -1 | 1.34 | 2.1 | -2.81 |
|  | -3 | 0.82 | 2.1 | -5.17 |
| VIVIENDA 4 | 1 | 21.22 | 2.7 | 57.29 |
| HUECOS | -1 | 1.34 | 2.1 | -2.81 |
|  | -3 | 0.82 | 2.1 | -5.17 |
| VIVIENDA 5 | 1 | 21.22 | 2.7 | 57.29 |
| HUECOS | -1 | 1.34 | 2.1 | -2.81 |
|  | -3 | 0.82 | 2.1 | -5.17 |
| Total |  |  |  | 246.55 |

**D10AA202** M2 TABIQUE RASILLÓN 30X15X7 cm. (06/02/2001)
335.3 M2 × 11.5 = 3855.95
M2. Tabique de rasillón dimensiones 30x15x7 cm, recibido con mortero de cemento y arena de río 1/6 i/p.p de replanteo, nivelado, humedecido de las piezas, roturas y medios auxiliares y de seguridad necesarios para la correcta ejecución de los trabajos, según NTE-PTL.

| Código | Ud | Descripción | Rendimiento | Precio | Importe |
|---|---|---|---|---|---|
| U01AA007 | Hr | Oficial primera | 0.544 | 10.73 | 5.837 |
| U01AA011 | Hr | Peón suelto | 0.278 | 7.32 | 2.035 |
| U10DG020 | Ud | Rasillón 30x15x7 (material; 16/01/2005) | 20 | 0.14 | 2.800 |
| A01JF006 | M3 | MORTERO CEMENTO (1/6) M 5 (material) | 0.01 | 49.34 | 0.493 |
| %3000000 | % | Costes indirectos...(s/total) | 3 % | 11.165 | 0.335 |
|  |  | Total |  |  | 11.5 |

| Medición | Uds. | Largo | Alto | Parcial |
|---|---|---|---|---|
| VIVIENDA 1 | 1 | 27.39 | 2.7 | 73.95 |
| HUECOS | -4 | 0.82 | 2.1 | -6.89 |
| VIVIENDA 2 | 1 | 27.39 | 2.7 | 73.95 |
| HUECOS | -4 | 0.82 | 2.1 | -6.89 |
| VIVIENDA 3 | 1 | 27.39 | 2.7 | 73.95 |
| HUECOS | -4 | 0.82 | 2.1 | -6.89 |
| VIVIENDA 4 | 1 | 27.39 | 2.7 | 73.95 |
| HUECOS | -4 | 0.82 | 2.1 | -6.89 |
| VIVIENDA 5 | 1 | 27.39 | 2.7 | 73.95 |
| HUECOS | -4 | 0.82 | 2.1 | -6.89 |
| Total |  |  |  | 335.3 |

**D07DA140** Ml MOCHETA 24X40CM. (06/02/2001)
4.75 Ml × 8.92 = 42.37
Ml. Realización de mocheta de 24x40cm. con ladrillo hueco doble de 24x12x9cm. recibido con mortero de cemento y arena de rio 1/6, adosada a muro de cualquier tipo, i/realización de enjarjes y trabas, remates, cortes, replanteo, aplomado y nivelación, según NTE-FFL, y MV-201.

| Código | Ud | Descripción | Rendimiento | Precio | Importe |
|---|---|---|---|---|---|
| U01AA505 | Hr | Cuadrilla E (mano de obra; 12/01/2005) | 0.7 | 10.17 | 7.12 |
| U10DG003 | Ud | Ladrillo hueco doble 25x12x7 (material) | 15 | 0.07 | 1.05 |
| A01JF006 | M3 | MORTERO CEMENTO (1/6) M 5 | 0.01 | 49.34 | 0.49 |
| %3000000 | % | Costes indirectos...(s/total) | 3 % | 8.66 | 0.26 |
|  |  | Total |  |  | 8.92 |

| Medición | Uds. | Largo | Parcial |
|---|---|---|---|
| VIVIENDA 1 MONTANTES Y BAJANTES | 1 | 0.95 | 0.95 |
| VIVIENDA 2 MONTANTES Y BAJANTES | 1 | 0.95 | 0.95 |
| VIVIENDA 3 MONTANTES Y BAJANTES | 1 | 0.95 | 0.95 |
| VIVIENDA 4 MONTANTES Y BAJANTES | 1 | 0.95 | 0.95 |
| VIVIENDA 5 MONTANTES Y BAJANTES | 1 | 0.95 | 0.95 |
| Total |  |  | 4.75 |

**D07AA201** M2 FAB.BLOQ.HOR.GRIS 40x20x20 cm (06/02/2001)
211.35 M2 × 17.6 = 3719.76
M2. Fábrica de bloques de hormigón color gris de medidas 40x20x20 cm., para terminación posterior, i/relleno de hormigón HM-20 N/mm2 y armadura en zona según normativa y recibido con mortero de cemento y arena de río 1/6, i/p.p. de piezas especiales, roturas,aplomados, mivelados y limpieza todo ello según NTE-FFB-6.

| Código | Ud | Descripción | Rendimiento | Precio | Importe |
|---|---|---|---|---|---|
| U01FJ219 | M2 | Mano obra bloq.hormig. 20cm (mano de obra; 12/01/2005) | 1.208 | 6.32 | 7.63 |
| U10AA005 | Ud | Bloque hormigón gris 40x20x20 (material; 23/01/2004) | 12.5 | 0.45 | 5.63 |
| A01JF006 | M3 | MORTERO CEMENTO (1/6) M 5 | 0.025 | 49.34 | 1.23 |
| A02AA501 | M3 | HORMIGÓN H-200/20 elab. obra (material; 17/02/2003) | 0.02 | 63.34 | 1.27 |
| U06GD010 | Kg | Acero corrugado elaborado y colocado | 2.5 | 0.53 | 1.33 |
| %3000000 | % | Costes indirectos...(s/total) | 3 % | 17.09 | 0.51 |
|  |  | Total |  |  | 17.6 |

| Medición | Uds. | Largo | Alto | Parcial |
|---|---|---|---|---|
| VIVIENDA 1 |  |  |  |  |
| ANTEPECHO JARDÍN | 1 | 8.26 | 1 | 8.26 |
| MURO PATIO | 1 | 13.08 | 2.6 | 34.01 |
| VIVIENDA 2 |  |  |  |  |
| ANTEPECHO JARDÍN | 1 | 8.26 | 1 | 8.26 |
| MURO PATIO | 1 | 13.08 | 2.6 | 34.01 |
| VIVIENDA 3 |  |  |  |  |
| ANTEPECHO JARDÍN | 1 | 8.26 | 1 | 8.26 |
| MURO PATIO | 1 | 13.08 | 2.6 | 34.01 |
| VIVIENDA 4 |  |  |  |  |
| ANTEPECHO JARDÍN | 1 | 8.26 | 1 | 8.26 |
| MURO PATIO | 1 | 13.08 | 2.6 | 34.01 |
| VIVIENDA 5 |  |  |  |  |
| ANTEPECHO JARDÍN | 1 | 8.26 | 1 | 8.26 |
| MURO PATIO | 1 | 13.08 | 2.6 | 34.01 |
| Total |  |  |  | 211.35 |

### 53 TABIQUERÍA Y OTROS (06/02/2001)
Importe: 5679.42

**D10AA202** M2 TABIQUE RASILLÓN 30X15X7 cm.
335.3 M2 × 11.5 = 3855.95

| Medición | Uds. | Largo | Alto | Parcial |
|---|---|---|---|---|
| VIVIENDA 1 | 1 | 27.39 | 2.7 | 73.95 |
| HUECOS | -4 | 0.82 | 2.1 | -6.89 |
| VIVIENDA 2 | 1 | 27.39 | 2.7 | 73.95 |
| HUECOS | -4 | 0.82 | 2.1 | -6.89 |
| VIVIENDA 3 | 1 | 27.39 | 2.7 | 73.95 |
| HUECOS | -4 | 0.82 | 2.1 | -6.89 |
| VIVIENDA 4 | 1 | 27.39 | 2.7 | 73.95 |
| HUECOS | -4 | 0.82 | 2.1 | -6.89 |
| VIVIENDA 5 | 1 | 27.39 | 2.7 | 73.95 |
| HUECOS | -4 | 0.82 | 2.1 | -6.89 |
| Total |  |  |  | 335.3 |

**D07DA140** Ml MOCHETA 24X40CM.
4.75 Ml × 8.92 = 42.37

| Medición | Uds. | Largo | Parcial |
|---|---|---|---|
| VIVIENDA 1 MONTANTES Y BAJANTES | 1 | 0.95 | 0.95 |
| VIVIENDA 2 MONTANTES Y BAJANTES | 1 | 0.95 | 0.95 |
| VIVIENDA 3 MONTANTES Y BAJANTES | 1 | 0.95 | 0.95 |
| VIVIENDA 4 MONTANTES Y BAJANTES | 1 | 0.95 | 0.95 |
| VIVIENDA 5 MONTANTES Y BAJANTES | 1 | 0.95 | 0.95 |
| Total |  |  | 4.75 |

**D15AA010** Ml FORRADO CONDUCTO VENT. L.H.S. (06/02/2001)
3.5 Ml × 14.81 = 51.84
Ml. Chapado de conducto de ventilación doble de 45x25 cm. de sección, con fábrica de ladrillo hueco sencillo, recibido con pasta de yeso negro, enfoscado externamente con mortero de cemento y arena de río 1/6, i/p.p. de remates y encuentros con la cubierta, i/p.p. de cualquier tipo de medio auxiliar.

| Código | Ud | Descripción | Rendimiento | Precio | Importe |
|---|---|---|---|---|---|
| U01AA505 | Hr | Cuadrilla E | 0.781 | 10.17 | 7.94 |
| A01JF006 | M3 | MORTERO CEMENTO (1/6) M 5 | 0.021 | 49.34 | 1.04 |
| A01EA001 | M3 | PASTA DE YESO NEGRO (material) | 0.02 | 69.79 | 1.40 |
| U10DG001 | Ud | Ladrillo h. sencillo 25x12x4 (material; 16/01/2005) | 50 | 0.08 | 4.00 |
| %3000000 | % | Costes indirectos...(s/total) | 3 % | 14.38 | 0.43 |
|  |  | Total |  |  | 14.81 |

| Medición | Uds. | Largo | Parcial |
|---|---|---|---|
| SALIDA VENTILACION VIVIENDA 1 | 1 | 0.7 | 0.70 |
| SALIDA VENTILACION VIVIENDA 2 | 1 | 0.7 | 0.70 |
| SALIDA VENTILACION VIVIENDA 3 | 1 | 0.7 | 0.70 |
| SALIDA VENTILACION VIVIENDA 4 | 1 | 0.7 | 0.70 |
| SALIDA VENTILACION VIVIENDA 5 | 1 | 0.7 | 0.70 |
| Total |  |  | 3.5 |

**D15JA005** Ml FORMACIÓN PELDAÑO LADRIL. H/D (06/02/2001)
85 Ml × 7.41 = 629.85
Ml. Formación de peldañeado de escaleras con ladrillo hueco doble de 25x12x9 y recibido con pasta de yeso negro.

| Código | Ud | Descripción | Rendimiento | Precio | Importe |
|---|---|---|---|---|---|
| U01AA505 | Hr | Cuadrilla E | 0.5 | 10.17 | 5.09 |
| A01EA001 | M3 | PASTA DE YESO NEGRO | 0.01 | 69.79 | 0.70 |
| U10DG003 | Ud | Ladrillo hueco doble 25x12x7 | 20 | 0.07 | 1.40 |
| %3000000 | % | Costes indirectos...(s/total) | 3 % | 7.19 | 0.22 |
|  |  | Total |  |  | 7.41 |

| Medición | Uds. | Largo | Parcial |
|---|---|---|---|
| VIVIENDA 1 | 17 | 1 | 17.00 |
| VIVIENDA 2 | 17 | 1 | 17.00 |
| VIVIENDA 3 | 17 | 1 | 17.00 |
| VIVIENDA 4 | 17 | 1 | 17.00 |
| VIVIENDA 5 | 17 | 1 | 17.00 |
| Total |  |  | 85 |

**D14AP191** M2 TECHO MODUL. PLADUR TR-12,5 120x60 (06/02/2001)
124.65 M2 × 8.82 = 1099.41
M2. Falso techo registrable, formado por placas de yeso PLADUR revestidas con vinilo blanco, de 12,5 mm. de espesor, según U.N.E. 102-023, (PLADUR TR 12,5 mm.), en placas de 120x60 cm., colocada sobre una perfilería vista de acero galvanizado, lacado en su cara vista, formada por perfiles primarios, secundarios, perfil angular de remates, piezas de cuelgue, y elementos de suspensión y fijación, así como p.p. de andamiaje y elementos de remate, según NTE-RTP.

| Código | Ud | Descripción | Rendimiento | Precio | Importe |
|---|---|---|---|---|---|
| U01AA505 | Hr | Cuadrilla E | 0.296 | 10.17 | 3.01 |
| U14AP021 | M2 | P. PLADUR TR 12,5mm. bl. 120x60 (material; 29/11/2001) | 1.05 | 3.47 | 3.64 |
| U14AP402 | Ml | Perfil prim.PLADUR 24x36x3600 (material; 29/11/2001) | 0.8 | 0.53 | 0.42 |
| U14AP403 | Ml | Perfil sec.PLADUR 24x27x1200 (material; 29/11/2001) | 1.8 | 0.47 | 0.85 |
| U14AP406 | Ml | Perfil ang.PLADUR 24x24x3000 (material; 29/11/2001) | 1.5 | 0.39 | 0.59 |
| U14AP407 | Ud | Pieza de cuelgue PLADUR TR (material; 29/11/2001) | 1.05 | 0.05 | 0.05 |
| %3000000 | % | Costes indirectos...(s/total) | 3 % | 8.56 | 0.26 |
|  |  | Total |  |  | 8.82 |

| Medición | Uds. | Parcial |
|---|---|---|
| VIVIENDA 1 | 24.93 | 24.93 |
| VIVIENDA 2 | 24.93 | 24.93 |
| VIVIENDA 3 | 24.93 | 24.93 |
| VIVIENDA 4 | 24.93 | 24.93 |
| VIVIENDA 5 | 24.93 | 24.93 |
| Total |  | 124.65 |

## 6 AISLAMIENTOS E IMPERMEABILIZACIONES (06/02/2001)
Importe: 3069.62

**D16AM024** M2 AISLAM. CAMARAS STYRODUR 2500-N (06/02/2001)
246.55 M2 × 9.53 = 2349.62
M2. Aislamiento de cámaras de aire con planchas rígidas de espuma de poliestireno extruído, machihembradas, STYRODUR 2500-N, de 40 mm.

| Código | Ud | Descripción | Rendimiento | Precio | Importe |
|---|---|---|---|---|---|
| U01AA007 | Hr | Oficial primera | 0.05 | 10.73 | 0.54 |
| U01AA009 | Hr | Ayudante | 0.05 | 7.42 | 0.37 |
| U15HA104 | M2 | Placa p.e. STYRODUR 2500-N/40 (material; 11/02/2003) | 1.05 | 7.94 | 8.34 |
| %3000000 | % | Costes indirectos...(s/total) | 3 % | 9.25 | 0.28 |
|  |  | Total |  |  | 9.53 |

| Medición | Uds. | Largo | Alto | Parcial |
|---|---|---|---|---|
| IDEM CERRAMIENTOS VIVIENDA 1 | 1 | 21.22 | 2.7 | 57.29 |
| HUECOS | -1 | 1.34 | 2.1 | -2.81 |
|  | -3 | 0.82 | 2.1 | -5.17 |
| IDEM CERRAMIENTOS VIVIENDA 2 | 1 | 21.22 | 2.7 | 57.29 |
| HUECOS | -1 | 1.34 | 2.1 | -2.81 |
|  | -3 | 0.82 | 2.1 | -5.17 |
| IDEM CERRAMIENTOS VIVIENDA 3 | 1 | 21.22 | 2.7 | 57.29 |
| HUECOS | -1 | 1.34 | 2.1 | -2.81 |
|  | -3 | 0.82 | 2.1 | -5.17 |
| IDEM CERRAMIENTOS VIVIENDA 4 | 1 | 21.22 | 2.7 | 57.29 |
| HUECOS | -1 | 1.34 | 2.1 | -2.81 |
|  | -3 | 0.82 | 2.1 | -5.17 |
| IDEM CERRAMIENTOS VIVIENDA 5 | 1 | 21.22 | 2.7 | 57.29 |
| HUECOS | -1 | 1.34 | 2.1 | -2.81 |
|  | -3 | 0.82 | 2.1 | -5.17 |
| Total |  |  |  | 246.55 |

**D16AA054** M2 AISL. POLIEST. EXTR. DANOPREN-40 (06/02/2001)
72 M2 × 10 = 720.00
M2. Aislamiento térmico en cubiertas con placa rígida de poliestireno extrusionado machihembrado DANOPREN-40, de 40 mm. de espesor, totalmente colocado.

| Código | Ud | Descripción | Rendimiento | Precio | Importe |
|---|---|---|---|---|---|
| U01AA007 | Hr | Oficial primera | 0.03 | 10.73 | 0.32 |
| U01AA009 | Hr | Ayudante | 0.03 | 7.42 | 0.22 |
| U15HA024 | M2 | Placa p. ext. DANOPREN 40 mm. (material; 16/01/2005) | 1.05 | 8.73 | 9.17 |
| %3000000 | % | Costes indirectos...(s/total) | 3 % | 9.71 | 0.29 |
|  |  | Total |  |  | 10 |

| Medición | Uds. | Parcial |
|---|---|---|
| TERRAZA VIVIENDA 1 | 14.4 | 14.40 |
| TERRAZA VIVIENDA 2 | 14.4 | 14.40 |
| TERRAZA VIVIENDA 3 | 14.4 | 14.40 |
| TERRAZA VIVIENDA 4 | 14.4 | 14.40 |
| TERRAZA VIVIENDA 5 | 14.4 | 14.40 |
| Total |  | 72 |

## 7 REVESTIMIENTOS (06/02/2001)
Importe: 49011.39

### 001 REVESTIMIENTOS (06/02/2001)
Importe: 20579.9

**10CEE00001** m2 ENFOSCADO SIN MAESTREAR Y FRATASADO EN PAREDES- (04/04/2006)
430.3 m2 × 7.2 = 3098.16
Enfoscado sin maestrear y fratasado en paredes con mortero M5 (1:6). Medido a cinta corrida.

| Código | Ud | Descripción | Rendimiento | Precio | Importe |
|---|---|---|---|---|---|
| AGM00500 | m3 | MORTERO DE CEMENTO M5 (1:6) CEM II/A-L 32,5 N (material; 04/04/2006) | 0.021 | 30.27 | 0.64 |
| ATC00100 | h | CUADRILLA ALBAÑILERÍA, FORMADA POR OFICIAL 1ª Y PEÓN ESP. (mano de obra; 21/04/2008) | 0.302 | 21.71 | 6.56 |
|  |  | Total |  |  | 7.2 |

| Medición | Uds. | Largo | Alto | Parcial |
|---|---|---|---|---|
| VIVIENDA 1 | 1 | 35.79 | 2.7 | 96.63 |
| HUECOS | -3 | 0.82 | 2.1 | -5.17 |
|  | -1 | 2 | 2.1 | -4.20 |
|  | -1 | 1 | 1.2 | -1.20 |
| VIVIENDA 2 | 1 | 35.79 | 2.7 | 96.63 |
| HUECOS | -3 | 0.82 | 2.1 | -5.17 |
|  | -1 | 2 | 2.1 | -4.20 |
|  | -1 | 1 | 1.2 | -1.20 |
| VIVIENDA 3 | 1 | 35.79 | 2.7 | 96.63 |
| HUECOS | -3 | 0.82 | 2.1 | -5.17 |
|  | -1 | 2 | 2.1 | -4.20 |
|  | -1 | 1 | 1.2 | -1.20 |
| VIVIENDA 4 | 1 | 35.79 | 2.7 | 96.63 |
| HUECOS | -3 | 0.82 | 2.1 | -5.17 |
|  | -1 | 2 | 2.1 | -4.20 |
|  | -1 | 1 | 1.2 | -1.20 |
| VIVIENDA 5 | 1 | 35.79 | 2.7 | 96.63 |
| HUECOS | -3 | 0.82 | 2.1 | -5.17 |
|  | -1 | 2 | 2.1 | -4.20 |
|  | -1 | 1 | 1.2 | -1.20 |
| Total |  |  |  | 430.3 |

**10CGG00008** m2 GUARNECIDO Y ENLUCIDO MAESTREADO EN PAREDES, YESO (04/04/2006)
992.7 m2 × 4.61 = 4576.35
Guarnecido y enlucido maestrado en paredes, con pasta de yeso YG e YF, incluso limpieza,humedecido del paramento y maestras cada 1,50 m. Medida la cinta corrida desde la arista superior del rodapié.

| Código | Ud | Descripción | Rendimiento | Precio | Importe |
|---|---|---|---|---|---|
| TO01200 | h | OF. 1ª YESERO (mano de obra; 21/04/2008) | 0.363 | 9.22 | 3.35 |
| AGY00100 | m3 | PASTA DE YESO NEGRO YG (material; 04/04/2006) | 0.015 | 62.45 | 0.94 |
| AGY00200 | m3 | PASTA DE YESO BLANCO YF (material; 04/04/2006) | 0.005 | 64.8 | 0.32 |
|  |  | Total |  |  | 4.61 |

| Medición | Uds. | Largo | Alto | Parcial |
|---|---|---|---|---|
| VIVIENDA 1 | 1 | 87.77 | 2.7 | 236.98 |
| HUECOS | -1 | 1.5 | 2.1 | -3.15 |
|  | -2 | 1.34 | 2.1 | -5.63 |
|  | -9 | 0.82 | 2.1 | -15.50 |
|  | -4 | 1.4 | 2.1 | -11.76 |
|  | -2 | 1 | 1.2 | -2.40 |
| VIVIENDA 2 | 1 | 87.77 | 2.7 | 236.98 |
| HUECOS | -1 | 1.5 | 2.1 | -3.15 |
|  | -2 | 1.34 | 2.1 | -5.63 |
|  | -9 | 0.82 | 2.1 | -15.50 |
|  | -4 | 1.4 | 2.1 | -11.76 |
|  | -2 | 1 | 1.2 | -2.40 |
| VIVIENDA 3 | 1 | 87.77 | 2.7 | 236.98 |
| HUECOS | -1 | 1.5 | 2.1 | -3.15 |
|  | -2 | 1.34 | 2.1 | -5.63 |
|  | -9 | 0.82 | 2.1 | -15.50 |
|  | -4 | 1.4 | 2.1 | -11.76 |
|  | -2 | 1 | 1.2 | -2.40 |
| VIVIENDA 4 | 1 | 87.77 | 2.7 | 236.98 |
| HUECOS | -1 | 1.5 | 2.1 | -3.15 |
|  | -2 | 1.34 | 2.1 | -5.63 |
|  | -9 | 0.82 | 2.1 | -15.50 |
|  | -4 | 1.4 | 2.1 | -11.76 |
|  | -2 | 1 | 1.2 | -2.40 |
| VIVIENDA 5 | 1 | 87.77 | 2.7 | 236.98 |
| HUECOS | -1 | 1.5 | 2.1 | -3.15 |
|  | -2 | 1.34 | 2.1 | -5.63 |
|  | -9 | 0.82 | 2.1 | -15.50 |
|  | -4 | 1.4 | 2.1 | -11.76 |
|  | -2 | 1 | 1.2 | -2.40 |
| Total |  |  |  | 992.7 |

**10CGG00007** m2 GUARNECIDO Y ENLUCIDO MAESTREADO EN TECHOS, YESO- (04/04/2006)
325.5 m2 × 10.18 = 3313.59
Guarnecido y enlucido maestreado en techos, con pasta de yeso YG e YF, incluso limpieza,humedecido del paramento y maestras cada 1,50 m. Medido a cinta corrida, con desarrollo de vigas.

| Código | Ud | Descripción | Rendimiento | Precio | Importe |
|---|---|---|---|---|---|
| TO01200 | h | OF. 1ª YESERO | 0.967 | 9.22 | 8.92 |
| AGY00100 | m3 | PASTA DE YESO NEGRO YG | 0.015 | 62.45 | 0.94 |
| AGY00200 | m3 | PASTA DE YESO BLANCO YF | 0.005 | 64.8 | 0.32 |
|  |  | Total |  |  | 10.18 |

| Medición | Uds. | Largo | Parcial |
|---|---|---|---|
| VIVIENDA 1 | 1 | 65.1 | 65.10 |
| VIVIENDA 2 | 1 | 65.1 | 65.10 |
| VIVIENDA 3 | 1 | 65.1 | 65.10 |
| VIVIENDA 4 | 1 | 65.1 | 65.10 |
| VIVIENDA 5 | 1 | 65.1 | 65.10 |
| Total |  |  | 325.5 |

**D13GD005** M2 REV. BLANCO MONOCAPA COTEGRAN "RPL" (06/02/2001)
790.75 M2 × 12.13 = 9591.80
M2. Revestimiento de fachadas con mortero monocapa Cotegran RPL Raspado Liso de Texsa Morteros, impermeable al agua de lluvia, con D.I.T. del Instituto Eduardo Torroja, nº 420, aplicado manual o mecánicamente, en un espesor entre 10 y 15 mm., sobre soportes de fábrica de ladrillo, termoarcilla o bloque de hormigón, de color blanco liso. Incluso parte proporcional de Malla Mortero, en los encuentros de soportes de distinta naturaleza, según NTE/RPR-9 y 10.

| Código | Ud | Descripción | Rendimiento | Precio | Importe |
|---|---|---|---|---|---|
| U01AA007 | Hr | Oficial primera | 0.562 | 10.73 | 6.03 |
| U01AA009 | Hr | Ayudante | 0.28 | 7.42 | 2.08 |
| U13DA003 | Kg | Mortero monocapa Cotegran RPL (material; 11/01/2005) | 20 | 0.17 | 3.40 |
| U13KA010 | M2 | Malla fibra vidrio 3x3 (material; 29/01/2004) | 0.25 | 1.06 | 0.27 |
| %3000000 | % | Costes indirectos...(s/total) | 3 % | 11.78 | 0.35 |
|  |  | Total |  |  | 12.13 |

| Medición | Uds. | Largo | Alto | Parcial |
|---|---|---|---|---|
| VIVIENDA 1 |  |  |  |  |
| FACHADAS Y MUROS TERRZAS | 100.6 |  |  | 100.60 |
| MURO PATIO | 1 | 26.17 | 2.5 | 65.43 |
| ANTEPECHOS JARDÍN | 1 | 16.55 | 1 | 16.55 |
| HUECOS | -1 | 1.5 | 2.1 | -3.15 |
|  | -1 | 0.82 | 2.1 | -1.72 |
|  | -3 | 1 | 1.2 | -3.60 |
|  | -1 | 2 | 2.1 | -4.20 |
|  | -4 | 1.4 | 2.1 | -11.76 |
| VIVIENDA 2 |  |  |  |  |
| FACHADAS Y MUROS TERRZAS | 100.6 |  |  | 100.60 |
| MURO PATIO | 1 | 26.17 | 2.5 | 65.43 |
| ANTEPECHOS JARDÍN | 1 | 16.55 | 1 | 16.55 |
| HUECOS | -1 | 1.5 | 2.1 | -3.15 |
|  | -1 | 0.82 | 2.1 | -1.72 |
|  | -3 | 1 | 1.2 | -3.60 |
|  | -1 | 2 | 2.1 | -4.20 |
|  | -4 | 1.4 | 2.1 | -11.76 |
| VIVIENDA 3 |  |  |  |  |
| FACHADAS Y MUROS TERRZAS | 100.6 |  |  | 100.60 |
| MURO PATIO | 1 | 26.17 | 2.5 | 65.43 |
| ANTEPECHOS JARDÍN | 1 | 16.55 | 1 | 16.55 |
| HUECOS | -1 | 1.5 | 2.1 | -3.15 |
|  | -1 | 0.82 | 2.1 | -1.72 |
|  | -3 | 1 | 1.2 | -3.60 |
|  | -1 | 2 | 2.1 | -4.20 |
|  | -4 | 1.4 | 2.1 | -11.76 |
| VIVIENDA 4 |  |  |  |  |
| FACHADAS Y MUROS TERRZAS | 100.6 |  |  | 100.60 |
| MURO PATIO | 1 | 26.17 | 2.5 | 65.43 |
| ANTEPECHOS JARDÍN | 1 | 16.55 | 1 | 16.55 |
| HUECOS | -1 | 1.5 | 2.1 | -3.15 |
|  | -1 | 0.82 | 2.1 | -1.72 |
|  | -3 | 1 | 1.2 | -3.60 |
|  | -1 | 2 | 2.1 | -4.20 |
|  | -4 | 1.4 | 2.1 | -11.76 |
| VIVIENDA 5 |  |  |  |  |
| FACHADAS Y MUROS TERRZAS | 100.6 |  |  | 100.60 |
| MURO PATIO | 1 | 26.17 | 2.5 | 65.43 |
| ANTEPECHOS JARDÍN | 1 | 16.55 | 1 | 16.55 |
| HUECOS | -1 | 1.5 | 2.1 | -3.15 |
|  | -1 | 0.82 | 2.1 | -1.72 |
|  | -3 | 1 | 1.2 | -3.60 |
|  | -1 | 2 | 2.1 | -4.20 |
|  | -4 | 1.4 | 2.1 | -11.76 |
| Total |  |  |  | 790.75 |

### 002 APLACADOS (06/02/2001)
Importe: 11083.69

**D18AA112** M2 ALIC. AZUL. 1ª <=20X20 C/COLA PREFIX (06/02/2001)
430.3 M2 × 14.21 = 6114.56
M2. Alicatado azulejo 1ª, hasta 20x20 cm, recibido con cemento cola PREFIX blanco o gris de COPSA, sobre base de mortero de cemento y arena de miga 1/6, i/piezas especiales, ejecución de ingletes, rejuntado con mortero decorativo PRECERAN 100 de COPSA, limpieza y p.p de costes indirectos, s/NTE-RPA-3.

| Código | Ud | Descripción | Rendimiento | Precio | Importe |
|---|---|---|---|---|---|
| U01FU001 | Hr | Oficial 1ª alicatador (mano de obra; 12/01/2005) | 0.314 | 8.55 | 2.68 |
| U01FU002 | Hr | Ayudante alicatador (mano de obra; 07/02/2004) | 0.314 | 7.91 | 2.48 |
| U01AA011 | Hr | Peón suelto | 0.024 | 7.32 | 0.18 |
| A01JF206 | M3 | MORTERO CEMENTO 1/6 c/ A.MIGA (material; 16/01/2005) | 0.02 | 41.37 | 0.83 |
| U18AA606 | M2 | Azulejo 1ª.Hasta 20x20cm (material; 03/02/2003) | 1.05 | 5.44 | 5.71 |
| U18AZ010 | Kg | PREFIX gris/blanco de COPSA (material; 07/02/2004) | 6 | 0.14 | 0.84 |
| U18AZ100 | Kg | PRECERAN 100 de COPSA (material; 07/02/2004) | 2.2 | 0.49 | 1.08 |
| %3000000 | % | Costes indirectos...(s/total) | 3 % | 13.80 | 0.41 |
|  |  | Total |  |  | 14.21 |

| Medición | Uds. | Parcial |
|---|---|---|
| IDEM ENFOSCADO | 430.3 | 430.30 |
| Total |  | 430.3 |

**D18DN310** Ml VIERTEAGUAS PIEDR.CALIZA 30x3 (06/02/2001)
53 Ml × 34.46 = 1826.38
Ml. Vierteaguas de piedra caliza de 30 cm. de ancho y 3 cm. de espesor, con goterón de, al menos, 5 mm. de ancho, recibida con mortero de cemento y arena de río 1/6, i/sellado de juntas, limpieza y p.p. de costes indirectos.

| Código | Ud | Descripción | Rendimiento | Precio | Importe |
|---|---|---|---|---|---|
| U01AA505 | Hr | Cuadrilla E | 0.3 | 10.17 | 3.051 |
| U01AA011 | Hr | Peón suelto | 0.02 | 7.32 | 0.146 |
| U17GD010 | Ml | Viert.p.caliza c/got. 30 cm. (material; 02/02/2003) | 1 | 29.4 | 29.400 |
| A01JF006 | M3 | MORTERO CEMENTO (1/6) M 5 | 0.014 | 49.34 | 0.691 |
| U04CF005 | Tm | Cemento blanco BL-II 42,5 R Granel (material) | 0.001 | 164.27 | 0.164 |
| %3000000 | % | Costes indirectos...(s/total) | 3 % | 33.452 | 1.004 |
|  |  | Total |  |  | 34.46 |

| Medición | Uds. | Largo | Parcial |
|---|---|---|---|
| VIVIENDA 1 |  |  |  |
| V1 | 3 | 1 | 3.00 |
| B1 | 1 | 2 | 2.00 |
| B2 | 4 | 1.4 | 5.60 |
| VIVIENDA 2 |  |  |  |
| V1 | 3 | 1 | 3.00 |
| B1 | 1 | 2 | 2.00 |
| B2 | 4 | 1.4 | 5.60 |
| VIVIENDA 3 |  |  |  |
| V1 | 3 | 1 | 3.00 |
| B1 | 1 | 2 | 2.00 |
| B2 | 4 | 1.4 | 5.60 |
| VIVIENDA 4 |  |  |  |
| V1 | 3 | 1 | 3.00 |
| B1 | 1 | 2 | 2.00 |
| B2 | 4 | 1.4 | 5.60 |
| VIVIENDA 5 |  |  |  |
| V1 | 3 | 1 | 3.00 |
| B1 | 1 | 2 | 2.00 |
| B2 | 4 | 1.4 | 5.60 |
| Total |  |  | 53 |

**D18DN410** Ml ALBARDILLA PIEDRA CALIZA 30x3 (06/02/2001)
91.2 Ml × 34.46 = 3142.75
Ml. Albardilla de piedra caliza de 30 cm. de ancho y 3 cm. de espesor, con goterón de, al menos, 5 mm. de ancho, recibida con mortero de cemento y arena de río 1/6, i/sellado de juntas, limpieza y p.p. de costes indirectos.

| Código | Ud | Descripción | Rendimiento | Precio | Importe |
|---|---|---|---|---|---|
| U01AA505 | Hr | Cuadrilla E | 0.3 | 10.17 | 3.051 |
| U01AA011 | Hr | Peón suelto | 0.02 | 7.32 | 0.146 |
| U17GG010 | Ml | Albardill.pied.caliza 30 cm. (material; 02/02/2003) | 1 | 29.4 | 29.400 |
| A01JF006 | M3 | MORTERO CEMENTO (1/6) M 5 | 0.014 | 49.34 | 0.691 |
| U04CF005 | Tm | Cemento blanco BL-II 42,5 R Granel | 0.001 | 164.27 | 0.164 |
| %3000000 | % | Costes indirectos...(s/total) | 3 % | 33.452 | 1.004 |
|  |  | Total |  |  | 34.46 |

| Medición | Uds. | Largo | Parcial |
|---|---|---|---|
| VIVIENDA 1 |  |  |  |
| ANTEPECHO | 1 | 8.26 | 8.26 |
| MURO PATIO | 1 | 3.08 | 3.08 |
| MUROS TERRAZAS | 1 | 6.9 | 6.90 |
| VIVIENDA 2 |  |  |  |
| ANTEPECHO | 1 | 8.26 | 8.26 |
| MURO PATIO | 1 | 3.08 | 3.08 |
| MUROS TERRAZAS | 1 | 6.9 | 6.90 |
| VIVIENDA 3 |  |  |  |
| ANTEPECHO | 1 | 8.26 | 8.26 |
| MURO PATIO | 1 | 3.08 | 3.08 |
| MUROS TERRAZAS | 1 | 6.9 | 6.90 |
| VIVIENDA 4 |  |  |  |
| ANTEPECHO | 1 | 8.26 | 8.26 |
| MURO PATIO | 1 | 3.08 | 3.08 |
| MUROS TERRAZAS | 1 | 6.9 | 6.90 |
| VIVIENDA 5 |  |  |  |
| ANTEPECHO | 1 | 8.26 | 8.26 |
| MURO PATIO | 1 | 3.08 | 3.08 |
| MUROS TERRAZAS | 1 | 6.9 | 6.90 |
| Total |  |  | 91.2 |

### 003 PAVIMENTOS (06/02/2001)
Importe: 13675.85

**D19DD001** M2 SOLADO GRES (9 EUROS/M2) (06/02/2001)
423.9 M2 × 16.09 = 6820.55
M2. Solado de baldosa de gres (precio del material 9 euros/m2), en formato comercial, recibido con mortero de cemento y arena de río 1/6, i/cama de 2 cm. de arena de río, p.p. de rodapié del mismo material de 7 cm., rejuntado y limpieza, s/NTE-RSB-7.

| Código | Ud | Descripción | Rendimiento | Precio | Importe |
|---|---|---|---|---|---|
| U01FS010 | M2 | Mano obra solado gres (mano de obra; 12/01/2005) | 1.208 | 3.85 | 4.65 |
| U01AA011 | Hr | Peón suelto | 0.242 | 7.32 | 1.77 |
| U18AD006 | M2 | Baldosa gres (9 euros/m2) (material; 06/02/2001) | 1.05 | 4.88 | 5.12 |
| U18AJ605 | Ml | Rodapié gres 7 cm. (material; 03/02/2003) | 1.15 | 1.87 | 2.15 |
| A01JF006 | M3 | MORTERO CEMENTO (1/6) M 5 | 0.03 | 49.34 | 1.48 |
| U04AA001 | M3 | Arena de río (0-5mm) | 0.02 | 14.3 | 0.29 |
| U04CF005 | Tm | Cemento blanco BL-II 42,5 R Granel | 0.001 | 164.27 | 0.16 |
| %3000000 | % | Costes indirectos...(s/total) | 3 % | 15.62 | 0.47 |
|  |  | Total |  |  | 16.09 |

| Medición | Uds. | Parcial |
|---|---|---|
| VIVIENDA 1 | 84.78 | 84.78 |
| VIVIENDA 2 | 84.78 | 84.78 |
| VIVIENDA 3 | 84.78 | 84.78 |
| VIVIENDA 4 | 84.78 | 84.78 |
| VIVIENDA 5 | 84.78 | 84.78 |
| Total |  | 423.9 |

**D19DD305** Ml RODAPIÉ GRES 7 cm. (06/02/2001)
480.05 Ml × 3.77 = 1809.79
Ml. Rodapié de gres de 7 cm. recibido con mortero de cemento y arena de río 1/6, i/rejuntado y limpieza, S/NTE-RSP-16.

| Código | Ud | Descripción | Rendimiento | Precio | Importe |
|---|---|---|---|---|---|
| U01FS230 | Ml | Mano obra rodapié gres (mano de obra; 12/01/2005) | 1.208 | 0.96 | 1.16 |
| U01AA011 | Hr | Peón suelto | 0.06 | 7.32 | 0.44 |
| U18AJ605 | Ml | Rodapié gres 7 cm. | 1.02 | 1.87 | 1.91 |
| A01JF006 | M3 | MORTERO CEMENTO (1/6) M 5 | 0.003 | 49.34 | 0.15 |
| %3000000 | % | Costes indirectos...(s/total) | 3 % | 3.66 | 0.11 |
|  |  | Total |  |  | 3.77 |

| Medición | Uds. | Largo | Parcial |
|---|---|---|---|
| VIVIENDA 1 | 1 | 96.01 | 96.01 |
| VIVIENDA 2 | 1 | 96.01 | 96.01 |
| VIVIENDA 3 | 1 | 96.01 | 96.01 |
| VIVIENDA 4 | 1 | 96.01 | 96.01 |
| VIVIENDA 5 | 1 | 96.01 | 96.01 |
| Total |  |  | 480.05 |

**D19DA025** M2 SOLADO BALDOSÍN CATALÁN 14x28 (06/02/2001)
162.25 M2 × 13.97 = 2266.63
M2. Solado de baldosín catalán 14x28 cm. recibido con mortero de cemento y arena de río 1/6, i/cama de 2 cm. de arena de río, p.p. de rodapié cerámico de 7 cm., rejuntado y limpieza, s/NTE-RSB-7.

| Código | Ud | Descripción | Rendimiento | Precio | Importe |
|---|---|---|---|---|---|
| U01FS010 | M2 | Mano obra solado gres | 1.208 | 3.85 | 4.65 |
| U01AA011 | Hr | Peón suelto | 0.242 | 7.32 | 1.77 |
| U18AC010 | M2 | Baldosín catalán 14x28 cm. (material; 06/02/2001) | 1.05 | 3.72 | 3.91 |
| U18AJ205 | Ml | Rodapié cerámico 7 cm. (material; 06/02/2001) | 1.15 | 1.13 | 1.30 |
| A01JF006 | M3 | MORTERO CEMENTO (1/6) M 5 | 0.03 | 49.34 | 1.48 |
| U04AA001 | M3 | Arena de río (0-5mm) | 0.02 | 14.3 | 0.29 |
| U04CF005 | Tm | Cemento blanco BL-II 42,5 R Granel | 0.001 | 164.27 | 0.16 |
| %3000000 | % | Costes indirectos...(s/total) | 3 % | 13.56 | 0.41 |
|  |  | Total |  |  | 13.97 |

| Medición | Uds. | Parcial |
|---|---|---|
| VIVIENDA 1 | 32.45 | 32.45 |
| VIVIENDA 2 | 32.45 | 32.45 |
| VIVIENDA 3 | 32.45 | 32.45 |
| VIVIENDA 4 | 32.45 | 32.45 |
| VIVIENDA 5 | 32.45 | 32.45 |
| Total |  | 162.25 |

**D19DA210** Ml RODAPIÉ CERÁMICO 7 cm. (06/02/2001)
145.75 Ml × 2.97 = 432.88
Ml. Rodapié cerámico de 7 cm. recibido con mortero de cemento y arena de río 1/6, i/rejuntado y limpieza, S/NTE-RSP-16.

| Código | Ud | Descripción | Rendimiento | Precio | Importe |
|---|---|---|---|---|---|
| U01FS230 | Ml | Mano obra rodapié gres | 1.208 | 0.96 | 1.16 |
| U01AA011 | Hr | Peón suelto | 0.06 | 7.32 | 0.44 |
| U18AJ205 | Ml | Rodapié cerámico 7 cm. | 1 | 1.13 | 1.13 |
| A01JF006 | M3 | MORTERO CEMENTO (1/6) M 5 | 0.003 | 49.34 | 0.15 |
| %3000000 | % | Costes indirectos...(s/total) | 3 % | 2.88 | 0.09 |
|  |  | Total |  |  | 2.97 |

| Medición | Uds. | Largo | Parcial |
|---|---|---|---|
| VIVIENDA 1 | 1 | 29.15 | 29.15 |
| VIVIENDA 2 | 1 | 29.15 | 29.15 |
| VIVIENDA 3 | 1 | 29.15 | 29.15 |
| VIVIENDA 4 | 1 | 29.15 | 29.15 |
| VIVIENDA 5 | 1 | 29.15 | 29.15 |
| Total |  |  | 145.75 |

**D19DD505** Ml PELDAÑO GRES 30x24 cm. (06/02/2001)
85 Ml × 27.6 = 2346.00
Ml. Peldaño formado por huella de piezas de gres de 30x24 cm., recibido con mortero de cemento y arena de río 1/6, i/rejuntado y limpieza.

| Código | Ud | Descripción | Rendimiento | Precio | Importe |
|---|---|---|---|---|---|
| U01FS110 | Ml | Mano obra peldaño gres (mano de obra; 12/01/2005) | 1 | 5.23 | 5.23 |
| U01AA011 | Hr | Peón suelto | 0.1 | 7.32 | 0.73 |
| U18AM205 | Ml | Peldaño gres con piezas 30x24cm (material; 06/02/2001) | 1 | 20.33 | 20.33 |
| A01JF006 | M3 | MORTERO CEMENTO (1/6) M 5 | 0.007 | 49.34 | 0.35 |
| U04CF005 | Tm | Cemento blanco BL-II 42,5 R Granel | 0.001 | 164.27 | 0.16 |
| %3000000 | % | Costes indirectos...(s/total) | 3 % | 26.80 | 0.80 |
|  |  | Total |  |  | 27.6 |

| Medición | Uds. | Largo | Parcial |
|---|---|---|---|
| VIVIENDA 1 | 17 | 1 | 17.00 |
| VIVIENDA 2 | 17 | 1 | 17.00 |
| VIVIENDA 3 | 17 | 1 | 17.00 |
| VIVIENDA 4 | 17 | 1 | 17.00 |
| VIVIENDA 5 | 17 | 1 | 17.00 |
| Total |  |  | 85 |

### 004 PINTURAS (04/04/2006)
Importe: 3671.95

**13IPP00001** m2 PINTURA PLÁSTICA LISA SOBRE LADRILLO, YESO O CEMENTO (04/04/2006)
1318.2 m2 × 2.28 = 3005.50
Pintura plastica lisa sobre paramentos horizontales y verticales de ladrillo, yeso o cemento,formada por: lijado y limpieza del soporte, mano de fondo, plastecido, nueva mano de fondo y dos manos de acabado. Medida la superficie ejecutada.

| Código | Ud | Descripción | Rendimiento | Precio | Importe |
|---|---|---|---|---|---|
| PP00100 | kg | PINTURA PLÁSTICA (material; 09/10/2007) | 0.45 | 1.05 | 0.47 |
| PW00300 | kg | SELLADORA (material; 09/10/2007) | 0.35 | 2.62 | 0.92 |
| TO01000 | h | OF. 1ª PINTOR (mano de obra; 04/04/2006) | 0.109 | 7.78 | 0.85 |
| WW00400 | u | PEQUEÑO MATERIAL (material; 15/12/2007) | 0.2 | 0.18 | 0.04 |
|  |  | Total |  |  | 2.28 |

| Medición | Uds. | Parcial |
|---|---|---|
| IDEM ENLUCIDO TECHOS | 325.5 | 325.50 |
| IDEM ENLUCIDO PAREDES | 992.7 | 992.70 |
| Total |  | 1318.2 |

**D35CE010** M2 BARNIZ. MADERA INTERIOR 2 MANOS
131.45 M2 × 5.07 = 666.45
M2. Barnizado de carpinteria de madera interior con Procobar filtro 10 o similar, lijado y relijado dos manos y una mano de imprimación.

| Código | Ud | Descripción | Rendimiento | Precio | Importe |
|---|---|---|---|---|---|
| U01FZ101 | Hr | Oficial 1ª pintor (mano de obra) | 0.205 | 7.95 | 1.63 |
| U01FZ105 | Hr | Ayudante pintor (mano de obra) | 0.205 | 6.17 | 1.26 |
| U36GA540 | Lt | Tapaporos (material) | 0.2 | 2.99 | 0.60 |
| U36GA030 | Lt | Barniz sintético filt.10 (material) | 0.2 | 7.17 | 1.43 |
| %CI | % | Costes indirectos..(s/total) | 3 % | 4.92 | 0.15 |
|  |  | Total |  |  | 5.07 |

| Medición | Uds. | Largo | Alto | Parcial |
|---|---|---|---|---|
| CARPINTERÍAS VIVIENDA 1 (X2 CARAS) |  |  |  |  |
| P2 | 2 | 1.34 | 2.1 | 5.63 |
| P3 | 2 | 0.82 | 2.1 | 3.44 |
| P4 | 6 | 0.82 | 2.1 | 10.33 |
| P5 | 4 | 0.82 | 2.1 | 6.89 |
| CARPINTERÍAS VIVIENDA 2 (X2 CARAS) |  |  |  |  |
| P2 | 2 | 1.34 | 2.1 | 5.63 |
| P3 | 2 | 0.82 | 2.1 | 3.44 |
| P4 | 6 | 0.82 | 2.1 | 10.33 |
| P5 | 4 | 0.82 | 2.1 | 6.89 |
| CARPINTERÍAS VIVIENDA 3 (X2 CARAS) |  |  |  |  |
| P2 | 2 | 1.34 | 2.1 | 5.63 |
| P3 | 2 | 0.82 | 2.1 | 3.44 |
| P4 | 6 | 0.82 | 2.1 | 10.33 |
| P5 | 4 | 0.82 | 2.1 | 6.89 |
| CARPINTERÍAS VIVIENDA 4 (X2 CARAS) |  |  |  |  |
| P2 | 2 | 1.34 | 2.1 | 5.63 |
| P3 | 2 | 0.82 | 2.1 | 3.44 |
| P4 | 6 | 0.82 | 2.1 | 10.33 |
| P5 | 4 | 0.82 | 2.1 | 6.89 |
| CARPINTERÍAS VIVIENDA 5 (X2 CARAS) |  |  |  |  |
| P2 | 2 | 1.34 | 2.1 | 5.63 |
| P3 | 2 | 0.82 | 2.1 | 3.44 |
| P4 | 6 | 0.82 | 2.1 | 10.33 |
| P5 | 4 | 0.82 | 2.1 | 6.89 |
| Total |  |  |  | 131.45 |

## 8 INSTALACIONES (05/01/1997)
Importe: 40631.66

### 81 ELECTRICIDAD (06/02/2001)
Importe: 17048.27

**D27AC001** Ud GASTOS TRAMITAC.-CONTRATAC./KW
5 Ud × 36.94 = 184.70
Ud. Gastos tramitación contratación por Kw. con la Compañía para el suministro al edificio desde sus redes de distribución, incluído derechos de acometida, enganche y verificación en la contratación de la póliza de abono.

| Código | Ud | Descripción | Rendimiento | Precio | Importe |
|---|---|---|---|---|---|
| U30AC010 | Ud | Tramita.-contrata.electri/Kw | 1 | 35.86 | 35.86 |
| %CI | % | Costes indirectos..(s/total) | 3 % | 35.86 | 1.08 |
|  |  | Total |  |  | 36.94 |

**08EAA00001** u ACOMETIDA DE ELECTRICIDAD UNA VIVIENDA (26/01/2003)
5 u × 189.43 = 947.15
DE ACOMETIDA DE ELECTRICIDAD PARA UNA VIVIENDA, DESDE EL PUNTO DE TOMA HASTA LA CAJA GENERAL DE PROTECCION, REALIZADA SEGUN NORMAS E INSTRUCCIONES DE LA COMPAÑIA SUMINISTRADORA; INCLUSO AYUDAS DE ALBAÑILERIA. MEDIDA LA UNIDAD INSTALADA.

| Código | Ud | Descripción | Rendimiento | Precio | Importe |
|---|---|---|---|---|---|
| IE13400 | u | ACOMETIDA ELECTRICA UNA VIVIENDA S/NORMA (material; 26/01/2003) | 1 | 189.43 | 189.43 |
|  |  | Total |  |  | 189.43 |

**08EPP00003** u ARQUETA DE CONEXIÓN DE PUESTA A TIERRA DE 38x50x25 cm (04/04/2006)
5 u × 93.54 = 467.70
Arqueta de conexión de puesta a tierra de 38x50x25cm formada por fábrica de ladrillo macizo de medio pie de espesor, solera de hormigón HM-20 y tapa de hormigón HM-20 con cerco de perfil laminado L 60.6, tubo de fibrocemento de 60 mm de diámetro interior y punto de puesta a tierra, incluso excavación, relleno, transporte de las tierras sobrantes a vertedero y conexiones; construida según REBT. Medida la unidad terminada.

| Código | Ud | Descripción | Rendimiento | Precio | Importe |
|---|---|---|---|---|---|
| ATC00200 | h | CUADRILLA ALBAÑILERÍA, FORMADA POR OFICIAL 2ª Y PEÓN ESP. (mano de obra; 21/04/2008) | 3.021 | 23.46 | 70.87 |
| TO01800 | h | OF. 1ª ELECTRICISTA (mano de obra; 21/04/2008) | 0.604 | 10.94 | 6.61 |
| CH04020 | m3 | HORMIGÓN HM-20/P/20/I, SUMINISTRADO (material; 04/04/2006) | 0.03 | 45.87 | 1.38 |
| AGM00500 | m3 | MORTERO DE CEMENTO M5 (1:6) CEM II/A-L 32,5 N | 0.005 | 30.27 | 0.15 |
| IE11600 | u | PUNTO DE PUESTA A TIERRA (material; 04/04/2006) | 1 | 8.63 | 8.63 |
| FL01300 | mu | LADRILLO CERÁM. PERF. TALADRO PEQUEÑO REVESTIR 24x11,5x5 cm (material; 04/04/2006) | 0.032 | 55.75 | 1.78 |
| CA01600 | kg | ACERO PERFILES S 275 JR, SOPORTES SIMPLES (material; 21/04/2008) | 3.5 | 0.54 | 1.89 |
| CA00220 | kg | ACERO B 400 S (material; 21/04/2008) | 3.5 | 0.49 | 1.72 |
| WW00300 | u | MATERIAL COMPLEMENTARIO O PZAS. ESPECIALES (material; 11/12/2007) | 1 | 0.33 | 0.33 |
| WW00400 | u | PEQUEÑO MATERIAL | 1 | 0.18 | 0.18 |
|  |  | Total |  |  | 93.54 |

**08EPP00005** u PICA DE PUESTA A TIERRA (04/04/2006)
10 u × 96.18 = 961.80
Pica de puesta a tierra formada por electrodo de acero recubierto de cobre de 14 mm de diámetro y 2 m de longitud, incluso hincado y conexiones, construida según REBT. Medida la unidad instalada.

| Código | Ud | Descripción | Rendimiento | Precio | Importe |
|---|---|---|---|---|---|
| ATC00200 | h | CUADRILLA ALBAÑILERÍA, FORMADA POR OFICIAL 2ª Y PEÓN ESP. | 3.021 | 23.46 | 70.87 |
| TO01800 | h | OF. 1ª ELECTRICISTA | 0.06 | 10.94 | 0.66 |
| TA00200 | h | AYUDANTE ESPECIALISTA (mano de obra; 21/04/2008) | 0.846 | 10.48 | 8.87 |
| IE11300 | u | PICA DE ACERO COBRIZADO (2 m) GRA. (material; 04/04/2006) | 1 | 14.79 | 14.79 |
| WW00300 | u | MATERIAL COMPLEMENTARIO O PZAS. ESPECIALES | 3 | 0.33 | 0.99 |
|  |  | Total |  |  | 96.18 |

| Medición | Uds. | Parcial |
|---|---|---|
| VIVIENDA 1 | 2 | 2.00 |
| VIVIENDA 2 | 2 | 2.00 |
| VIVIENDA 3 | 2 | 2.00 |
| VIVIENDA 4 | 2 | 2.00 |
| VIVIENDA 5 | 2 | 2.00 |
| Total |  | 10 |

**08EPP00155** m CONDUCCIÓN PUESTA TIERRA, COND. COBRE DESNUDO 95 mm2 (09/10/2007)
75 m × 11.61 = 870.75
Conducción de puesta a tierra enterrada a una profundidad no menor de 0,8 m, instalada con conductor de cobre desnudo de 95 mm2 de sección nominal, incluso excavación, relleno, p.p. de ayudas de albañilería y conexiones; construida según REBT. Medida desde la arqueta de conexión hasta la ultima pica.

| Código | Ud | Descripción | Rendimiento | Precio | Importe |
|---|---|---|---|---|---|
| TO01800 | h | OF. 1ª ELECTRICISTA | 0.604 | 10.94 | 6.61 |
| TP00100 | h | PEÓN ESPECIAL (mano de obra; 21/04/2008) | 0.242 | 8.75 | 2.12 |
| IE03800 | kg | CABLE DE COBRE DESNUDO (material; 09/10/2007) | 0.84 | 3.43 | 2.88 |
|  |  | Total |  |  | 11.61 |

| Medición | Uds. | Largo | Parcial |
|---|---|---|---|
| VIVIENDA 1 | 1 | 15 | 15.00 |
| VIVIENDA 2 | 1 | 15 | 15.00 |
| VIVIENDA 3 | 1 | 15 | 15.00 |
| VIVIENDA 4 | 1 | 15 | 15.00 |
| VIVIENDA 5 | 1 | 15 | 15.00 |
| Total |  |  | 75 |

**D27CC000** Ud CAJA GRAL. PROTECCIÓN 40A(MONOF.)
5 Ud × 45.1 = 225.50
Ud. Caja general protección 40A monofásica incluído bases cortacircuitos y fusible calibrado de 40A (I+N)+F para protección de la línea general de alimentacion situada en fachada o interior nicho mural. ITC-BT-13 cumpliran con las UNE-EN 60.439-1, UNE-EN 60.439-3, y grado de proteccion de IP43 e IK08.

| Código | Ud | Descripción | Rendimiento | Precio | Importe |
|---|---|---|---|---|---|
| U01FY630 | Hr | Oficial primera electricista (mano de obra) | 1.208 | 7.95 | 9.60 |
| U01FY635 | Hr | Ayudante electricista (mano de obra) | 1.208 | 6.69 | 8.08 |
| U30CB001 | Ud | Caja protecci. 40A(I+N)+F (material) | 1 | 26.11 | 26.11 |
| %CI | % | Costes indirectos..(s/total) | 3 % | 43.79 | 1.31 |
|  |  | Total |  |  | 45.1 |

**D27IC005** Ud CUADRO DIST. E. BÁSICA (5,75KW 5c)
5 Ud × 180.59 = 902.95
Ud. Cuadro distribución Legrand electrificación básica (5,75 Kw) con superficie útil de la vivienda menor a 160 m2, formado por una caja doble aislamiento con puerta y de empotrar de 24 elementos, incluído regleta Omega, embarrado de protección, 1 IGA de 25 A (I+N), interruptor diferencial de 40A/2p/30m A, limitador de sobretensión de 15KA, 1,2 KV y 5 PIAS de corte omnipolar 1 de 10, 3 de 16 y 1 de 25 A (I+N) respectivamente, alimentacion a los siguientes circuitos: C1 alumbrado; C4 lavadora/ lavavajillas/ termo; C2 tomas usos varios y frigorífico; C5 tomas usos varios en baño y cocina; C3 toma cocina y horno, así como puentes o "peines" de cableado, totalmente conexionado y rotulado. ITC-BT 25

| Código | Ud | Descripción | Rendimiento | Precio | Importe |
|---|---|---|---|---|---|
| U01FY630 | Hr | Oficial primera electricista | 2.054 | 7.95 | 16.33 |
| U30IA015 | Ud | Diferencial 40A/2p/30mA (material) | 1 | 28.08 | 28.08 |
| U30IA035 | Ud | PIA 5-10-15-20-25 A (I+N) (material) | 5 | 10.51 | 52.55 |
| U30IA006 | Ud | Caja distribución legrand 24 elem. (material) | 1 | 35.67 | 35.67 |
| U30IA405 | Ud | Limitador sobretension 15KA, 1,2KV (material) | 1 | 25.86 | 25.86 |
| U30IA050 | Ud | IGA 25 A (I+N) (material) | 1 | 16.84 | 16.84 |
| %CI | % | Costes indirectos..(s/total) | 3 % | 175.33 | 5.26 |
|  |  | Total |  |  | 180.59 |

**D27HA001** Ml DERIVACIÓN INDIVIDUAL 3x6 mm2. Cu
50 Ml × 13.36 = 668.00
Ml. Derivación individual ES07Z1-K 3x6 mm2., (delimitada entre la centralización de contadores y el cuadro de distribución), bajo tubo de PVC rígido D=32 y conductores de cobre de 6 mm2. aislados, para una tensión nominal de 750 V en sistema monofásico más protección, así como conductor "rojo" de 1,5 mm2 (tarífa nocturna), tendido mediante sus correspondientes accesorios a lo largo de la canaladura del tiro de escalera o zonas comunes. ITC-BT 15 y cumplira con la UNE 21.123 parte 4 ó 5.

| Código | Ud | Descripción | Rendimiento | Precio | Importe |
|---|---|---|---|---|---|
| U01FY630 | Hr | Oficial primera electricista | 0.181 | 7.95 | 1.44 |
| U01FY635 | Hr | Ayudante electricista | 0.181 | 6.69 | 1.21 |
| U30JW127 | Ml | Tubo PVC rígido D=32 (material) | 1 | 1.7 | 1.70 |
| U30ER105 | Ml | Conductor ES07Z1-K 6 (Cu) (material) | 3 | 2.63 | 7.89 |
| U30ER115 | Ml | Conductor ES07Z1-K 1,5(Cu) (material) | 1 | 0.73 | 0.73 |
| %CI | % | Costes indirectos..(s/total) | 3 % | 12.97 | 0.39 |
|  |  | Total |  |  | 13.36 |

| Medición | Uds. | Largo | Parcial |
|---|---|---|---|
| VIVIENDA 1 | 1 | 10 | 10.00 |
| VIVIENDA 2 | 1 | 10 | 10.00 |
| VIVIENDA 3 | 1 | 10 | 10.00 |
| VIVIENDA 4 | 1 | 10 | 10.00 |
| VIVIENDA 5 | 1 | 10 | 10.00 |
| Total |  |  | 50 |

**D27JC001** Ml CIRCUITO "ALUMBRADO" 3X1,5 mm2.
415.5 Ml × 3.43 = 1425.17
Ml. Circuito "alumbrado", hasta una distancia máxima de 20 metros, realizado con tubo PVC corrugado de D=13/gp. 5 y conductores de cobre unipolares aislados para una tensión nominal de 750 V. y sección 3x1,5 mm2., en sistema monofásico, (activo, neutro y protección), incluído p./p. de cajas de registro y regletas de conexión.

| Código | Ud | Descripción | Rendimiento | Precio | Importe |
|---|---|---|---|---|---|
| U01FY630 | Hr | Oficial primera electricista | 0.157 | 7.95 | 1.25 |
| U01FY635 | Hr | Ayudante electricista | 0.157 | 6.69 | 1.05 |
| U30JW120 | Ml | Tubo PVC corrugado M 20/gp5 (material) | 1 | 0.33 | 0.33 |
| U30JW001 | Ml | Conductor rígido 750V;1,5(Cu) (material) | 3 | 0.18 | 0.54 |
| U30JW900 | Ud | p.p. cajas, regletas y peq. material (material) | 0.7 | 0.23 | 0.16 |
| %CI | % | Costes indirectos..(s/total) | 3 % | 3.33 | 0.10 |
|  |  | Total |  |  | 3.43 |

| Medición | Uds. | Largo | Parcial |
|---|---|---|---|
| VIVIENDA 1 | 1 | 83.1 | 83.10 |
| VIVIENDA 2 | 1 | 83.1 | 83.10 |
| VIVIENDA 3 | 1 | 83.1 | 83.10 |
| VIVIENDA 4 | 1 | 83.1 | 83.10 |
| VIVIENDA 5 | 1 | 83.1 | 83.10 |
| Total |  |  | 415.5 |

**D27JC005** Ml CIRCUITO "USOS VARIOS" 3 X2,5 mm2.
225 Ml × 3.98 = 895.50
Ml. Circuito "usos varios", hasta una distancia máxima de 16 metros, realizado con tubo PVC corrugado de D=16/gp. 5 y conductores de cobre unipolares aislados para una tensión nominal de 750 V. y sección 3x2,5 mm2., en sistema monofásico, (activo, neutro y protección), incluído p./p. de cajas de registro y regletas de conexión.

| Código | Ud | Descripción | Rendimiento | Precio | Importe |
|---|---|---|---|---|---|
| U01FY630 | Hr | Oficial primera electricista | 0.157 | 7.95 | 1.25 |
| U01FY635 | Hr | Ayudante electricista | 0.157 | 6.69 | 1.05 |
| U30JW121 | Ml | Tubo PVC corrug. M 25/gp5 (material) | 1 | 0.45 | 0.45 |
| U30JW002 | Ml | Conductor rígido 750V;2,5(Cu) (material) | 3 | 0.31 | 0.93 |
| U30JW900 | Ud | p.p. cajas, regletas y peq. material | 0.8 | 0.23 | 0.18 |
| %CI | % | Costes indirectos..(s/total) | 3 % | 3.86 | 0.12 |
|  |  | Total |  |  | 3.98 |

| Medición | Uds. | Largo | Parcial |
|---|---|---|---|
| VIVIENDA 1 | 1 | 45 | 45.00 |
| VIVIENDA 2 | 1 | 45 | 45.00 |
| VIVIENDA 3 | 1 | 45 | 45.00 |
| VIVIENDA 4 | 1 | 45 | 45.00 |
| VIVIENDA 5 | 1 | 45 | 45.00 |
| Total |  |  | 225 |

**D27JC010** Ml CIRCUITO "LAVADORA" 3X4 mm2.
52.5 Ml × 5.1 = 267.75
Ml. Circuito "lavadora", hasta una distancia máxxima de 8 metros, realizado con tubo PVC corrugado de D=16/gp. 5 y conductores de cobre unipolares aislados para una tensión nominal de 750 V. y sección 3x4 mm2., en sistema monofásico, (activo, neutro y protección), incluído p./p. de cajas de registro y regletas de conexión.

| Código | Ud | Descripción | Rendimiento | Precio | Importe |
|---|---|---|---|---|---|
| U01FY630 | Hr | Oficial primera electricista | 0.181 | 7.95 | 1.44 |
| U01FY635 | Hr | Ayudante electricista | 0.181 | 6.69 | 1.21 |
| U30JW121 | Ml | Tubo PVC corrug. M 25/gp5 | 1 | 0.45 | 0.45 |
| U30JW003 | Ml | Conductor rígido 750V; 4 (Cu) (material) | 3 | 0.54 | 1.62 |
| U30JW900 | Ud | p.p. cajas, regletas y peq. material | 1 | 0.23 | 0.23 |
| %CI | % | Costes indirectos..(s/total) | 3 % | 4.95 | 0.15 |
|  |  | Total |  |  | 5.1 |

| Medición | Uds. | Largo | Parcial |
|---|---|---|---|
| VIVIENDA 1 | 1 | 10.5 | 10.50 |
| VIVIENDA 2 | 1 | 10.5 | 10.50 |
| VIVIENDA 3 | 1 | 10.5 | 10.50 |
| VIVIENDA 4 | 1 | 10.5 | 10.50 |
| VIVIENDA 5 | 1 | 10.5 | 10.50 |
| Total |  |  | 52.5 |

**D27JC015** Ml CIRCUITO "COCINA" 3X6 mm2.
75 Ml × 6.28 = 471.00
Ml. Circuito "cocina", hasta una distancia máxima de 8 metros, realizado con tubo PVC corrugado de D=23/gp. 5 y conductores de cobre unipolares aislados para una tensión nominal de 750 V. y sección 3x6 mm2., en sistema monofásico, (activo, neutro y protección), incluído p./p. de cajas de registro y regletas de conexión.

| Código | Ud | Descripción | Rendimiento | Precio | Importe |
|---|---|---|---|---|---|
| U01FY630 | Hr | Oficial primera electricista | 0.181 | 7.95 | 1.44 |
| U01FY635 | Hr | Ayudante electricista | 0.181 | 6.69 | 1.21 |
| U30JW122 | Ml | Tubo PVC corrug. M 32/gp5 (material) | 1 | 0.7 | 0.70 |
| U30JW004 | Ml | Conductor rígido 750V; 6 (Cu) (material) | 3 | 0.84 | 2.52 |
| U30JW900 | Ud | p.p. cajas, regletas y peq. material | 1 | 0.23 | 0.23 |
| %CI | % | Costes indirectos..(s/total) | 3 % | 6.10 | 0.18 |
|  |  | Total |  |  | 6.28 |

| Medición | Uds. | Largo | Parcial |
|---|---|---|---|
| VIVIENDA 1 | 1 | 15 | 15.00 |
| VIVIENDA 2 | 1 | 15 | 15.00 |
| VIVIENDA 3 | 1 | 15 | 15.00 |
| VIVIENDA 4 | 1 | 15 | 15.00 |
| VIVIENDA 5 | 1 | 15 | 15.00 |
| Total |  |  | 75 |

**D27KA001** Ud PUNTO LUZ SENCILLO JUNG-AS 500
45 Ud × 15.25 = 686.25
Ud. Punto luz sencillo realizado en tubo PVC corrugado M 20/gp5 y conductor de cobre unipolar aislados para una tensión nominal de 750 V. y sección 1,5 mm2., incluído, caja registro, caja mecanismo universal con tornillo, portalámparas de obra, interruptor unipolar JUNG-501 U con tecla JUNG-AS 591 y marco respectivo, totalmente montado e instalado.

| Código | Ud | Descripción | Rendimiento | Precio | Importe |
|---|---|---|---|---|---|
| U01FY630 | Hr | Oficial primera electricista | 0.483 | 7.95 | 3.84 |
| U30JW120 | Ml | Tubo PVC corrugado M 20/gp5 | 8 | 0.33 | 2.64 |
| U30JW900 | Ud | p.p. cajas, regletas y peq. material | 1 | 0.23 | 0.23 |
| U30JW001 | Ml | Conductor rígido 750V;1,5(Cu) | 18 | 0.18 | 3.24 |
| U30NV382 | Ud | Portalámparas para obra (material) | 1 | 0.45 | 0.45 |
| U30KA001 | Ud | Mecanismo Interruptor JUNG-501 U (material) | 1 | 2.65 | 2.65 |
| U30KA006 | Ud | Tecla sencilla marfil JUNG-AS 591 (material) | 1 | 1.06 | 1.06 |
| U30KA062 | Ud | Marco simple JUNG-AS 581 (material) | 1 | 0.7 | 0.70 |
| %CI | % | Costes indirectos..(s/total) | 3 % | 14.81 | 0.44 |
|  |  | Total |  |  | 15.25 |

| Medición | Uds. | Parcial |
|---|---|---|
| VIVIENDA 1 | 9 | 9.00 |
| VIVIENDA 2 | 9 | 9.00 |
| VIVIENDA 3 | 9 | 9.00 |
| VIVIENDA 4 | 9 | 9.00 |
| VIVIENDA 5 | 9 | 9.00 |
| Total |  | 45 |

**D27KB001** Ud PUNTO CONMUTADO JUNG-AS 500
85 Ud × 30.6 = 2601.00
Ud. Punto conmutado sencillo realizado en tubo PVC corrugado M 20/gp5 y conductor de cobre unipolar aislados para una tensión nominal de 750 V. y sección 1,5 mm2., incluído caja registro, caja mecanismo universal con tornillo, portalámparas de obra, mecanismos conmutadores JUNG-506 U con tecla JUNG-AS 591 y marco respectivo, totalmente montado e instalado.

| Código | Ud | Descripción | Rendimiento | Precio | Importe |
|---|---|---|---|---|---|
| U01FY630 | Hr | Oficial primera electricista | 0.967 | 7.95 | 7.69 |
| U30JW120 | Ml | Tubo PVC corrugado M 20/gp5 | 13 | 0.33 | 4.29 |
| U30JW900 | Ud | p.p. cajas, regletas y peq. material | 2 | 0.23 | 0.46 |
| U30KB001 | Ud | Conmutador JUNG-506 U (material) | 2 | 3.14 | 6.28 |
| U30KA006 | Ud | Tecla sencilla marfil JUNG-AS 591 | 2 | 1.06 | 2.12 |
| U30KA062 | Ud | Marco simple JUNG-AS 581 | 2 | 0.7 | 1.40 |
| U30JW001 | Ml | Conductor rígido 750V;1,5(Cu) | 39 | 0.18 | 7.02 |
| U30NV382 | Ud | Portalámparas para obra | 1 | 0.45 | 0.45 |
| %CI | % | Costes indirectos..(s/total) | 3 % | 29.71 | 0.89 |
|  |  | Total |  |  | 30.6 |

| Medición | Uds. | Parcial |
|---|---|---|
| VIVIENDA 1 | 17 | 17.00 |
| VIVIENDA 2 | 17 | 17.00 |
| VIVIENDA 3 | 17 | 17.00 |
| VIVIENDA 4 | 17 | 17.00 |
| VIVIENDA 5 | 17 | 17.00 |
| Total |  | 85 |

**D27LA001** Ud PUNTO PULSADOR TIMBRE JUNG-AS 500
5 Ud × 29.86 = 149.30
Ud. Punto pulsador timbre realizado en tubo PVC corrugado de M 20/gp5 y conductor de cobre unipolar aislados para una tensión nominal de 750 V. y sección 1,5 mm2., incluído caja registro, cajas mecanismos universal con tornillo, mecanismo pulsador JUNG-531 U, tecla con símbolo "timbre" JUNG AS 591 K, zumbador y marcos respectivos, totalmente montado e instalado.

| Código | Ud | Descripción | Rendimiento | Precio | Importe |
|---|---|---|---|---|---|
| U01FY630 | Hr | Oficial primera electricista | 0.508 | 7.95 | 4.04 |
| U30JW120 | Ml | Tubo PVC corrugado M 20/gp5 | 6 | 0.33 | 1.98 |
| U30JW900 | Ud | p.p. cajas, regletas y peq. material | 1 | 0.23 | 0.23 |
| U30JW001 | Ml | Conductor rígido 750V;1,5(Cu) | 12 | 0.18 | 2.16 |
| U30LA001 | Ud | Pulsador de timbre JUNG-531 U (material) | 1 | 2.82 | 2.82 |
| U30LA002 | Ud | Tecla senc. símb. timbre JUNG AS 591 K (material) | 1 | 1.72 | 1.72 |
| U30LA010 | Ud | Mecanismo zumbador JUNG-TZ 0061 (material) | 1 | 11.89 | 11.89 |
| U30LA030 | Ud | Placa para zumbador JUNG-A 567 (material) | 1 | 2.75 | 2.75 |
| U30KA062 | Ud | Marco simple JUNG-AS 581 | 2 | 0.7 | 1.40 |
| %CI | % | Costes indirectos..(s/total) | 3 % | 28.99 | 0.87 |
|  |  | Total |  |  | 29.86 |

**D27OE101** Ud BASE ENCHUFE 25A LEGRAND
10 Ud × 34.77 = 347.70
Ud. Base enchufe con toma de tierra lateral realizada en tubo PVC coarrugado M 32/gp5 y conductor de cobre unipolar aislados para una tensión nominal de 750 V. y sección 6 mm2., (activo, neutro y protección), incluído caja registro, caja mecanismos especial con tornillo, base enchufe de 25 A (II+T.T.) Legrand, totalmente montado e instalado.

| Código | Ud | Descripción | Rendimiento | Precio | Importe |
|---|---|---|---|---|---|
| U01FY630 | Hr | Oficial primera electricista | 0.423 | 7.95 | 3.36 |
| U30JW122 | Ml | Tubo PVC corrug. M 32/gp5 | 6 | 0.7 | 4.20 |
| U30JW004 | Ml | Conductor rígido 750V; 6 (Cu) | 24 | 0.84 | 20.16 |
| U30OE001 | Ud | Base enchufe 25A Legrand (material) | 1 | 6.04 | 6.04 |
| %CI | % | Costes indirectos..(s/total) | 3 % | 33.76 | 1.01 |
|  |  | Total |  |  | 34.77 |

| Medición | Uds. | Parcial |
|---|---|---|
| VIVIENDA 1 | 2 | 2.00 |
| VIVIENDA 2 | 2 | 2.00 |
| VIVIENDA 3 | 2 | 2.00 |
| VIVIENDA 4 | 2 | 2.00 |
| VIVIENDA 5 | 2 | 2.00 |
| Total |  | 10 |

**D27OE150** Ud BASE ENCHUFE 20A LEGRAND
125 Ud × 26.83 = 3353.75
Ud. Base enchufe con toma de tierra lateral realizada en tubo PVC corrugado M 32/gp 5 y conductor de cobre unipolar aislados para una tensión nominal de 750 V. y sección 4 mm2., (activo, neutro protección), incluído caja registro, caja mecanismo universal con tornillo, base enchufe de 25 A (II+T.T.) Legrand, totalmente montado e instalado.

| Código | Ud | Descripción | Rendimiento | Precio | Importe |
|---|---|---|---|---|---|
| U01FY630 | Hr | Oficial primera electricista | 0.423 | 7.95 | 3.36 |
| U30JW122 | Ml | Tubo PVC corrug. M 32/gp5 | 6 | 0.7 | 4.20 |
| U30JW003 | Ml | Conductor rígido 750V; 4 (Cu) | 24 | 0.54 | 12.96 |
| U30OE010 | Ud | Base enchufe 20A Legrand (material) | 1 | 5.53 | 5.53 |
| %CI | % | Costes indirectos..(s/total) | 3 % | 26.05 | 0.78 |
|  |  | Total |  |  | 26.83 |

| Medición | Uds. | Parcial |
|---|---|---|
| VIVIENDA 1 | 25 | 25.00 |
| VIVIENDA 2 | 25 | 25.00 |
| VIVIENDA 3 | 25 | 25.00 |
| VIVIENDA 4 | 25 | 25.00 |
| VIVIENDA 5 | 25 | 25.00 |
| Total |  | 125 |

**D27OD110** Ud BASE ENCH.JUNG-WG 600 TUBO PVC (06/02/2001)
20 Ud × 27.31 = 546.20
Ud. Base enchufe estanca de superficie con toma tierra lateral de 10/16A(II+T.T) superficial realizado en tubo PVC rígido D=13/gp7 y conductor de cobre unipolar, aislados para una tensión nominal de 750V. y sección 2,5 mm2 (activo, neutro y protección), incluido caja de registro "plexo" D=70 toma de corriente superficial JUNG-WG 600 y regletas de conexión, totalmente montado e instalado.

| Código | Ud | Descripción | Rendimiento | Precio | Importe |
|---|---|---|---|---|---|
| U01FY630 | Hr | Oficial primera electricista | 0.48 | 7.95 | 3.82 |
| U30JW125 | Ml | Tubo PVC rígido M 20/gp5 (material; 22/01/2005) | 6 | 1.3 | 7.80 |
| U30JW002 | Ml | Conductor rígido 750V;2,5(Cu) | 24 | 0.31 | 7.44 |
| U30OC510 | Ud | B.e.superf.10/16A JUNG-WG 600 (material; 06/02/2001) | 1 | 4.45 | 4.45 |
| U30JW551 | Ud | Caja metálica Crady (material; 22/01/2005) | 1 | 3 | 3.00 |
| %3000000 | % | Costes indirectos...(s/total) | 3 % | 26.51 | 0.80 |
|  |  | Total |  |  | 27.31 |

| Medición | Uds. | Parcial |
|---|---|---|
| VIVIENDA 1 | 4 | 4.00 |
| VIVIENDA 2 | 4 | 4.00 |
| VIVIENDA 3 | 4 | 4.00 |
| VIVIENDA 4 | 4 | 4.00 |
| VIVIENDA 5 | 4 | 4.00 |
| Total |  | 20 |

**D27GA001** Ud TOMA DE TIERRA (PICA)
5 Ud × 65.18 = 325.90
Ud. Toma tierra con pica cobrizada de D=14,3 mm. y 2 m. de longitud, cable de cobre desnudo de 1x35 mm2. conexionado mediante soldadura aluminotérmica. ITC-BT 18

| Código | Ud | Descripción | Rendimiento | Precio | Importe |
|---|---|---|---|---|---|
| U01FY630 | Hr | Oficial primera electricista | 0.604 | 7.95 | 4.80 |
| U01FY635 | Hr | Ayudante electricista | 0.604 | 6.69 | 4.04 |
| U30GA010 | Ud | Pica de tierra 2000/14,3 i/bri (material) | 1 | 10.04 | 10.04 |
| U30GA001 | Ml | Conductor cobre desnudo 35mm2 (material) | 15 | 2.96 | 44.40 |
| %CI | % | Costes indirectos..(s/total) | 3 % | 63.28 | 1.90 |
|  |  | Total |  |  | 65.18 |

**D27GE001** Ud TIERRA EQUIPOTENCIAL PARA BAÑOS
10 Ud × 32.12 = 321.20
Ud. Tierra equipotencial para baños, realizado con conductor de 4 mm2. sin protección mecánica y 2,5 mm2. con protección mecánica, conexionando las canalizaciones metálicas existentes y las masas de los aparatos sanitarios metálicos y todos los demás elementos conductores accesibles de acuerdo al Reglamento Electrotécnico para Baja Tensión actualmente en vigor. ITC-BT 18

| Código | Ud | Descripción | Rendimiento | Precio | Importe |
|---|---|---|---|---|---|
| U01FY630 | Hr | Oficial primera electricista | 1.208 | 7.95 | 9.60 |
| U01FY635 | Hr | Ayudante electricista | 1.208 | 6.69 | 8.08 |
| U30JW003 | Ml | Conductor rígido 750V; 4 (Cu) | 25 | 0.54 | 13.50 |
| %CI | % | Costes indirectos..(s/total) | 3 % | 31.18 | 0.94 |
|  |  | Total |  |  | 32.12 |

| Medición | Uds. | Parcial |
|---|---|---|
| VIVIENDA 1 | 2 | 2.00 |
| VIVIENDA 2 | 2 | 2.00 |
| VIVIENDA 3 | 2 | 2.00 |
| VIVIENDA 4 | 2 | 2.00 |
| VIVIENDA 5 | 2 | 2.00 |
| Total |  | 10 |

**D27MA001** Ud TOMA TELEFONO JUNG-CD 500 (06/02/2001)
20 Ud × 10.73 = 214.60
Ud. Toma para teléfono, realizada con canalización de PVC corrugado de D=13 incluído guía de alambre galvanizado, caja de registro, caja mecanismo universal con tornillo, toma teléfono JUNG-UAE 4UPO, placa para toma JUNG 569-1 UA, así como marco respectivo, totalmente montado e instalado.

| Código | Ud | Descripción | Rendimiento | Precio | Importe |
|---|---|---|---|---|---|
| U01FY630 | Hr | Oficial primera electricista | 0.181 | 7.95 | 1.44 |
| U30JW120 | Ml | Tubo PVC corrugado M 20/gp5 | 6 | 0.33 | 1.98 |
| U30MA001 | Ud | Toma teléfono JUNG-UAE 4 UPO (material; 20/01/2005) | 1 | 5.64 | 5.64 |
| U30MA002 | Ud | Placa teleféfono JUNG-CD 569-1 UA (material; 20/01/2005) | 1 | 1.36 | 1.36 |
| %3000000 | % | Costes indirectos...(s/total) | 3 % | 10.42 | 0.31 |
|  |  | Total |  |  | 10.73 |

| Medición | Uds. | Parcial |
|---|---|---|
| VIVIENDA 1 | 4 | 4.00 |
| VIVIENDA 2 | 4 | 4.00 |
| VIVIENDA 3 | 4 | 4.00 |
| VIVIENDA 4 | 4 | 4.00 |
| VIVIENDA 5 | 4 | 4.00 |
| Total |  | 20 |

**D27NC001** Ud TOMA TV JUNG-AS 500
20 Ud × 10.72 = 214.40
Ud. Toma para televisión realizada con canalización de PVC corrugado M 20/gp5, incluyendo guía de alambre galvanizado, caja de registro, caja de mecanismo universal con tornillo, toma de televisión JUNG-5231, placa para toma JUNG-A 561 PLTV, así como marco respectivo, totalmente montado e instalado.

| Código | Ud | Descripción | Rendimiento | Precio | Importe |
|---|---|---|---|---|---|
| U01FY630 | Hr | Oficial primera electricista | 0.181 | 7.95 | 1.44 |
| U30JW120 | Ml | Tubo PVC corrugado M 20/gp5 | 6 | 0.33 | 1.98 |
| U30JW900 | Ud | p.p. cajas, regletas y peq. material | 1 | 0.23 | 0.23 |
| U30NC001 | Ud | Toma TV JUNG-5231 (material) | 1 | 5.06 | 5.06 |
| U30NC003 | Ud | Placa toma TV JUNG-A 561 PLTV (material) | 1 | 1 | 1.00 |
| U30KA062 | Ud | Marco simple JUNG-AS 581 | 1 | 0.7 | 0.70 |
| %CI | % | Costes indirectos..(s/total) | 3 % | 10.41 | 0.31 |
|  |  | Total |  |  | 10.72 |

| Medición | Uds. | Parcial |
|---|---|---|
| VIVIENDA 1 | 4 | 4.00 |
| VIVIENDA 2 | 4 | 4.00 |
| VIVIENDA 3 | 4 | 4.00 |
| VIVIENDA 4 | 4 | 4.00 |
| VIVIENDA 5 | 4 | 4.00 |
| Total |  | 20 |

### 82 FONTANERÍA (06/02/2001)
Importe: 14381.5

**D25AD005** Ud ACOMETIDA RED 1/2"-20 mm. POLIETIL.
5 Ud × 88.7 = 443.50
Ud. Acometida a la red general de distribución con una longitud máxima de 8 m., formada por tubería de polietileno de 1/2" y 10 Atm. serie Hersalit de Saenger, brida de conexión, machón rosca, manguitos, llaves de paso tipo globo, válvula antiretorno de 1/2", tapa de registro exterior, grifo de pruebas de latón de 1/2", y contador, según CTE/ DB-HS 4 suministro de agua.

| Código | Ud | Descripción | Rendimiento | Precio | Importe |
|---|---|---|---|---|---|
| U01FY105 | Hr | Oficial 1ª fontanero | 2.417 | 7.7 | 18.61 |
| U01FY110 | Hr | Ayudante fontanero | 1.208 | 6.49 | 7.84 |
| U24HD004 | Ud | Codo acero galv. 90º 1/2" (material) | 1 | 0.63 | 0.63 |
| U24ZX001 | Ud | Collarín de toma de fundición (material) | 1 | 7.22 | 7.22 |
| U24PD101 | Ud | Enlace recto polietileno 20 mm (material) | 7 | 0.85 | 5.95 |
| U26AR002 | Ud | Llave de esfera 1/2" (material) | 2 | 1.86 | 3.72 |
| U24AA001 | Ud | Contador de agua de 1/2" (material) | 1 | 33.38 | 33.38 |
| U26AD001 | Ud | Válvula antirretorno 1/2" (material) | 1 | 2.71 | 2.71 |
| U26GX001 | Ud | Grifo latón rosca 1/2" (material) | 1 | 3.66 | 3.66 |
| U24PA002 | Ml | Tub. polietileno 10 Atm 20 mm (material) | 8 | 0.3 | 2.40 |
| %CI | % | Costes indirectos..(s/total) | 3 % | 86.12 | 2.58 |
|  |  | Total |  |  | 88.7 |

**D25AP001** Ud CONTADOR DE AGUA FRÍA DE 1/2"
5 Ud × 58.39 = 291.95
Ud. Suministro e instalación de contador de agua fría de 1/2" en armario o centralización, incluso p.p. de llaves de esfera, grifo de prueba de latón rosca de 1/2", válvula antirretorno y piezas especiales, totalmente montado y en perfecto funcionamiento, según CTE/ DB-HS 4 suministro de agua.

| Código | Ud | Descripción | Rendimiento | Precio | Importe |
|---|---|---|---|---|---|
| U01FY105 | Hr | Oficial 1ª fontanero | 1.208 | 7.7 | 9.30 |
| U01FY110 | Hr | Ayudante fontanero | 0.604 | 6.49 | 3.92 |
| U24AA001 | Ud | Contador de agua de 1/2" | 1 | 33.38 | 33.38 |
| U26AR002 | Ud | Llave de esfera 1/2" | 2 | 1.86 | 3.72 |
| U26AD001 | Ud | Válvula antirretorno 1/2" | 1 | 2.71 | 2.71 |
| U26GX001 | Ud | Grifo latón rosca 1/2" | 1 | 3.66 | 3.66 |
| %CI | % | Costes indirectos..(s/total) | 3 % | 56.69 | 1.70 |
|  |  | Total |  |  | 58.39 |

**D25LT001** Ud LLAVE PASO PB-TERRAIN D=15 mm. 3/8"
55 Ud × 13.99 = 769.45
Ud. Llave de paso de (PB) D=15 mm.3/8" con conexión para tuberia de polibutileno, totalmente instalada.

| Código | Ud | Descripción | Rendimiento | Precio | Importe |
|---|---|---|---|---|---|
| U01FY105 | Hr | Oficial 1ª fontanero | 0.121 | 7.7 | 0.93 |
| U01FY110 | Hr | Ayudante fontanero | 0.121 | 6.49 | 0.79 |
| U24SJ501 | Ud | Llave paso plástico PB 15 mm. (material) | 1 | 11.86 | 11.86 |
| %CI | % | Costes indirectos..(s/total) | 3 % | 13.58 | 0.41 |
|  |  | Total |  |  | 13.99 |

| Medición | Uds. | Parcial |
|---|---|---|
| VIVIENDA 1 | 11 | 11.00 |
| VIVIENDA 2 | 11 | 11.00 |
| VIVIENDA 3 | 11 | 11.00 |
| VIVIENDA 4 | 11 | 11.00 |
| VIVIENDA 5 | 11 | 11.00 |
| Total |  | 55 |

**D25RJ400** Ud INSTAL. POLIBUTILENO F-C BAÑO
10 Ud × 191.26 = 1912.60
Ud. Instalación realizada con tubería de Polibutileno (PB), segun norma UNE 53415, sin incluir ascendente, con p.p. de accesorios del mismo material o metálicos en transición y protección con tubo corrugado o aislamiento segun normativa vigente, en módulo de baño compuesto por bañera ó ducha, lavabo, bidé e inodoro, totalmente instalada según CTE/ DB-HS 4 suministro de agua y probada a 20 Kg/cm2. de presión.

| Código | Ud | Descripción | Rendimiento | Precio | Importe |
|---|---|---|---|---|---|
| U01FY105 | Hr | Oficial 1ª fontanero | 3.625 | 7.7 | 27.91 |
| U01FY110 | Hr | Ayudante fontanero | 3.625 | 6.49 | 23.53 |
| U24SA005 | Ml | Tubería polibutileno 28 mm. (material) | 7 | 4.03 | 28.21 |
| U24SA003 | Ml | Tubería polibutileno 22 mm. (material) | 6 | 2.75 | 16.50 |
| U24SA001 | Ml | Tubería polibutileno 15 mm. (material) | 15 | 1.6 | 24.00 |
| U24SM901 | Ml | Accesorios tub.polibutileno (material) | 8.5 | 7.71 | 65.54 |
| %CI | % | Costes indirectos..(s/total) | 3 % | 185.69 | 5.57 |
|  |  | Total |  |  | 191.26 |

| Medición | Uds. | Parcial |
|---|---|---|
| VIVIENDA 1 | 2 | 2.00 |
| VIVIENDA 2 | 2 | 2.00 |
| VIVIENDA 3 | 2 | 2.00 |
| VIVIENDA 4 | 2 | 2.00 |
| VIVIENDA 5 | 2 | 2.00 |
| Total |  | 10 |

**D25RJ500** Ud INSTAL. POLIBUTILENO F-C COCINA
5 Ud × 173.85 = 869.25
Ud. Instalación realizada con tubería de Polibutileno (PB), segun norma UNE 53415, sin incluir ascendente, con p.p. de accesorios del mismo material o metálicos en transición y protección con tubo corrugado o aislamiento segun normativa vigente, en módulo de cocina compuesta por fregadero, lavadora y lavaplatos, totalmente instalada según CTE/ DB-HS 4 suministro de agua y probada a 20 Kg/cm2. de presión.

| Código | Ud | Descripción | Rendimiento | Precio | Importe |
|---|---|---|---|---|---|
| U01FY105 | Hr | Oficial 1ª fontanero | 2.417 | 7.7 | 18.61 |
| U01FY110 | Hr | Ayudante fontanero | 2.417 | 6.49 | 15.69 |
| U24SA005 | Ml | Tubería polibutileno 28 mm. | 6 | 4.03 | 24.18 |
| U24SA003 | Ml | Tubería polibutileno 22 mm. | 16 | 2.75 | 44.00 |
| U24SM901 | Ml | Accesorios tub.polibutileno | 8.6 | 7.71 | 66.31 |
| %CI | % | Costes indirectos..(s/total) | 3 % | 168.79 | 5.06 |
|  |  | Total |  |  | 173.85 |

| Medición | Uds. | Parcial |
|---|---|---|
| VIVIENDA 1 | 1 | 1.00 |
| VIVIENDA 2 | 1 | 1.00 |
| VIVIENDA 3 | 1 | 1.00 |
| VIVIENDA 4 | 1 | 1.00 |
| VIVIENDA 5 | 1 | 1.00 |
| Total |  | 5 |

**D26FE105** Ud LAVAMANOS DE 40 CM. SANGRÁ (06/02/2001)
10 Ud × 72.86 = 728.60
Ud. Lavamanos de Sangrá modelo 40 de 40x35 cm. en blanco, con grifería monomando de Sangrá modelo Loira ó similar, válvula de desague de 32 mm., llaves de escuadra de 1/2" cromadas y sifon individual de PVC 40 mm. y latiguillo flexible 20 cm., totalmente instalado.

| Código | Ud | Descripción | Rendimiento | Precio | Importe |
|---|---|---|---|---|---|
| U01FY105 | Hr | Oficial 1ª fontanero | 1.208 | 7.7 | 9.30 |
| U27FA105 | Ud | Lavamanos 40 de Sangrá blanco (material; 06/02/2004) | 1 | 16.33 | 16.33 |
| U26GD021 | Ud | Monomando lavabo Loira cromado (material; 06/02/2004) | 1 | 33.04 | 33.04 |
| U26AG001 | Ud | Llave de escuadra 1/2" cromada (material) | 2 | 1.72 | 3.44 |
| U26XA001 | Ud | Latiguillo flexible de 20 cm. (material) | 2 | 1.72 | 3.44 |
| U26XA011 | Ud | Florón cadenilla tapón (material) | 1 | 1.19 | 1.19 |
| U25XC101 | Ud | Valv.recta lavado/bide c/tap. (material) | 1 | 1.57 | 1.57 |
| U25XC401 | Ud | Sifón tubular s/horizontal (material) | 1 | 2.43 | 2.43 |
| %3000000 | % | Costes indirectos...(s/total) | 3 % | 70.74 | 2.12 |
|  |  | Total |  |  | 72.86 |

| Medición | Uds. | Parcial |
|---|---|---|
| VIVIENDA 1 | 2 | 2.00 |
| VIVIENDA 2 | 2 | 2.00 |
| VIVIENDA 3 | 2 | 2.00 |
| VIVIENDA 4 | 2 | 2.00 |
| VIVIENDA 5 | 2 | 2.00 |
| Total |  | 10 |

**D26DD505** Ud PLATO DUCHA 250X90 IDEAL STD (06/02/2001)
10 Ud × 229.74 = 2297.40
Ud. Plato de ducha rectangular modelo Matura de Ideal Standard de 250x90 cm. en gres color blanco, con grifería monomando empotrable para ducha modelo Idyll cromada o similar y válvula de desagüe sifónica de 90 mm, totalmen instalado.

| Código | Ud | Descripción | Rendimiento | Precio | Importe |
|---|---|---|---|---|---|
| U01FY105 | Hr | Oficial 1ª fontanero | 1.329 | 7.7 | 10.23 |
| U27DD505 | Ud | Plato ducha 100x80 cm. Matura (material; 12/02/2003) | 1 | 138.43 | 138.43 |
| U26GN112 | Ud | Monomando emp. ducha Idyll (material; 12/02/2003) | 1 | 54.72 | 54.72 |
| U25XC505 | Ud | Válvula desagüe ducha diam.90 (material) | 1 | 19.67 | 19.67 |
| %3000000 | % | Costes indirectos...(s/total) | 3 % | 223.05 | 6.69 |
|  |  | Total |  |  | 229.74 |

| Medición | Uds. | Parcial |
|---|---|---|
| VIVIENDA 1 | 2 | 2.00 |
| VIVIENDA 2 | 2 | 2.00 |
| VIVIENDA 3 | 2 | 2.00 |
| VIVIENDA 4 | 2 | 2.00 |
| VIVIENDA 5 | 2 | 2.00 |
| Total |  | 10 |

**D26LD015** Ud INODORO GIRALDA T. BAJO BLANCO
10 Ud × 197.49 = 1974.90
Ud. Inodoro de Roca modelo Giralda de tanque bajo en blanco, con asiento de caida amortiguada pintado en blanco y mecanismos, llave de escuadra 1/2" cromada, latiguillo flexible de 20 cm., empalme simple PVC de 110 mm., totalmente instalado.

| Código | Ud | Descripción | Rendimiento | Precio | Importe |
|---|---|---|---|---|---|
| U01FY105 | Hr | Oficial 1ª fontanero | 1.813 | 7.7 | 13.96 |
| U27LD015 | Ud | Inodoro Giralda t. bajo blanco (material) | 1 | 170.79 | 170.79 |
| U26AG001 | Ud | Llave de escuadra 1/2" cromada | 1 | 1.72 | 1.72 |
| U26XA001 | Ud | Latiguillo flexible de 20 cm. | 1 | 1.72 | 1.72 |
| U25AA005 | Ml | Tub. PVC evac. 90 mm. UNE EN 1329 (material) | 0.7 | 1.28 | 0.90 |
| U25DD005 | Ud | Manguito unión h-h PVC 90 mm. (material) | 1 | 2.65 | 2.65 |
| %CI | % | Costes indirectos..(s/total) | 3 % | 191.74 | 5.75 |
|  |  | Total |  |  | 197.49 |

| Medición | Uds. | Parcial |
|---|---|---|
| VIVIENDA 1 | 2 | 2.00 |
| VIVIENDA 2 | 2 | 2.00 |
| VIVIENDA 3 | 2 | 2.00 |
| VIVIENDA 4 | 2 | 2.00 |
| VIVIENDA 5 | 2 | 2.00 |
| Total |  | 10 |

**D26PD801** Ud FREG. ACERO 2 SEN+ESCUR. 120X50
5 Ud × 221.72 = 1108.60
Ud. Fregadero dos senos de acero inoxidable modelo J-180 de Roca de 120x49 cm. con grifería monomando de Roca modelo Monodín para encastrar en encimera, con válvula desagüe 32 mm., sifón individual PVC 40 m., llave de escuadra 1/2" cromada y latiguillo flexible 20 cm., totalmente instalado.

| Código | Ud | Descripción | Rendimiento | Precio | Importe |
|---|---|---|---|---|---|
| U01FY105 | Hr | Oficial 1ª fontanero | 1.813 | 7.7 | 13.96 |
| U27PD801 | Ud | Freg. acero 120x49 2 sen+escu. J-180 (material) | 1 | 113.14 | 113.14 |
| U26GA251 | Ud | Mezclador freg. Roca monodín (material) | 1 | 57.89 | 57.89 |
| U26XA001 | Ud | Latiguillo flexible de 20 cm. | 2 | 1.72 | 3.44 |
| U26AG001 | Ud | Llave de escuadra 1/2" cromada | 2 | 1.72 | 3.44 |
| U27VL001 | Ud | Dosificador jabon univ. 1 l. (material) | 1 | 11.95 | 11.95 |
| U25XC002 | Ud | Valv.recta freg.acero 2 senos (material) | 2 | 4.46 | 8.92 |
| U25XC402 | Ud | Sifón tubular s/vertical (material) | 1 | 2.52 | 2.52 |
| %CI | % | Costes indirectos..(s/total) | 3 % | 215.26 | 6.46 |
|  |  | Total |  |  | 221.72 |

| Medición | Uds. | Parcial |
|---|---|---|
| VIVIENDA 1 | 1 | 1.00 |
| VIVIENDA 2 | 1 | 1.00 |
| VIVIENDA 3 | 1 | 1.00 |
| VIVIENDA 4 | 1 | 1.00 |
| VIVIENDA 5 | 1 | 1.00 |
| Total |  | 5 |

**D44EA200** Ml TUB. COBRE 22 x 20 mm, PRI. FIBRA (06/02/2001)
37.5 Ml × 24.86 = 932.25
Ml. Tubería cobre rígido de 22 x 20 mm de diámetro exterior x interior, incluso puesta a punto de soldadura dura o blanda según corresponda, codos, tes, manguitos y demás accesorios y pequeño material, aislada con coquilla de fibra de vidrio, de espesor nominal de 30 mm, recubierta de brea como protección exterior del aislante, medida la unidad ejecutada, totalmente montada, probada y funcionando.

| Código | Ud | Descripción | Rendimiento | Precio | Importe |
|---|---|---|---|---|---|
| U44AA400 | Hr | Oficial 1ª calefactor (mano de obra; 16/12/2004) | 0.483 | 14.03 | 6.78 |
| U44AA300 | Hr | Ayudante calefactor (mano de obra; 16/12/2004) | 0.483 | 12.05 | 5.82 |
| U44GA140 | Ml | Tubería de cobre 22 x 20 mm (material; 14/12/2004) | 1 | 2.45 | 2.45 |
| U44HB100 | Ml | Coquilla fibra de vidrio 30/22 con brea (material; 20/12/2004) | 1 | 8.1 | 8.10 |
| U44IA240 | Ud | Codo radio corto H-H 22 mm (material; 13/12/2004) | 0.1 | 0.55 | 0.06 |
| U44IA440 | Ud | Te H-H-H 22 mm (material; 16/01/2004) | 0.3 | 1.24 | 0.37 |
| U44IA640 | Ud | Manguito 22 (material; 16/01/2004) | 0.1 | 0.3 | 0.03 |
| U44IC320 | Ud. | Abrazadera 1" (material; 13/12/2004) | 0.7 | 0.58 | 0.41 |
| %44IC400 | % | Pequeño material (18/10/2002) | 0.5 % | 24.02 | 0.12 |
| %3000000 | % | Costes indirectos...(s/total) | 3 % | 24.14 | 0.72 |
|  |  | Total |  |  | 24.86 |

| Medición | Uds. | Largo | Parcial |
|---|---|---|---|
| VIVIENDA 1 ACS SOLAR | 1 | 7.5 | 7.50 |
| VIVIENDA 2 ACS SOLAR | 1 | 7.5 | 7.50 |
| VIVIENDA 3 ACS SOLAR | 1 | 7.5 | 7.50 |
| VIVIENDA 4 ACS SOLAR | 1 | 7.5 | 7.50 |
| VIVIENDA 5 ACS SOLAR | 1 | 7.5 | 7.50 |
| Total |  |  | 37.5 |

**D44AA110** Ud CAPTAD. SOLAR TÉRMICO MADE 5000 S (06/02/2001)
5 Ud × 312.99 = 1564.95
Ud. Captador solar plano, marca GAMESA SOLAR, modelo MADE 5000-S, de 2,1 m2 de superficie útil de captación, con coeficiente de pérdidas de 5,562 W/m2·ºC, incluso parte proporcional de accesorios de conexión hidráulica y sujeción física a estructura (no incluida), completamente montado, probado y funcionando.

| Código | Ud | Descripción | Rendimiento | Precio | Importe |
|---|---|---|---|---|---|
| U44AA400 | Hr | Oficial 1ª calefactor | 0.483 | 14.03 | 6.78 |
| U44AA300 | Hr | Ayudante calefactor | 0.483 | 12.05 | 5.82 |
| U44CA110 | Ud | Captador solar MADE 5000-S (material; 03/12/2004) | 1 | 280.85 | 280.85 |
| U44CA200 | Ud | Escuadra de fijación (material; 03/12/2004) | 4 | 0.37 | 1.48 |
| U44CA210 | Ud | Tornillo de 8 x 16 DIN-84 (material; 03/12/2004) | 4 | 0.14 | 0.56 |
| U44CA220 | Ud | Tornillo de M- 8 x 20 acero inoxidable (material; 03/12/2004) | 4 | 0.09 | 0.36 |
| U44CA230 | Ud | Tuerca + Arandela M8 (material; 03/12/2004) | 4 | 0.07 | 0.28 |
| U44CA240 | Lt | Anticongelante Propilen-Glicol (material; 03/12/2004) | 1.5 | 1.44 | 2.16 |
| U44IA640 | Ud | Manguito 22 | 1.5 | 0.3 | 0.45 |
| U44IB110 | Ud | Entronque M 22 x 3/4" (material; 13/12/2004) | 1 | 0.92 | 0.92 |
| U44IB230 | Ud | Entronque H 22 x 3/4" (material; 13/12/2004) | 0.5 | 1.27 | 0.64 |
| U44IA440 | Ud | Te H-H-H 22 mm | 0.82 | 1.24 | 1.02 |
| U44IB500 | Ud | Tapón rosca M 3/4" (material; 16/01/2004) | 0.5 | 1 | 0.50 |
| U44MC140 | Ud | Vaina rosca 1/2" GAS 10cm (material; 17/12/2004) | 0.25 | 2.14 | 0.54 |
| %44IC400 | % | Pequeño material | 0.5 % | 302.36 | 1.51 |
| %3000000 | % | Costes indirectos...(s/total) | 3 % | 303.87 | 9.12 |
|  |  | Total |  |  | 312.99 |

| Medición | Uds. | Parcial |
|---|---|---|
| VIVIENDA 1 | 1 | 1.00 |
| VIVIENDA 2 | 1 | 1.00 |
| VIVIENDA 3 | 1 | 1.00 |
| VIVIENDA 4 | 1 | 1.00 |
| VIVIENDA 5 | 1 | 1.00 |
| Total |  | 5 |

**08FDP00012** u BOTE SIFÓNICO PVC 125 mm CON TUBO PVC 53 mm (09/10/2007)
10 u × 29.15 = 291.50
Bote sifónico de PVC de 125 mm de diámetro y tapa de latón roscada, instalado con tubo de PVC de 53 mm de diámetro exterior y 3 mm de espesor al manguetón, incluso conexiones, contratubo, uniones con piezas especiales, pequeño material y ayudas de albañilería. Medida la unidad ejecutada.

| Código | Ud | Descripción | Rendimiento | Precio | Importe |
|---|---|---|---|---|---|
| ATC00100 | h | CUADRILLA ALBAÑILERÍA, FORMADA POR OFICIAL 1ª Y PEÓN ESP. | 0.363 | 21.71 | 7.88 |
| TO01900 | h | OF. 1ª FONTANERO (mano de obra; 21/04/2008) | 0.967 | 10.94 | 10.58 |
| IF05400 | u | BOTE SIFÓNICO PVCDIÁM. DIÁM. 125 mm (material; 09/10/2007) | 1 | 4.96 | 4.96 |
| IF26400 | u | TAPA LATÓN ROSCADA (material; 09/10/2007) | 1 | 2.95 | 2.95 |
| IF29200 | m | TUBO PVC DIÁM. 53 mm (material; 09/10/2007) | 1.515 | 1.33 | 2.01 |
| WW00300 | u | MATERIAL COMPLEMENTARIO O PZAS. ESPECIALES | 1.8 | 0.33 | 0.59 |
| WW00400 | u | PEQUEÑO MATERIAL | 1 | 0.18 | 0.18 |
|  |  | Total |  |  | 29.15 |

| Medición | Uds. | Parcial |
|---|---|---|
| VIVIENDA 1 | 2 | 2.00 |
| VIVIENDA 2 | 2 | 2.00 |
| VIVIENDA 3 | 2 | 2.00 |
| VIVIENDA 4 | 2 | 2.00 |
| VIVIENDA 5 | 2 | 2.00 |
| Total |  | 10 |

**08FDP00071** u DESAGÜE PLATO DE DUCHA, CON TUBO DE PVC 43 mm (09/10/2007)
10 u × 11.6 = 116.00
Desagüe de plato de ducha, formado por tubo de PVC de 43 mm de diámetro exterior y 3 mm de espesor, instalado desde la válvula hasta el bote sifónico, incluso conexiones, contratubo, uniones con piezas especiales, pequeño material y ayudas de albañilería. Medida la unidad ejecutada.

| Código | Ud | Descripción | Rendimiento | Precio | Importe |
|---|---|---|---|---|---|
| ATC00100 | h | CUADRILLA ALBAÑILERÍA, FORMADA POR OFICIAL 1ª Y PEÓN ESP. | 0.181 | 21.71 | 3.93 |
| TO01900 | h | OF. 1ª FONTANERO | 0.483 | 10.94 | 5.28 |
| IF29100 | m | TUBO PVC DIÁM. 43 mm (material; 09/10/2007) | 1.515 | 1.02 | 1.55 |
| WW00300 | u | MATERIAL COMPLEMENTARIO O PZAS. ESPECIALES | 2 | 0.33 | 0.66 |
| WW00400 | u | PEQUEÑO MATERIAL | 1 | 0.18 | 0.18 |
|  |  | Total |  |  | 11.6 |

| Medición | Uds. | Parcial |
|---|---|---|
| VIVIENDA 1 | 2 | 2.00 |
| VIVIENDA 2 | 2 | 2.00 |
| VIVIENDA 3 | 2 | 2.00 |
| VIVIENDA 4 | 2 | 2.00 |
| VIVIENDA 5 | 2 | 2.00 |
| Total |  | 10 |

**08FDP00081** u DESAGÜE FREGADERO UN SENO, CON SIFÓN IND. CON PVC 43 mm (09/10/2007)
5 u × 12.92 = 64.60
Desagüe de fregadero de un seno, con sifón individual, formado por tubo y sifón de PVC de 43 mm de diámetro exterior, instalado desde la válvula hasta el manguetón o canalización de derivación, incluso conexiones, contratubo, uniones con piezas especiales, pequeño material y ayudas de albañilería. Medida la unidad ejecutada.

| Código | Ud | Descripción | Rendimiento | Precio | Importe |
|---|---|---|---|---|---|
| ATC00100 | h | CUADRILLA ALBAÑILERÍA, FORMADA POR OFICIAL 1ª Y PEÓN ESP. | 0.181 | 21.71 | 3.93 |
| TO01900 | h | OF. 1ª FONTANERO | 0.423 | 10.94 | 4.63 |
| IF29100 | m | TUBO PVC DIÁM. 43 mm | 1.515 | 1.02 | 1.55 |
| IF25100 | u | SIFÓN BOTELLA INDIVIDUAL DIÁM. 43 mm (material; 09/10/2007) | 1 | 1.97 | 1.97 |
| WW00300 | u | MATERIAL COMPLEMENTARIO O PZAS. ESPECIALES | 2 | 0.33 | 0.66 |
| WW00400 | u | PEQUEÑO MATERIAL | 1 | 0.18 | 0.18 |
|  |  | Total |  |  | 12.92 |

| Medición | Uds. | Parcial |
|---|---|---|
| VIVIENDA 1 | 1 | 1.00 |
| VIVIENDA 2 | 1 | 1.00 |
| VIVIENDA 3 | 1 | 1.00 |
| VIVIENDA 4 | 1 | 1.00 |
| VIVIENDA 5 | 1 | 1.00 |
| Total |  | 5 |

**08FDP00092** u DESAGÜE DE INODORO VERTEDERO CON MANGUETÓN PVC 113 mm (09/10/2007)
10 u × 23.29 = 232.90
Desagüe de inodoro o vertedero formado por manguetón de PVC de 113 mm de diámetro exterior y 3 mm de espesor, incluso conexiones, contratubo, uniones con piezas especiales, pequeño material y ayudas de albañilería. Medida la unidad ejecutada.

| Código | Ud | Descripción | Rendimiento | Precio | Importe |
|---|---|---|---|---|---|
| ATC00100 | h | CUADRILLA ALBAÑILERÍA, FORMADA POR OFICIAL 1ª Y PEÓN ESP. | 0.302 | 21.71 | 6.56 |
| TO01900 | h | OF. 1ª FONTANERO | 0.423 | 10.94 | 4.63 |
| IF22700 | m | MANGUETÓN PVC DIÁM. 113 mm (material; 09/10/2007) | 1 | 9.94 | 9.94 |
| WW00300 | u | MATERIAL COMPLEMENTARIO O PZAS. ESPECIALES | 6 | 0.33 | 1.98 |
| WW00400 | u | PEQUEÑO MATERIAL | 1 | 0.18 | 0.18 |
|  |  | Total |  |  | 23.29 |

| Medición | Uds. | Parcial |
|---|---|---|
| VIVIENDA 1 | 2 | 2.00 |
| VIVIENDA 2 | 2 | 2.00 |
| VIVIENDA 3 | 2 | 2.00 |
| VIVIENDA 4 | 2 | 2.00 |
| VIVIENDA 5 | 2 | 2.00 |
| Total |  | 10 |

**08FDP00101** u DESAGÜE LAVABO UN SENO CON PVC 35 mm (09/10/2007)
10 u × 12.83 = 128.30
Desagüe de lavabo de un seno formado por tubo con PVC de 35 mm de diámetro exterior y 3 mm de espesor, instalado desde la válvula hasta el bote sifónico, incluso conexiones, contratubo, uniones con piezas especiales, pequeño material y ayudas de albañilería. Medida la unidad ejecutada.

| Código | Ud | Descripción | Rendimiento | Precio | Importe |
|---|---|---|---|---|---|
| ATC00100 | h | CUADRILLA ALBAÑILERÍA, FORMADA POR OFICIAL 1ª Y PEÓN ESP. | 0.242 | 21.71 | 5.25 |
| TO01900 | h | OF. 1ª FONTANERO | 0.483 | 10.94 | 5.28 |
| IF29000 | m | TUBO PVC DIÁM. 35 mm (material; 09/10/2007) | 1.818 | 0.84 | 1.53 |
| WW00300 | u | MATERIAL COMPLEMENTARIO O PZAS. ESPECIALES | 1.8 | 0.33 | 0.59 |
| WW00400 | u | PEQUEÑO MATERIAL | 1 | 0.18 | 0.18 |
|  |  | Total |  |  | 12.83 |

| Medición | Uds. | Parcial |
|---|---|---|
| VIVIENDA 1 | 2 | 2.00 |
| VIVIENDA 2 | 2 | 2.00 |
| VIVIENDA 3 | 2 | 2.00 |
| VIVIENDA 4 | 2 | 2.00 |
| VIVIENDA 5 | 2 | 2.00 |
| Total |  | 10 |

**08FDP00131** u DESAGÜE LAVADORA LAVAVAJILLAS CON SIFÓN IND. CON PVC 43 mm (09/10/2007)
10 u × 14.24 = 142.40
Desagüe de lavadora o lavavajillas con sifón individual, formado por tubo y sifón de PVC de 43 mm de diámetro exterior, instalado desde la válvula hasta el manguetón o canalización de derivación, incluso conexiones, contratubo, uniones con piezas especiales, pequeño material y ayudas de albañilería. Medida la unidad ejecutada.

| Código | Ud | Descripción | Rendimiento | Precio | Importe |
|---|---|---|---|---|---|
| ATC00100 | h | CUADRILLA ALBAÑILERÍA, FORMADA POR OFICIAL 1ª Y PEÓN ESP. | 0.242 | 21.71 | 5.25 |
| TO01900 | h | OF. 1ª FONTANERO | 0.423 | 10.94 | 4.63 |
| IF29100 | m | TUBO PVC DIÁM. 43 mm | 1.515 | 1.02 | 1.55 |
| IF25100 | u | SIFÓN BOTELLA INDIVIDUAL DIÁM. 43 mm | 1 | 1.97 | 1.97 |
| WW00300 | u | MATERIAL COMPLEMENTARIO O PZAS. ESPECIALES | 2 | 0.33 | 0.66 |
| WW00400 | u | PEQUEÑO MATERIAL | 1 | 0.18 | 0.18 |
|  |  | Total |  |  | 14.24 |

| Medición | Uds. | Parcial |
|---|---|---|
| VIVIENDA 1 | 2 | 2.00 |
| VIVIENDA 2 | 2 | 2.00 |
| VIVIENDA 3 | 2 | 2.00 |
| VIVIENDA 4 | 2 | 2.00 |
| VIVIENDA 5 | 2 | 2.00 |
| Total |  | 10 |

**D25DJ003** Ml TUBERÍA POLIBUTILENO TERRAIN 22 mm.
62.5 Ml × 5.74 = 358.75
Ml. Tubería de polibutileno (PB) D=22 x 2,3 mm., según norma UNE 53415-86, en red de distribución de agua fría y caliente, con p.p. de accesorios del mismo material o metálicos en transición, y protección con tubo corrugado o aislamiento segun normativa vigente, totalmente instalada y probada a 20 Kg/cm2. de presión, según CTE/ DB-HS 4 suministro de agua.

| Código | Ud | Descripción | Rendimiento | Precio | Importe |
|---|---|---|---|---|---|
| U01FY105 | Hr | Oficial 1ª fontanero | 0.085 | 7.7 | 0.65 |
| U01FY110 | Hr | Ayudante fontanero | 0.085 | 6.49 | 0.55 |
| U24SM901 | Ml | Accesorios tub.polibutileno | 0.21 | 7.71 | 1.62 |
| U24SA003 | Ml | Tubería polibutileno 22 mm. | 1 | 2.75 | 2.75 |
| %CI | % | Costes indirectos..(s/total) | 3 % | 5.57 | 0.17 |
|  |  | Total |  |  | 5.74 |

| Medición | Uds. | Largo | Parcial |
|---|---|---|---|
| DISTRIBUCIÓN VIVIENDA 1 | 1 | 12.5 | 12.50 |
| DISTRIBUCIÓN VIVIENDA 2 | 1 | 12.5 | 12.50 |
| DISTRIBUCIÓN VIVIENDA 3 | 1 | 12.5 | 12.50 |
| DISTRIBUCIÓN VIVIENDA 4 | 1 | 12.5 | 12.50 |
| DISTRIBUCIÓN VIVIENDA 5 | 1 | 12.5 | 12.50 |
| Total |  |  | 62.5 |

**D25CJ003** Ml TUBERIADE POLIBUTILENO 22X2,3 (06/02/2001)
30 Ml × 5.12 = 153.60
Ml. Montante de alimentación con tubería de polibutileno de D=22 x 2,3 mm., según norma UNE 53415-86, desde cuarto de contadores hasta llave general de corte en vivienda, con p.p. de accesorios del mismo material o metálicos en transición, y protección con tubo corrugado o aislamiento segun normativa vigente, totalmente instalada y probada a 20 Kg/cm2. de presión.

| Código | Ud | Descripción | Rendimiento | Precio | Importe |
|---|---|---|---|---|---|
| U01FY105 | Hr | Oficial 1ª fontanero | 0.07 | 7.7 | 0.54 |
| U01FY110 | Hr | Ayudante fontanero | 0.07 | 6.49 | 0.45 |
| U24SM901 | Ml | Accesorios tub.polibutileno | 0.16 | 7.71 | 1.23 |
| U24SA003 | Ml | Tubería polibutileno 22 mm. | 1 | 2.75 | 2.75 |
| %3000000 | % | Costes indirectos...(s/total) | 3 % | 4.97 | 0.15 |
|  |  | Total |  |  | 5.12 |

| Medición | Uds. | Largo | Parcial |
|---|---|---|---|
| MONTANTE VIVIENDA 1 | 2 | 3 | 6.00 |
| MONTANTE VIVIENDA 2 | 2 | 3 | 6.00 |
| MONTANTE VIVIENDA 3 | 2 | 3 | 6.00 |
| MONTANTE VIVIENDA 4 | 2 | 3 | 6.00 |
| MONTANTE VIVIENDA 5 | 2 | 3 | 6.00 |
| Total |  |  | 30 |

### 83 ILUMINACIÓN (06/02/2001)
Importe: 5383.5

**D28ED001** Ud APLIQUE EXTERIOR ESTANCO 100 W.
30 Ud × 37.05 = 1111.50
Ud. Aplique decorativo de pared para exterior, estanco, mod. GOAL GRILL de PRISMA o similar, i/lámpara incandescente 100 W/220 V., grado de protección IP 44/CLASE I, portalámparas, replanteo, montaje, pequeño material y conexionado.

| Código | Ud | Descripción | Rendimiento | Precio | Importe |
|---|---|---|---|---|---|
| 258 | Hr | Oficial primera | 0.242 | 7.95 | 1.92 |
| U31ED005 | Ud | Aplique decort.estanco 100 W. (material) | 1 | 34.05 | 34.05 |
| %CI | % | Costes indirectos..(s/total) | 3 % | 35.97 | 1.08 |
|  |  | Total |  |  | 37.05 |

| Medición | Uds. | Parcial |
|---|---|---|
| VIVIENDA 1 | 6 | 6.00 |
| VIVIENDA 2 | 6 | 6.00 |
| VIVIENDA 3 | 6 | 6.00 |
| VIVIENDA 4 | 6 | 6.00 |
| VIVIENDA 5 | 6 | 6.00 |
| Total |  | 30 |

**D28AK001** Ud APLIQUE INTERIOR DIFUSO 60 W (06/02/2001)
15 Ud × 54.62 = 819.30
Ud. Aplique decorativo de pared para interior mod. GIOTO OVOIDE de LUMIANCE o similar, i/lámpara incandescente luz difusa hasta 60W/220V, grado de protección IP 44/CLASE I, portalámparas, replanteo, montaje, pequeño material y conexionado.

| Código | Ud | Descripción | Rendimiento | Precio | Importe |
|---|---|---|---|---|---|
| U01AA007 | Hr | Oficial primera | 0.363 | 10.73 | 3.89 |
| U31AK005 | Ud | Aplique decorat.directo 60 W. (material; 21/01/2005) | 1 | 49.14 | 49.14 |
| %3000000 | % | Costes indirectos...(s/total) | 3 % | 53.03 | 1.59 |
|  |  | Total |  |  | 54.62 |

| Medición | Uds. | Parcial |
|---|---|---|
| VIVIENDA 1 | 3 | 3.00 |
| VIVIENDA 2 | 3 | 3.00 |
| VIVIENDA 3 | 3 | 3.00 |
| VIVIENDA 4 | 3 | 3.00 |
| VIVIENDA 5 | 3 | 3.00 |
| Total |  | 15 |

**D28AA101** Ud LUMINARIA DIF.OPAL 2x18W (06/02/2001)
85 Ud × 40.62 = 3452.70
Ud. Luminaria de superficie de 2x18 W SYLVANIA con difusor opal protección IP 20 clase I, cuerpo en chapa esmaltado en blanco, electrificación con : reactancia, regleta de conexión con toma de tierra, cebadores... etc, i/lámparas fluorescentes trifosforo (alto rendimiento), sistema de cuelgue, replanteo, pequeño material y conexionado.

| Código | Ud | Descripción | Rendimiento | Precio | Importe |
|---|---|---|---|---|---|
| U01AA007 | Hr | Oficial primera | 0.363 | 10.73 | 3.89 |
| U01AA009 | Hr | Ayudante | 0.363 | 7.42 | 2.69 |
| U31AA110 | Ud | Conj.lum.sup.2x18W dif-o SYLV. (material; 21/01/2005) | 1 | 26.7 | 26.70 |
| U31XG205 | Ud | Lampara fluorescente TRIF.18W (material; 21/01/2005) | 2 | 3.08 | 6.16 |
| %3000000 | % | Costes indirectos...(s/total) | 3 % | 39.44 | 1.18 |
|  |  | Total |  |  | 40.62 |

| Medición | Uds. | Parcial |
|---|---|---|
| VIVIENDA 1 | 17 | 17.00 |
| VIVIENDA 2 | 17 | 17.00 |
| VIVIENDA 3 | 17 | 17.00 |
| VIVIENDA 4 | 17 | 17.00 |
| VIVIENDA 5 | 17 | 17.00 |
| Total |  | 85 |

### 84 VENTILACIÓN (05/01/1997)
Importe: 2367.59

**D31VA080** Ud BOCA DE EXTRACCIÓN BAHIA COCINA
5 Ud × 28.46 = 142.30
Ud. Boca de extracción mod. BAHIA de ALDER instalado en paramentos verticales o techo de cocina recibido con pasta de yeso, cumpliendo la exigencia básica HS 3 del C.T.E.

| Código | Ud | Descripción | Rendimiento | Precio | Importe |
|---|---|---|---|---|---|
| U01FY310 | Hr | Oficial primera climatización (mano de obra) | 0.701 | 9.54 | 6.69 |
| U01AA011 | Hr | Peón suelto | 0.242 | 7.32 | 1.77 |
| A01EA001 | M3 | PASTA DE YESO NEGRO | 0.01 | 69.79 | 0.70 |
| U32WA108 | Ud | Boca extracción cocina BAHIA (material) | 1 | 18.47 | 18.47 |
| %CI | % | Costes indirectos..(s/total) | 3 % | 27.63 | 0.83 |
|  |  | Total |  |  | 28.46 |

**D31AH005** Ml TUBO HELICOIDAL D=100 mm. (05/01/1997)
33.5 Ml × 14.41 = 482.74
Ml. Tubería helicoidal de D=100 mm. y 0.5 mm. de espesor en chapa de acero galvanizada, i/p.p. de codos, derivaciones, manguitos y demás accesorios, con aislamiento de fibra de vidrio, tipo Isoair, totalmente instalada.

| Código | Ud | Descripción | Rendimiento | Precio | Importe |
|---|---|---|---|---|---|
| U01FY310 | Hr | Oficial primera climatización | 0.5 | 9.54 | 4.77 |
| U01FY313 | Hr | Ayudante climatización (mano de obra; 07/02/2004) | 0.5 | 11.73 | 5.87 |
| U28OJ005 | Ml | Tubo FLEXIVER D-D/102 mm (material; 05/01/1997) | 1 | 1.66 | 1.66 |
| U32AA110 | M2 | Manta fibra de vidrio Isoair (material; 21/01/2005) | 0.4 | 4.23 | 1.69 |
| %3000000 | % | Costes indirectos...(s/total) | 3 % | 13.99 | 0.42 |
|  |  | Total |  |  | 14.41 |

| Medición | Uds. | Largo | Parcial |
|---|---|---|---|
| VIVIENDA 1 | 1 | 6.7 | 6.70 |
| VIVIENDA 2 | 1 | 6.7 | 6.70 |
| VIVIENDA 3 | 1 | 6.7 | 6.70 |
| VIVIENDA 4 | 1 | 6.7 | 6.70 |
| VIVIENDA 5 | 1 | 6.7 | 6.70 |
| Total |  |  | 33.5 |

**D31VA120** Ud TORRETA EXTRACCIÓN HÍBRIDA REHIA
5 Ud × 93.33 = 466.65
Ud. Torreta de extracción híbrida de baja presión y bajo consumo para sistema de ventilación higro óptimo híbrido en hábitat colectivo, instalada en cubierta o terraza, cumpliendo la exigencia básica HS 3 del C.T.E.

| Código | Ud | Descripción | Rendimiento | Precio | Importe |
|---|---|---|---|---|---|
| U01FY318 | Hr | Cuadrilla A climatización (mano de obra) | 1.45 | 18.2 | 26.39 |
| U32WA104 | Ud | Torreta de extracción híbrida REHIA (material) | 1 | 64.22 | 64.22 |
| %CI | % | Costes indirectos..(s/total) | 3 % | 90.61 | 2.72 |
|  |  | Total |  |  | 93.33 |

**D31VA125** Ud SALIDA DE TEJADO ALDER
5 Ud × 76.6 = 383.00
Ud. Pieza especial de salida de tejado del sistema de ventilación en hábitat individual de ALDER totalmente instalado, cumpliendo la exigencia básica HS 3 del C.T.E.

| Código | Ud | Descripción | Rendimiento | Precio | Importe |
|---|---|---|---|---|---|
| U01FY318 | Hr | Cuadrilla A climatización | 1.45 | 18.2 | 26.39 |
| U32WA111 | Ud | Salida de tejado ALDER (material) | 1 | 47.98 | 47.98 |
| %CI | % | Costes indirectos..(s/total) | 3 % | 74.37 | 2.23 |
|  |  | Total |  |  | 76.6 |

**D31YD005** Ud EXTRACTOR ASEO CUADRADO C/T (06/02/2001)
10 Ud × 46.84 = 468.40
Ud. Extractor para aseos, modelo EDM-80T cuadrado de S&P, con temporizador electrónico, para un caudal de 80 m3/h, totalmente colocado i/p.p de tubos flexibles de aluminio, bridas de sujección, medios y material de montaje.

| Código | Ud | Descripción | Rendimiento | Precio | Importe |
|---|---|---|---|---|---|
| U01FY310 | Hr | Oficial primera climatización | 0.2 | 9.54 | 1.91 |
| U32GD005 | Ud | Extractor baño EDM-80 T (material; 21/01/2005) | 1 | 29.51 | 29.51 |
| U32GD050 | Ml | Tubo flexible de alumin D=100mm (material; 21/01/2005) | 5 | 2.81 | 14.05 |
| %3000000 | % | Costes indirectos...(s/total) | 3 % | 45.47 | 1.36 |
|  |  | Total |  |  | 46.84 |

| Medición | Uds. | Parcial |
|---|---|---|
| SHUNT VIVIENDA 1 | 2 | 2.00 |
| SHUNT VIVIENDA 2 | 2 | 2.00 |
| SHUNT VIVIENDA 3 | 2 | 2.00 |
| SHUNT VIVIENDA 4 | 2 | 2.00 |
| SHUNT VIVIENDA 5 | 2 | 2.00 |
| Total |  | 10 |

**D31FA105** Ud REJILLA DE PUERTA 425x165 (06/02/2001)
10 Ud × 42.45 = 424.50
Ud. Rejilla de puerta con láminas horizontales en forma de V de 425x165 mm. en aluminio anodizado en color natural y marco de montaje para puertas, totalmente instalada, s/NTE-ICI-26.

| Código | Ud | Descripción | Rendimiento | Precio | Importe |
|---|---|---|---|---|---|
| U01FY310 | Hr | Oficial primera climatización | 0.5 | 9.54 | 4.77 |
| U32FA105 | Ud | Rej. retorno lama V 425x165 (material; 21/01/2005) | 1 | 36.44 | 36.44 |
| %3000000 | % | Costes indirectos...(s/total) | 3 % | 41.21 | 1.24 |
|  |  | Total |  |  | 42.45 |

| Medición | Uds. | Parcial |
|---|---|---|
| VIVIENDA 1 | 2 | 2.00 |
| VIVIENDA 2 | 2 | 2.00 |
| VIVIENDA 3 | 2 | 2.00 |
| VIVIENDA 4 | 2 | 2.00 |
| VIVIENDA 5 | 2 | 2.00 |
| Total |  | 10 |

### 85 OTROS (31/01/2000)
Importe: 1450.8

**E19TCT020** ud EQUI. CAPTACIÓN RTV h= 5,5 m. (31/01/2000)
5 ud × 290.16 = 1450.80
Equipo de captación de señales de TV terrenal y FM formado por antenas para UHF y FM, con un tramo superior de torreta de 3 m. de altura, placa base triangular de 30 cm. de lado y mástil de tubo de acero galvanizado de 3 m., cable coaxial y conductor de tierra de 6 mm2 hasta equipos de cabecera, completamente instalado.

| Código | Ud | Descripción | Rendimiento | Precio | Importe |
|---|---|---|---|---|---|
| O01OB222 | h. | Oficial 1ª Instalador telecomunicación (mano de obra; 31/01/2000) | 5.896 | 7.69 | 45.34 |
| O01OB224 | h. | Ayudante Instalador telecomunicación (mano de obra; 31/01/2000) | 5.896 | 6.92 | 40.80 |
| P22TT030 | ud | Antena UHF. canales 21/69 G=15dB (material; 31/01/2000) | 2 | 20.28 | 40.56 |
| P22TT200 | ud | Antena FM circular G= 0dB. (material; 01/05/2004) | 1 | 11.2 | 11.20 |
| P22TA720 | ud | Tramo torreta superior 3 m. (material; 01/05/2004) | 1 | 80.16 | 80.16 |
| P22TA440 | ud | Placa base rígida 30 cm. (material; 01/05/2004) | 1 | 45.21 | 45.21 |
| P22TA020 | ud | Mástil 3 m. 40x2 mm. (material; 01/05/2004) | 1 | 12.6 | 12.60 |
| P22TB210 | m. | Cable coaxial Cu 75 ohmios T100 (material; 31/01/2000) | 35 | 0.32 | 11.20 |
| P15GA040 | m. | Cond. rígi. 750 V 6 mm2 Cu (material; 31/01/2000) | 10 | 0.3 | 3.00 |
| P01DW090 | ud | Pequeño material (material; 31/01/2000) | 0.2 | 0.46 | 0.09 |
|  |  | Total |  |  | 290.16 |

## 9 CARPINTERÍA (06/02/2001)
Importe: 21953.22

**D21DD010** M2 PUERT.ABAT.ALUM. 50X40 IMIT.MADERA (06/02/2001)
24.35 M2 × 108.87 = 2650.98
M2. Puerta abatible de aluminio anodizado en color imitación de madera, de 13 micras de espesor, con cerco y hoja de 50x40 mm. y 1,5 mm. de espesor, con zócalo inferior ciego de 40 cm., carril para persiana, herrajes de colgar, p.p. de cerradura Tesa o similar y costes indirectos.

| Código | Ud | Descripción | Rendimiento | Precio | Importe |
|---|---|---|---|---|---|
| U01AA007 | Hr | Oficial primera | 0.2 | 10.73 | 2.15 |
| U01AA011 | Hr | Peón suelto | 0.2 | 7.32 | 1.46 |
| U20DB055 | M2 | Carp.alum.bronce balc.abat. g.norm. (material; 13/02/2003) | 1 | 88.17 | 88.17 |
| U20XC150 | Ud | Cerr. embut. palanca basc. Tesa 2230 (material) | 0.65 | 21.41 | 13.92 |
| %3000000 | % | Costes indirectos...(s/total) | 3 % | 105.70 | 3.17 |
|  |  | Total |  |  | 108.87 |

| Medición | Uds. | Largo | Alto | Parcial |
|---|---|---|---|---|
| VIVIENDA 1 |  |  |  |  |
| P1 | 1 | 1.5 | 2.1 | 3.15 |
| P6 | 1 | 0.82 | 2.1 | 1.72 |
| VIVIENDA 2 |  |  |  |  |
| P1 | 1 | 1.5 | 2.1 | 3.15 |
| P6 | 1 | 0.82 | 2.1 | 1.72 |
| VIVIENDA 3 |  |  |  |  |
| P1 | 1 | 1.5 | 2.1 | 3.15 |
| P6 | 1 | 0.82 | 2.1 | 1.72 |
| VIVIENDA 4 |  |  |  |  |
| P1 | 1 | 1.5 | 2.1 | 3.15 |
| P6 | 1 | 0.82 | 2.1 | 1.72 |
| VIVIENDA 5 |  |  |  |  |
| P1 | 1 | 1.5 | 2.1 | 3.15 |
| P6 | 1 | 0.82 | 2.1 | 1.72 |
| Total |  |  |  | 24.35 |

**D20CD010** M2 PUERTA PASO RELIEVE PINTAR/LACAR
65.7 M2 × 60.3 = 3961.71
M2. Puerta de paso ciega con hoja plafonada formada por tablero rechapado en madera para pintar o lacar, rebajado y con moldura, de medidas 2030 x 725 / 625 x 35 mm. Precerco en madera de pino de 90x35 mm, cerco visto de 90x30 mm rechapado para pintar o lacar y tapajuntas de 70x10 rechapado igualmente. Con 4 pernios de latón, resbalón de petaca Tesa modelo 2005 ó similar y manivela con placa. Totalmente montada, incluso en p.p. de medios auxiliares.

| Código | Ud | Descripción | Rendimiento | Precio | Importe |
|---|---|---|---|---|---|
| U01FV001 | Hr | Equip.montaje carp.(of.+ay.) (mano de obra) | 0.846 | 17.49 | 14.80 |
| U19AA030 | Ud | Precerco pino 2ª 90x35 mm (material) | 0.56 | 8.44 | 4.73 |
| U19AD230 | Ud | Cerco pintar/lacar 90x30 mm (material) | 0.56 | 10.8 | 6.05 |
| U19ID010 | Ud | P.paso plafón pintar e=35 mm. (material) | 0.52 | 44.75 | 23.27 |
| U19QA010 | Ml | Tapajuntas pino pintar 70x15 (material) | 5.65 | 0.79 | 4.46 |
| U19XA010 | Ud | Pomo puer.paso latón c/resb.TESA (material) | 0.56 | 7.83 | 4.38 |
| U19XI115 | Ud | Pernio latonado 9,5 cm. (material) | 1.8 | 0.39 | 0.70 |
| U19XK510 | Ud | Tornillo acero 19/22 mm. (material) | 5 | 0.03 | 0.15 |
| %CI | % | Costes indirectos..(s/total) | 3 % | 58.54 | 1.76 |
|  |  | Total |  |  | 60.3 |

| Medición | Uds. | Largo | Alto | Parcial |
|---|---|---|---|---|
| VIVIENDA 1 |  |  |  |  |
| P2 | 1 | 1.34 | 2.1 | 2.81 |
| P3 | 1 | 0.82 | 2.1 | 1.72 |
| P4 | 3 | 0.82 | 2.1 | 5.17 |
| P5 | 2 | 0.82 | 2.1 | 3.44 |
| VIVIENDA 2 |  |  |  |  |
| P2 | 1 | 1.34 | 2.1 | 2.81 |
| P3 | 1 | 0.82 | 2.1 | 1.72 |
| P4 | 3 | 0.82 | 2.1 | 5.17 |
| P5 | 2 | 0.82 | 2.1 | 3.44 |
| VIVIENDA 3 |  |  |  |  |
| P2 | 1 | 1.34 | 2.1 | 2.81 |
| P3 | 1 | 0.82 | 2.1 | 1.72 |
| P4 | 3 | 0.82 | 2.1 | 5.17 |
| P5 | 2 | 0.82 | 2.1 | 3.44 |
| VIVIENDA 4 |  |  |  |  |
| P2 | 1 | 1.34 | 2.1 | 2.81 |
| P3 | 1 | 0.82 | 2.1 | 1.72 |
| P4 | 3 | 0.82 | 2.1 | 5.17 |
| P5 | 2 | 0.82 | 2.1 | 3.44 |
| VIVIENDA 5 |  |  |  |  |
| P2 | 1 | 1.34 | 2.1 | 2.81 |
| P3 | 1 | 0.82 | 2.1 | 1.72 |
| P4 | 3 | 0.82 | 2.1 | 5.17 |
| P5 | 2 | 0.82 | 2.1 | 3.44 |
| Total |  |  |  | 65.7 |

**D21DJ010** M2 VENT.ABAT. ALUM. 50X40 BRONCE (06/02/2001)
97.8 M2 × 112.9 = 11041.62
M2. Ventana abatible de aluminio anodizado en bronce u otro color, de 13 micras de espesor, con cerco y hoja de 50x40 mm. y 1,5 mm. de espesor, con carril para persiana, herrajes de colgar, p.p. de cerradura Tesa o similar y costes indirectos.

| Código | Ud | Descripción | Rendimiento | Precio | Importe |
|---|---|---|---|---|---|
| U01AA007 | Hr | Oficial primera | 0.2 | 10.73 | 2.15 |
| U01AA011 | Hr | Peón suelto | 0.2 | 7.32 | 1.46 |
| U20DB005 | M2 | Carp.alum.bronce vent.abat. g.norm. (material; 13/02/2003) | 1 | 91.01 | 91.01 |
| U20XC150 | Ud | Cerr. embut. palanca basc. Tesa 2230 | 0.7 | 21.41 | 14.99 |
| %3000000 | % | Costes indirectos...(s/total) | 3 % | 109.61 | 3.29 |
|  |  | Total |  |  | 112.9 |

| Medición | Uds. | Largo | Alto | Parcial |
|---|---|---|---|---|
| VIVIENDA 1 |  |  |  |  |
| V1 | 3 | 1 | 1.2 | 3.60 |
| B1 | 1 | 2 | 2.1 | 4.20 |
| B2 | 4 | 1.4 | 2.1 | 11.76 |
| VIVIENDA 2 |  |  |  |  |
| V1 | 3 | 1 | 1.2 | 3.60 |
| B1 | 1 | 2 | 2.1 | 4.20 |
| B2 | 4 | 1.4 | 2.1 | 11.76 |
| VIVIENDA 3 |  |  |  |  |
| V1 | 3 | 1 | 1.2 | 3.60 |
| B1 | 1 | 2 | 2.1 | 4.20 |
| B2 | 4 | 1.4 | 2.1 | 11.76 |
| VIVIENDA 4 |  |  |  |  |
| V1 | 3 | 1 | 1.2 | 3.60 |
| B1 | 1 | 2 | 2.1 | 4.20 |
| B2 | 4 | 1.4 | 2.1 | 11.76 |
| VIVIENDA 5 |  |  |  |  |
| V1 | 3 | 1 | 1.2 | 3.60 |
| B1 | 1 | 2 | 2.1 | 4.20 |
| B2 | 4 | 1.4 | 2.1 | 11.76 |
| Total |  |  |  | 97.8 |

**D22PA020** M2 PERSIANA ENR.PVC 44 mm. TORNO (06/02/2001)
106.4 M2 × 30.7 = 3266.48
M2. Persiana enrollable de plástico con lamas de 44 mm., accionada manualmente mediante torno, incluso eje y polea, totalmente instalada.

| Código | Ud | Descripción | Rendimiento | Precio | Importe |
|---|---|---|---|---|---|
| U01FV001 | Hr | Equip.montaje carp.(of.+ay.) | 0.302 | 17.49 | 5.28 |
| U21GA010 | M2 | Pers.enrrollable PVC 44 mm. (material; 06/02/2001) | 1.1 | 10.83 | 11.91 |
| U19XM110 | Ud | Torno persiana c/cable y man. (material; 11/02/2003) | 1 | 12.62 | 12.62 |
| %3000000 | % | Costes indirectos...(s/total) | 3 % | 29.81 | 0.89 |
|  |  | Total |  |  | 30.7 |

| Medición | Uds. | Largo | Alto | Parcial |
|---|---|---|---|---|
| VIVIENDA 1 |  |  |  |  |
| P6 | 1 | 0.82 | 2.1 | 1.72 |
| V1 | 3 | 1 | 1.2 | 3.60 |
| B1 | 1 | 2 | 2.1 | 4.20 |
| B2 | 4 | 1.4 | 2.1 | 11.76 |
| VIVIENDA 2 |  |  |  |  |
| P6 | 1 | 0.82 | 2.1 | 1.72 |
| V1 | 3 | 1 | 1.2 | 3.60 |
| B1 | 1 | 2 | 2.1 | 4.20 |
| B2 | 4 | 1.4 | 2.1 | 11.76 |
| VIVIENDA 3 |  |  |  |  |
| P6 | 1 | 0.82 | 2.1 | 1.72 |
| V1 | 3 | 1 | 1.2 | 3.60 |
| B1 | 1 | 2 | 2.1 | 4.20 |
| B2 | 4 | 1.4 | 2.1 | 11.76 |
| VIVIENDA 4 |  |  |  |  |
| P6 | 1 | 0.82 | 2.1 | 1.72 |
| V1 | 3 | 1 | 1.2 | 3.60 |
| B1 | 1 | 2 | 2.1 | 4.20 |
| B2 | 4 | 1.4 | 2.1 | 11.76 |
| VIVIENDA 5 |  |  |  |  |
| P6 | 1 | 0.82 | 2.1 | 1.72 |
| V1 | 3 | 1 | 1.2 | 3.60 |
| B1 | 1 | 2 | 2.1 | 4.20 |
| B2 | 4 | 1.4 | 2.1 | 11.76 |
| Total |  |  |  | 106.4 |

**D20YD020** Ml PASAMANOS P. SORIA O VALSAIN (06/02/2001)
30.5 Ml × 33.85 = 1032.43
Ml. Pasamanos pino Soria 1ª ó Valsain de 6,5x7 cm. fijado mediante soportes cuadradillos de hierro atornillados al pasamanos y recibidos a la pared, i/barnizado y totalmente colocado.

| Código | Ud | Descripción | Rendimiento | Precio | Importe |
|---|---|---|---|---|---|
| U01FV001 | Hr | Equip.montaje carp.(of.+ay.) | 0.1 | 17.49 | 1.75 |
| U01AA501 | Hr | Cuadrilla A | 0.15 | 22.98 | 3.45 |
| U19UA510 | Ml | Pas.p.Soria 1ª/ Valsain 65x70 mm (material; 11/02/2003) | 1 | 12.1 | 12.10 |
| U19XM010 | Ud | Garra acero cuadradillo 12x12 (material; 11/02/2003) | 2 | 7.65 | 15.30 |
| U19XK510 | Ud | Tornillo acero 19/22 mm. | 4 | 0.03 | 0.12 |
| A01EA001 | M3 | PASTA DE YESO NEGRO | 0.002 | 69.79 | 0.14 |
| %3000000 | % | Costes indirectos...(s/total) | 3 % | 32.86 | 0.99 |
|  |  | Total |  |  | 33.85 |

| Medición | Uds. | Largo | Parcial |
|---|---|---|---|
| VIVIENDA 1 | 1 | 6.1 | 6.10 |
| VIVIENDA 2 | 1 | 6.1 | 6.10 |
| VIVIENDA 3 | 1 | 6.1 | 6.10 |
| VIVIENDA 4 | 1 | 6.1 | 6.10 |
| VIVIENDA 5 | 1 | 6.1 | 6.10 |
| Total |  |  | 30.5 |

## 10 CERRAJERÍA (06/02/2001)
Importe: 6586.01

**D21GP010** Ml BARANDA FACH.ALUM.BARR.LACADO (06/02/2001)
57.2 Ml × 115.14 = 6586.01
Ml. Baranda de fachada en aluminio lacado, de un metro de altura, formada por pasamanos curvo de 70 mm., montantes inferiores y superiores de 40x25 mm. y barrotes ovalados de 30x16 mm. separados 12 cm., con pilastras de 40x40 mm. cada metro, incluso p.p. de costes indirectos.

| Código | Ud | Descripción | Rendimiento | Precio | Importe |
|---|---|---|---|---|---|
| U01AA007 | Hr | Oficial primera | 0.2 | 10.73 | 2.15 |
| U01AA011 | Hr | Peón suelto | 0.2 | 7.32 | 1.46 |
| U20MD005 | Ml | Barand.fach. alum.lacado h=1m. b/oval (material; 13/02/2003) | 1 | 108.18 | 108.18 |
| %3000000 | % | Costes indirectos...(s/total) | 3 % | 111.79 | 3.35 |
|  |  | Total |  |  | 115.14 |

| Medición | Uds. | Largo | Parcial |
|---|---|---|---|
| VIVIENDA 1 |  |  |  |
| BA 1 | 1 | 6.54 | 6.54 |
| BA 2 | 1 | 3.5 | 3.50 |
| BA 3 | 1 | 1.4 | 1.40 |
| VIVIENDA 2 |  |  |  |
| BA 1 | 1 | 6.54 | 6.54 |
| BA 2 | 1 | 3.5 | 3.50 |
| BA 3 | 1 | 1.4 | 1.40 |
| VIVIENDA 3 |  |  |  |
| BA 1 | 1 | 6.54 | 6.54 |
| BA 2 | 1 | 3.5 | 3.50 |
| BA 3 | 1 | 1.4 | 1.40 |
| VIVIENDA 4 |  |  |  |
| BA 1 | 1 | 6.54 | 6.54 |
| BA 2 | 1 | 3.5 | 3.50 |
| BA 3 | 1 | 1.4 | 1.40 |
| VIVIENDA 5 |  |  |  |
| BA 1 | 1 | 6.54 | 6.54 |
| BA 2 | 1 | 3.5 | 3.50 |
| BA 3 | 1 | 1.4 | 1.40 |
| Total |  |  | 57.2 |

## 11 VIDRIERÍA (06/02/2001)
Importe: 2751.06

**D24GA005** M2 DOBLE ACRIST. CLIMALIT 4/6,8/4 (06/02/2001)
111.65 M2 × 24.64 = 2751.06
M2. Doble acristalamiento Climalit, formado por dos vidrios float Planilux incoloras de 4 mm y cámara de aire deshidratado de 6 u 8 mm con perfil separador de aluminio y doble sellado perimetral, fijado sobre carpintería con acuñado mediante calzos de apoyo perimetrales y laterales y sellado en frío con silicona neutra, incluso cortes de vidrio y colocación de junquillos, según NTE-FVP-8.

| Código | Ud | Descripción | Rendimiento | Precio | Importe |
|---|---|---|---|---|---|
| U01FZ303 | Hr | Oficial 1ª vidriería (mano de obra; 23/01/2005) | 0.2 | 13.51 | 2.70 |
| U23GA005 | M2 | Doble acristalamiento Climalit 4/6u8/4 (material; 24/01/2005) | 1.006 | 13.95 | 14.03 |
| U23OV511 | Ml | Sellado con silicona neutra (material; 24/01/2005) | 7 | 0.78 | 5.46 |
| U23OV520 | Ud | Materiales auxiliares (material; 23/01/2005) | 1.5 | 1.15 | 1.73 |
| %3000000 | % | Costes indirectos...(s/total) | 3 % | 23.92 | 0.72 |
|  |  | Total |  |  | 24.64 |

| Medición | Uds. | Largo | Alto | Parcial |
|---|---|---|---|---|
| VIVIENDA 1 |  |  |  |  |
| P1 | 1 | 0.5 | 2.1 | 1.05 |
| P6 | 1 | 0.82 | 2.1 | 1.72 |
| V1 | 3 | 1 | 1.2 | 3.60 |
| B1 | 1 | 2 | 2.1 | 4.20 |
| B2 | 4 | 1.4 | 2.1 | 11.76 |
| VIVIENDA 2 |  |  |  |  |
| P1 | 1 | 0.5 | 2.1 | 1.05 |
| P6 | 1 | 0.82 | 2.1 | 1.72 |
| V1 | 3 | 1 | 1.2 | 3.60 |
| B1 | 1 | 2 | 2.1 | 4.20 |
| B2 | 4 | 1.4 | 2.1 | 11.76 |
| VIVIENDA 3 |  |  |  |  |
| P1 | 1 | 0.5 | 2.1 | 1.05 |
| P6 | 1 | 0.82 | 2.1 | 1.72 |
| V1 | 3 | 1 | 1.2 | 3.60 |
| B1 | 1 | 2 | 2.1 | 4.20 |
| B2 | 4 | 1.4 | 2.1 | 11.76 |
| VIVIENDA 4 |  |  |  |  |
| P1 | 1 | 0.5 | 2.1 | 1.05 |
| P6 | 1 | 0.82 | 2.1 | 1.72 |
| V1 | 3 | 1 | 1.2 | 3.60 |
| B1 | 1 | 2 | 2.1 | 4.20 |
| B2 | 4 | 1.4 | 2.1 | 11.76 |
| VIVIENDA 5 |  |  |  |  |
| P1 | 1 | 0.5 | 2.1 | 1.05 |
| P6 | 1 | 0.82 | 2.1 | 1.72 |
| V1 | 3 | 1 | 1.2 | 3.60 |
| B1 | 1 | 2 | 2.1 | 4.20 |
| B2 | 4 | 1.4 | 2.1 | 11.76 |
| Total |  |  |  | 111.65 |

## 12 CONTROL DE CALIDAD (06/07/2020)
Importe: 5551.95

### D50E CONTROL DE MATERIALES (06/07/2020)
Cantidad: 5
Importe: 557.7

### D50M CONTROL DE LA EJECUCIÓN (06/07/2020)
Cantidad: 5
Importe: 552.69

## 13 SEGURIDAD Y SALUD (09/02/1990)
Importe: 2278.19

**D60A00005** Ud. BOTIQUIN p/PRIMEROS AUXILIOS (01/11/2001)
3 Ud. × 24.63 = 73.89
Botiquin equipado con todos los componentes para primeros auxilios, en caja metálica con cierre e inscripción exterior, instalado.

| Código | Ud | Descripción | Rendimiento | Precio |
|---|---|---|---|---|
| T60A00010 | Ud. | Botiquín metálico tipo maletín (preparado para colgar en pared) sin contenido (material; 01/11/2001) | 1 | 4.09 |
| %0000.003 | % | Medios auxiliares.(s/total) (26/05/2003) | 3 % |  |

Claves: caja, cierre, exterior, metalica

**D60A00050** Ud. REPOSICIÓN BOTIQUÍN p/PRIMEROS AUXILIOS (01/11/2001)
3 Ud. × 11.31 = 33.93
Reposición de botiquín de primeros auxilios, para la total duración de la obra.

| Código | Ud | Descripción | Rendimiento | Precio | Importe |
|---|---|---|---|---|---|
| T60A00015 | Ud. | Reposición material botiquín (material; 01/11/2001) | 1 | 10.77 | 10.77 |
| %0000.005 | % | Medios auxiliares.(s/total) (26/05/2003) | 5 % | 10.77 | 0.54 |
|  |  | Total |  |  | 11.31 |

**D60I00010** Ud. PROTECTOR AUDITIVO ANTIRRUIDO (01/11/2001)
8 Ud. × 1.98 = 15.84
Protector auditivo antirruido.

| Código | Ud | Descripción | Rendimiento | Precio | Importe |
|---|---|---|---|---|---|
| T60I00005 | Ud. | Protector auditivo (material; 01/11/2001) | 1 | 1.92 | 1.92 |
| %0000.003 | % | Medios auxiliares.(s/total) | 3 % | 1.92 | 0.06 |
|  |  | Total |  |  | 1.98 |

Claves: protector

**D60I00050** Ud. MASCARILLA c/FILTRO CONTRAPOLVO (01/11/2001)
8 Ud. × 0.67 = 5.36
Mascarilla con filtro contra polvo, homologada s/ N.T.R. MT-7 y 8.

| Código | Ud | Descripción | Rendimiento | Precio | Importe |
|---|---|---|---|---|---|
| T60I00065 | Ud. | Gafa seguridad oxicorte (material; 01/11/2001) | 1 | 0.65 | 0.65 |
| %0000.003 | % | Medios auxiliares.(s/total) | 3 % | 0.65 | 0.02 |
|  |  | Total |  |  | 0.67 |

Claves: filtro, mascarilla

**D60I00052** Ud. MASCARILLA c/FILTRO CONTRAPINTURAS (01/11/2001)
8 Ud. × 1.55 = 12.40
ud. mascarilla con filtro contra pinturas, homologada s/ N.T.R MT-7 y 8.

| Código | Ud | Descripción | Rendimiento | Precio | Importe |
|---|---|---|---|---|---|
| T60I00127 | Ud. | Mascarilla c/filtro contrapinturas (material; 01/11/2001) | 1 | 1.5 | 1.50 |
| %0000.003 | % | Medios auxiliares.(s/total) | 3 % | 1.50 | 0.05 |
|  |  | Total |  |  | 1.55 |

Claves: filtro, mascarilla

**D60I00075** Ud. GAFAS ANTIPOLVO Y ANTIIMPACTO (01/11/2001)
8 Ud. × 1.37 = 10.96
Gafas antipolvo y antiimpacto, homologadas.

| Código | Ud | Descripción | Rendimiento | Precio | Importe |
|---|---|---|---|---|---|
| T60I00055 | Ud. | Gafa antipolvo anti-impactos (material; 01/11/2001) | 1 | 1.33 | 1.33 |
| %0000.003 | % | Medios auxiliares.(s/total) | 3 % | 1.33 | 0.04 |
|  |  | Total |  |  | 1.37 |

Claves: antiimpacto, gafas

**D60I00150** Ud. CASCO SEGURIDAD (01/11/2001)
8 Ud. × 0.24 = 1.92
Casco de seguridad homologado.

| Código | Ud | Descripción | Rendimiento | Precio | Importe |
|---|---|---|---|---|---|
| T60I00025 | Ud. | Casco seguridad homologado (material; 01/11/2001) | 1 | 0.23 | 0.23 |
| %0000.003 | % | Medios auxiliares.(s/total) | 3 % | 0.23 | 0.01 |
|  |  | Total |  |  | 0.24 |

Claves: casco

**D60I00300** Ud. CINTURÓN SEGURIDAD (01/11/2001)
8 Ud. × 3.05 = 24.40
Cinturón de seguridad homologado.

| Código | Ud | Descripción | Rendimiento | Precio | Importe |
|---|---|---|---|---|---|
| T60I00200 | Ud. | Cinturón seguridad (material; 01/11/2001) | 1 | 2.96 | 2.96 |
| %0000.003 | % | Medios auxiliares.(s/total) | 3 % | 2.96 | 0.09 |
|  |  | Total |  |  | 3.05 |

Claves: cinturon

**D60I00315** Ud. CINTURÓN SEGURIDAD t/PARACAIDAS (01/11/2001)
8 Ud. × 12.78 = 102.24
Cinturón de seguridad tipo paracaídas, homologado s/ N.T.R. MT-13, 21 y 22.

| Código | Ud | Descripción | Rendimiento | Precio | Importe |
|---|---|---|---|---|---|
| T60I00209 | Ud. | Cinturón seguridad paracaidista (material; 01/11/2001) | 1 | 12.41 | 12.41 |
| %0000.003 | % | Medios auxiliares.(s/total) | 3 % | 12.41 | 0.37 |
|  |  | Total |  |  | 12.78 |

Claves: cinturon

**D60I00350** Ud. CINTURÓN PORTAHERRAMIENTAS (01/11/2001)
8 Ud. × 5.27 = 42.16
Cinturón portaherramientas.

| Código | Ud | Descripción | Rendimiento | Precio | Importe |
|---|---|---|---|---|---|
| T60I00225 | Ud. | Cinturón portaherramientas. (material; 01/11/2001) | 1 | 5.12 | 5.12 |
| %0000.003 | % | Medios auxiliares.(s/total) | 3 % | 5.12 | 0.15 |
|  |  | Total |  |  | 5.27 |

Claves: cinturon

**D60I00450** Ud. BOTAS IMPERMEABLES PROT.FRONTAL (01/11/2001)
8 Ud. × 1.43 = 11.44
Par de botas impermeables con protector frontal.

| Código | Ud | Descripción | Rendimiento | Precio | Importe |
|---|---|---|---|---|---|
| T60I00400 | Ud. | Botas impermeables (material; 01/11/2001) | 1 | 1.39 | 1.39 |
| %0000.003 | % | Medios auxiliares.(s/total) | 3 % | 1.39 | 0.04 |
|  |  | Total |  |  | 1.43 |

Claves: protector

**D60I00500** Ud. PAR GUANTES SOLDADOR (01/11/2001)
8 Ud. × 5 = 40.00
Par de guantes de soldador, de acuerdo a la reglamentación de Seguridad del Trabajo.

| Código | Ud | Descripción | Rendimiento | Precio | Importe |
|---|---|---|---|---|---|
| T60SS1105 | Ud. | Rótulo metacrilato 30x30cm (material; 01/11/2001) | 1 | 4.85 | 4.85 |
| %0000.003 | % | Medios auxiliares.(s/total) | 3 % | 4.85 | 0.15 |
|  |  | Total |  |  | 5 |

Claves: guantes

**D60I00600** Ud. MONO o BUZO TRABAJO (01/11/2001)
8 Ud. × 2.3 = 18.40
Mono o buzo de trabajo homologado.

| Código | Ud | Descripción | Rendimiento | Precio | Importe |
|---|---|---|---|---|---|
| T60I00300 | Ud. | Mono de trabajo (material; 01/11/2001) | 1 | 2.23 | 2.23 |
| %0000.003 | % | Medios auxiliares.(s/total) | 3 % | 2.23 | 0.07 |
|  |  | Total |  |  | 2.3 |

Claves: mono

**D60P01010** Ud. BANCO MADERA p/PERSONAL OBRA (01/11/2001)
2 Ud. × 0.31 = 0.62
Banco de madera para personal de obra, situado a pie de obra.

| Código | Ud | Descripción | Rendimiento | Precio | Importe |
|---|---|---|---|---|---|
| T06CN0075 | Ud. | Caja superf.PVC 1 elemento (material; 01/11/2001) | 1 | 0.3 | 0.30 |
| %0000.003 | % | Medios auxiliares.(s/total) | 3 % | 0.30 | 0.01 |
|  |  | Total |  |  | 0.31 |

Claves: banco

**D60P01210** Ud. MESA MELAMINA 10 PERSONAS. (01/11/2001)
1 Ud. × 4.15 = 4.15
Mesa metálica para comedor con una capacidad de 10 personas, y tablero superior de melamina colocada.

| Código | Ud | Descripción | Rendimiento | Precio | Importe |
|---|---|---|---|---|---|
| O01O00008 | H. | Peón ordinario (mano de obra; 01/11/2001) | 0.289 | 1.59 | 0.46 |
| Q50M00205 | Ud. | Mesa melamina 10 personas. (maquinaria; 01/11/2001) | 0.144 | 25.33 | 3.65 |
| %0000.001 | % | Medios auxiliares.(s/total) (26/05/2003) | 1 % | 4.11 | 0.04 |
|  |  | Total |  |  | 4.15 |

Claves: metalica

**D60P01500** Ud. INODORO p/CASETA PROVISIONAL (01/11/2001)
1 Ud. × 29.58 = 29.58
Inodoro con cisterna, para adaptar a caseta provisional de obra, incluso instalación de agua y evacuación al exterior, mampara y puerta.

| Código | Ud | Descripción | Rendimiento | Precio | Importe |
|---|---|---|---|---|---|
| O03F00001 | H. | Fontanero (mano de obra; 01/11/2001) | 2.167 | 1.66 | 3.60 |
| T21BI0205 | Ud. | Inodoro suspend.blanco ALTAIR.DELAFON (material; 01/11/2001) | 1 | 25.12 | 25.12 |
| %0000.003 | % | Medios auxiliares.(s/total) | 3 % | 28.72 | 0.86 |
|  |  | Total |  |  | 29.58 |

Claves: exterior, instalacion

**D60P02010** Ud. CASETA VESTUARIO 6x2,4x2,4m. (01/11/2001)
1 Ud. × 740.91 = 740.91
Caseta prefabricada para vestuario, comedor o almacén de obra, de 6,00 x 2,40 x 2,40 m. con estructura metálica de perfiles conformados en frio, con cerramiento y techo a base de chapa greca de 23 mm de espesor, prelacado a ambas caras, piso de plancha metálica acabado con PVC, 2 uds. de ventanas de hojas correderas de aluminio con rejas y cristales armados, y 1 ud de puerta de perfilería soldada de apertura exterior con cerradura.

| Código | Ud | Descripción | Rendimiento | Precio |
|---|---|---|---|---|
| Q50M00052 | Ud. | Caseta vestuario 6x2,4x2,4m. (maquinaria; 01/11/2001) | 0 | 412.71 |
| %0000.003 | % | Medios auxiliares.(s/total) | 3 % |  |

Claves: aluminio, apertura, cerradura, exterior, metalica, perfiles, pvc, soldada, prefabricada

**D60P02025** Ud. TRANSPORTE CASETA A OBRA (01/11/2001)
1 Ud. × 50.49 = 50.49
Transporte a obra, descarga y posterior recogida de caseta provisional de obra.

| Código | Ud | Descripción | Rendimiento | Precio | Importe |
|---|---|---|---|---|---|
| O01O00008 | H. | Peón ordinario | 2.891 | 1.59 | 4.60 |
| Q50M00025 | Ud. | Transporte caseta prefabr. (maquinaria; 01/11/2001) | 1.443 | 30.78 | 44.42 |
| %0000.003 | % | Medios auxiliares.(s/total) | 3 % | 49.02 | 1.47 |
|  |  | Total |  |  | 50.49 |

**D60C00805** Ml. BARANDILLA PROTECCIÓN p/BORDES FORJADO (01/11/2001)
325 Ml. × 0.95 = 308.75
Barandilla de protección colocada en bordes de forjado, realizada con puntales metálicos telescópicos y 2 tablones de madera de pino de 250 x 25 mm, incluso colocación y desmontaje.

| Código | Ud | Descripción | Rendimiento | Precio | Importe |
|---|---|---|---|---|---|
| O01O00005 | H. | Oficial segunda (mano de obra; 01/11/2001) | 0.116 | 1.63 | 0.19 |
| O01O00008 | H. | Peón ordinario | 0.116 | 1.59 | 0.18 |
| T00CX0010 | Ud. | Puntal metálic.reforz.2,10-3,65m. (material; 01/11/2001) | 15 | 0.01 | 0.15 |
| T00CS0007 | M³. | Tablas madera pino 25mm (material; 01/11/2001) | 0.009 | 44.03 | 0.40 |
| %0000.003 | % | Medios auxiliares.(s/total) | 3 % | 0.92 | 0.03 |
|  |  | Total |  |  | 0.95 |

Claves: colocacion, desmontaje, proteccion

| Medición | Uds. | Largo | Parcial |
|---|---|---|---|
| VIVIENDA 1 | 1 | 65 | 65.00 |
| VIVIENDA 2 | 1 | 65 | 65.00 |
| VIVIENDA 3 | 1 | 65 | 65.00 |
| VIVIENDA 4 | 1 | 65 | 65.00 |
| VIVIENDA 5 | 1 | 65 | 65.00 |
| Total |  |  | 325 |

**D41GC020** Ml RED VERTICAL PERIMETRO FORJADO (09/02/1990)
325 Ml × 2.31 = 750.75
Ml. Red vertical en todo el perímetro del forjado a desencofrar de poliamida de hilo de D=4 mm. y malla de 75x75 mm. de 5 m. de altura incluso colocación y desmontado.

| Código | Ud | Descripción | Rendimiento | Precio | Importe |
|---|---|---|---|---|---|
| U01AA008 | Hr | Oficial segunda (mano de obra; 12/01/2005) | 0.1 | 12.23 | 1.22 |
| U01AA011 | Hr | Peón suelto | 0.1 | 7.32 | 0.73 |
| U42GA001 | M2 | Red de seguridad h=10 m. (09/02/1990) | 0.3 | 0.95 | 0.29 |
| %3000000 | % | Costes indirectos...(s/total) | 3 % | 2.24 | 0.07 |
|  |  | Total |  |  | 2.31 |

| Medición | Uds. | Largo | Parcial |
|---|---|---|---|
| VIVIENDA 1 | 1 | 65 | 65.00 |
| VIVIENDA 2 | 1 | 65 | 65.00 |
| VIVIENDA 3 | 1 | 65 | 65.00 |
| VIVIENDA 4 | 1 | 65 | 65.00 |
| VIVIENDA 5 | 1 | 65 | 65.00 |
| Total |  |  | 325 |

## 14 GESTION DE RESIDUOS (06/02/2001)
Importe: 10263.75

**D40CW020** Ud CONTENEDOR STANDAR 7 m3 (06/02/2001)
5 Ud × 53.75 = 268.75
Ud. Contenedor tipo standar para escombros de capacidad 7m3, colocado en obra a pie de carga, primera colocación, y p.p. de medios auxiliares de señalización.

| Código | Ud | Descripción | Rendimiento | Precio | Importe |
|---|---|---|---|---|---|
| U02JS001 | Ud | Contenedor 7 m3. (08/01/2003) | 1 | 52.18 | 52.18 |
| %3000000 | % | Costes indirectos...(s/total) | 3 % | 52.18 | 1.57 |
|  |  | Total |  |  | 53.75 |

**D01YM005** Ud CAMBIO CONTENEDOR DE 7 M3. (06/02/2001)
10 Ud × 58.38 = 583.80
Ud. Cambio de contenedor de 7 m3. de capacidad, colocado en obra a pie de carga, i/servicio de entrega, alquiler, tasas por ocupación de vía pública y p.p. de costes indirectos, incluidos los medios auxiliares de señalización.

| Código | Ud | Descripción | Rendimiento | Precio | Importe |
|---|---|---|---|---|---|
| A03FK005 | Hr | CAMION GRUA HASTA 10 Tn (material; 01/01/2005) | 0.67 | 16.92 | 11.34 |
| U02JS002 | Hr | Contenedor 7 m3 (08/01/2003) | 8 | 5.58 | 44.64 |
| U02FW100 | Ud | Tasas/m2/día ocupac.vía públic. (17/01/2005) | 3.5 | 0.2 | 0.70 |
| %3000000 | % | Costes indirectos...(s/total) | 3 % | 56.68 | 1.70 |
|  |  | Total |  |  | 58.38 |

| Medición | Uds. | Parcial |
|---|---|---|
| VIVIENDA 1 | 2 | 2.00 |
| VIVIENDA 2 | 2 | 2.00 |
| VIVIENDA 3 | 2 | 2.00 |
| VIVIENDA 4 | 2 | 2.00 |
| VIVIENDA 5 | 2 | 2.00 |
| Total |  | 10 |

**D02VA205** M3 CARGA TIERRAS RETROEXCAVAD. (06/02/2001)
2615 M3 × 0.9 = 2353.50
M3. Carga de tierras procedentes de la excavación, sobre camión volquete de 10 Tm., mediante retroexcavadora de máquina combinada, i/p.p. de costes indirectos.

| Código | Ud | Descripción | Rendimiento | Precio | Importe |
|---|---|---|---|---|---|
| A03CF010 | Hr | RETROPALA S/NEUMA. ARTIC 102 CV | 0.036 | 11.94 | 0.43 |
| A03FB010 | Hr | CAMION BASCULANTE 10 Tn (material; 08/01/2003) | 0.036 | 12.3 | 0.44 |
| %3000000 | % | Costes indirectos...(s/total) | 3 % | 0.87 | 0.03 |
|  |  | Total |  |  | 0.9 |

| Medición | Uds. | Parcial |
|---|---|---|
| SOBRANTE MOVIMIENTO TIERRAS | 2615 | 2615.00 |
| Total |  | 2615 |

**D02VK301** M3 TRANSP.TIERRAS < 10KM.CARG.MEC. (06/02/2001)
2615 M3 × 1.53 = 4000.95
M3. Transporte de tierras procedentes de excavación a vertedero, con un recorrido total de hasta 10 Km., en camión volquete de 10 Tm., i/carga por medios mecánicos y p.p. de costes indirectos.

| Código | Ud | Descripción | Rendimiento | Precio | Importe |
|---|---|---|---|---|---|
| A03CA005 | Hr | CARGADORA S/NEUMATICOS C=1.30 M3 (material; 06/02/2001) | 0.014 | 30.28 | 0.424 |
| A03FB010 | Hr | CAMION BASCULANTE 10 Tn | 0.086 | 12.3 | 1.058 |
| %3000000 | % | Costes indirectos...(s/total) | 3 % | 1.482 | 0.044 |
|  |  | Total |  |  | 1.53 |

| Medición | Uds. | Parcial |
|---|---|---|
| SOBRANTE MOVIMIENTO TIERRAS | 2615 | 2615.00 |
| Total |  | 2615 |

**D02VK505** M3 CANON DE VERTIDO 1,00 €/M3 TIERRA (06/02/2001)
2615 M3 × 1.03 = 2693.45
M3. Canon de vertido de tierras al vertedero con un precio de 1,00 €/m3, i/tasas y p.p. de costes indirectos.

| Código | Ud | Descripción | Rendimiento | Precio | Importe |
|---|---|---|---|---|---|
| U02FW001 | M3 | Canon de vertido tierra a verted. (17/01/2005) | 1 | 1 | 1.00 |
| %3000000 | % | Costes indirectos...(s/total) | 3 % | 1.00 | 0.03 |
|  |  | Total |  |  | 1.03 |

| Medición | Uds. | Parcial |
|---|---|---|
| SOBRANTE MOVIMIENTO TIERRAS | 2615 | 2615.00 |
| Total |  | 2615 |

**D02VK615** M3 CANON DE VERTIDO 3,00 €/M3 ESCOM. (06/02/2001)
105 M3 × 3.46 = 363.30
M3. Canon de vertido de escombros al vertedero con un precio de 3,00 €/m3, i/tasas y p.p. de costes indirectos.

| Código | Ud | Descripción | Rendimiento | Precio | Importe |
|---|---|---|---|---|---|
| U02FW015 | M3 | Canon vertido escombro a verted. (16/01/2005) | 1 | 3.36 | 3.36 |
| %3000000 | % | Costes indirectos...(s/total) | 3 % | 3.36 | 0.10 |
|  |  | Total |  |  | 3.46 |

## Precios auxiliares

**A03CF010** Hr RETROPALA S/NEUMA. ARTIC 102 CV (material; 12/01/2005)
Precio: 11.94
Hr. Retropla excavadora sobre neumáticos con una potencia de 102 CV (70Kw) y una capacidad de cazo de 1.020 Lts, con un peso total de 7.450 Kg, de la casa FAI ó similar, con una capacidad de elevación a máxima altura de 3.100 Kg, una fuerza de arranque de 6.800 kg, anchura de cazo 2.150 mm, profundidad máxima de excavación standard 4.100 mm, altura de vuelco 3.130 mm, máxima altura de excavación 5.100 mm, fuerza de arranque en cazo de 4.500 Kg, motor Perkins de 4 cilindros con transmisión a las cuatro ruedas, i/ colocación y retirada del lugar de las obras.

| Código | Ud | Descripción | Rendimiento | Precio | Importe |
|---|---|---|---|---|---|
| U02FK005 | Hr | Retro-Pala excavadora (maquinaria; 16/01/2005) | 0.532 | 5.46 | 2.90 |
| U%10 | % | Amortización y otros gastos | 10 % | 2.90 | 0.29 |
| U01AA015 | Hr | Maquinista o conductor (mano de obra; 12/01/2005) | 0.532 | 3.14 | 1.67 |
| U02SW001 | Lt | Gasóleo A (17/01/2005) | 12 | 0.59 | 7.08 |
|  |  | Total |  |  | 11.94 |

**A03CF005** Hr RETROEXCAVADORA S/NEUMAT 117 CV (material; 12/01/2005)
Precio: 35.27
Hr. Retroexcavadora sobre neumáticos con una potencia de 117 CV (159Kw), con una cuchara de balancín medio de capacidad 1.000 lts y un peso total de 3.880 Kg de la casa Akerman ó similar, alcance máximo 9,5 mts, altura máxima de descarga 8,8 mts,, profundidad máxima de excavación vertical en ángulo de 45º de 0,5 mts, profundidad máxima de excavación vertical 4,2 mts, fuerza de arranque en los dientes de la cuchara 149 Kn, fuerza de penetración en los dientes de la cuchara 81 Kn., longitud de transporte 9 mts, altura mínima de transporte 3,25 mts, longitud de brazo 5,25 mts, i/ colocación y retirada del lugar de las obras.

| Código | Ud | Descripción | Rendimiento | Precio | Importe |
|---|---|---|---|---|---|
| U02FK001 | Hr | Retroexcavadora (maquinaria; 16/01/2005) | 1 | 20.63 | 20.63 |
| U%10 | % | Amortización y otros gastos | 10 % | 20.63 | 2.06 |
| U01AA015 | Hr | Maquinista o conductor | 1 | 3.14 | 3.14 |
| U02SW001 | Lt | Gasóleo A | 16 | 0.59 | 9.44 |
|  |  | Total |  |  | 35.27 |

**A03KB010** Hr PLUMA GRÚA DE 30 Mts. (material)
Precio: 3.84
Hr. Grua torre con una altura máxima bajo gancho de 33,42 m y brazo de 31 mts, con carga máxima de 2 Tn a 13,7 mts y una carga en punta de 750 Kg, montada sobre carretón de traslación, realizado con perfiles de estructura ligera de alta resistencia, con tramos unidos por bulones con reductores de ataque directo, motor de 12 CV a 3.000 rpm, con una velocidad de elevación de 0-40 mpm, velocidad de giro 0.8 rpm de traslación de 25 rpm y de trepado hidraúlico de 1,5 mpm, con necesidad de un lastre de base de 38 Tn, para una altura total máxima de 33,42 mts bajo gancho. Potencia necesaria para la acometida de eléctrica de 16,2 Kw.

| Código | Ud | Descripción | Rendimiento | Precio | Importe |
|---|---|---|---|---|---|
| U02OA010 | Hr | Pluma grúa de 30 mts. (maquinaria) | 1.208 | 1.96 | 2.37 |
| U%10 | % | Amortización y otros gastos | 10 % | 2.37 | 0.24 |
| U02SW005 | Ud | Kilowatio | 16.2 | 0.07 | 1.13 |
| U02OA025 | Hr | Montaje y desmontaje P.L.G 30 m (maquinaria) | 1.208 | 0.08 | 0.10 |
|  |  | Total |  |  | 3.84 |

**A02FA513** M3 HORM. HM-20/P/40/ IIa CENTRAL (material; 26/09/2019)
Precio: 50.44
M3. Hormigón en masa de resistencia 20/P/40/ IIa Nmm2, con cemento CEM II/A-P 32,5 R, arena de río y árido rodado tamaño máximo 40 mm., de central para vibrar y consistencia plástica, puesto en obra, con p.p. de mermas y cargas incompletas. Según EHE.

| Código | Ud | Descripción | Rendimiento | Precio | Importe |
|---|---|---|---|---|---|
| U04MA513 | M3 | Hormigón HM-20/P/40/ IIa central (material; 26/09/2019) | 1 | 50.44 | 50.44 |
|  |  | Total |  |  | 50.44 |

**A02AA510** M3 HORMIGÓN HNE-20/P/40 elab. obra (material)
Precio: 69.46
M3. Hormigón en masa de resistencia HNE-20 N/mm2 según EHE-08, con cemento CEM II/A-P 32,5 R, arena de río y árido rodado tamaño máximo 40 mm. confeccionado con hormigonera de 250 l., para vibrar y consistencia plástica.

| Código | Ud | Descripción | Rendimiento | Precio | Importe |
|---|---|---|---|---|---|
| U01AA011 | Hr | Peón suelto | 2.151 | 7.32 | 15.75 |
| U04CA001 | Tm | Cemento CEM II/B-P 32,5 R Granel (material) | 0.365 | 67.25 | 24.55 |
| U04AA101 | Tm | Arena de río (0-5mm) (material) | 0.66 | 9.52 | 6.28 |
| U04AF150 | Tm | Garbancillo 20/40 mm. (material) | 1.32 | 16.78 | 22.15 |
| U04PY001 | M3 | Agua (material) | 0.16 | 0.95 | 0.15 |
| A03LA005 | Hr | HORMIGONERA ELÉCTRICA 250 L. (material) | 0.5 | 1.16 | 0.58 |
|  |  | Total |  |  | 69.46 |

**D04GA502** M3 HORM.HA-25/B/40/ IIa CI.V.B. CENT (02/02/2004)
Precio: 62.13
M3. Hormigón en masa para armar HA-25/P/40/ IIa N/mm2, con tamaño máximo del árido de 40mm., consistencia blanda, elaborado en central en relleno de zapatas, zanjas de cimentación y vigas riostra, i/vertido por medio de camión-bomba, vibrado y colocación. Según EHE.

| Código | Ud | Descripción | Rendimiento | Precio | Importe |
|---|---|---|---|---|---|
| U01AA011 | Hr | Peón suelto | 0.5 | 7.32 | 3.66 |
| U04MX001 | M3 | Bombeado hormigón 56 a 75 M3 (02/02/2004) | 1 | 11.7 | 11.70 |
| U04MX100 | Ud | Despl.y Mont. camión bomba (02/02/2004) | 0.005 | 122.8 | 0.61 |
| A02FA733 | M3 | HORM. HA-25/P/40/ IIa CENTRAL (material; 16/01/2005) | 1 | 46.16 | 46.16 |
|  |  | Total |  |  | 62.13 |

**D04AA001** Kg ACERO CORRUGADO B 400-S
Precio: 0.8
Kg. Acero corrugado B 400-S incluso cortado, doblado, armado y colocado en obra, i/p.p. de mermas y despuntes.

| Código | Ud | Descripción | Rendimiento | Precio | Importe |
|---|---|---|---|---|---|
| U01FA201 | Hr | Oficial 1ª ferralla | 0.018 | 9.28 | 0.17 |
| U01FA204 | Hr | Ayudante ferralla | 0.018 | 8.5 | 0.15 |
| U06AA001 | Kg | Alambre atar 1,3 mm. | 0.005 | 0.7 | 0.00 |
| U06GA001 | Kg | Acero corrugado B 400-S (material) | 1.05 | 0.46 | 0.48 |
|  |  | Total |  |  | 0.8 |

**D04CA001** M2 ENCOF. MAD. ZAPAT. Y VIGAS (12/01/2005)
Precio: 11.69
M2. Encofrado y desencofrado con madera suelta en zapatas, zanjas y vigas riostras de cimentación, considerando 8 posturas.

| Código | Ud | Descripción | Rendimiento | Precio | Importe |
|---|---|---|---|---|---|
| U01FA103 | Hr | Oficial 1ª encofrador (mano de obra; 12/01/2005) | 0.3 | 19.29 | 5.79 |
| U01FA105 | Hr | Ayudante encofrador (mano de obra; 12/01/2005) | 0.3 | 16.36 | 4.91 |
| U07AI001 | M3 | Madera pino encofrar 26 mm. | 0.01 | 86.23 | 0.86 |
| U06AA001 | Kg | Alambre atar 1,3 mm. | 0.1 | 0.7 | 0.07 |
| U06DA010 | Kg | Puntas plana 20x100 (material) | 0.05 | 1.24 | 0.06 |
|  |  | Total |  |  | 11.69 |

**D04PF501** M2 ENCACH. PIEDRA 40/80 e=15cm (06/02/2001)
Precio: 5.34
M2. Encachado de piedra caliza 40/80 de 15 cm. de espesor en sub-base de solera, i/extendido y compactado con pisón.

| Código | Ud | Descripción | Rendimiento | Precio | Importe |
|---|---|---|---|---|---|
| U01AA011 | Hr | Peón suelto | 0.181 | 7.32 | 1.32 |
| U04AF201 | M3 | Grava 40/80 mm. (material) | 0.15 | 25.71 | 3.86 |
| %3000000 | % | Costes indirectos...(s/total) | 3 % | 5.18 | 0.16 |
|  |  | Total |  |  | 5.34 |

**D04PM105** M2 SOLERA HA-25 #150*150*5 10 CM (06/02/2001)
Precio: 9.4
M2. Solera de 10 cm. de espesor, realizada con hormigón HA-25/P/20/IIa N/mm2., tamaño máximo del árido 20 mm. elaborado en central, i/vertido, colocación y armado con mallazo electrosoldado #150*150*5 mm., incluso p.p. de juntas, aserrado de las mismas y fratasado. Según EHE.

| Código | Ud | Descripción | Rendimiento | Precio | Importe |
|---|---|---|---|---|---|
| U01AA007 | Hr | Oficial primera | 0.15 | 10.73 | 1.61 |
| U01AA011 | Hr | Peón suelto | 0.15 | 7.32 | 1.10 |
| D04PH010 | M2 | MALLAZO ELECTROS. 15X15 D=5 | 1 | 1.65 | 1.65 |
| A02FA723 | M3 | HORM. HA-25/B/30/IIA CENTRAL | 0.1 | 47.66 | 4.77 |
| %3000000 | % | Costes indirectos...(s/total) | 3 % | 9.13 | 0.27 |
|  |  | Total |  |  | 9.4 |

**D02HF100** M3 EXCAV. MECÁN. ZANJAS SANEA. T.F (12/01/2005)
Precio: 3.97
M3. Excavación mecánica de zanjas de saneamiento, en terreno de consistencia floja, i/posterior relleno y apisonado de tierra procedente de la excavación y p.p. de costes indirectos.

| Código | Ud | Descripción | Rendimiento | Precio | Importe |
|---|---|---|---|---|---|
| U01AA011 | Hr | Peón suelto | 0.363 | 7.32 | 2.66 |
| A03CF010 | Hr | RETROPALA S/NEUMA. ARTIC 102 CV | 0.1 | 11.94 | 1.19 |
| %CI | % | Costes indirectos..(s/total) | 3 % | 3.85 | 0.12 |
|  |  | Total |  |  | 3.97 |

**A01JF002** M3 MORTERO CEMENTO 1/2 (material)
Precio: 69.74
M3. Mortero de cemento CEM II/A-P 32,5 R y arena de río de dosificación 1/2 confeccionado con hormigonera de 250 l.

| Código | Ud | Descripción | Rendimiento | Precio | Importe |
|---|---|---|---|---|---|
| U01AA011 | Hr | Peón suelto | 2.199 | 7.32 | 16.10 |
| U04CA001 | Tm | Cemento CEM II/B-P 32,5 R Granel | 0.6 | 67.25 | 40.35 |
| U04AA001 | M3 | Arena de río (0-5mm) | 0.88 | 14.3 | 12.58 |
| U04PY001 | M3 | Agua | 0.265 | 0.95 | 0.25 |
| A03LA005 | Hr | HORMIGONERA ELÉCTRICA 250 L. | 0.4 | 1.16 | 0.46 |
|  |  | Total |  |  | 69.74 |

**A02FA723** M3 HORM. HA-25/B/30/IIA CENTRAL (material)
Precio: 47.66
M3. Hormigón para armar de resistencia HA-25/P/20/ IIa Nmm2, con cemento CEM II/A-P 32,5 R arena de río y árido rodado tamaño máximo 20 mm., de central para vibrar y consistencia plástica, puesto en obra, con p.p. de mermas y cargas incompletas. Según EHE-08.

| Código | Ud | Descripción | Rendimiento | Precio | Importe |
|---|---|---|---|---|---|
| U04MA7231 | M3 | Hormigón HA-25/B/30/IIA central (material) | 1 | 47.66 | 47.66 |
|  |  | Total |  |  | 47.66 |

**D05AC050** M2 ENCOFRADO MADERA EN FORJADOS
Precio: 2.13
M2. Encofrado y desencofrado continuo con puntales y sopandas en forjados de viguetas y bovedillas, hasta 3,50 m. de altura, con madera suelta.

| Código | Ud | Descripción | Rendimiento | Precio | Importe |
|---|---|---|---|---|---|
| U01AA501 | Hr | Cuadrilla A | 0.06 | 22.98 | 1.38 |
| U07AI001 | M3 | Madera pino encofrar 26 mm. | 0.007 | 86.23 | 0.60 |
| U06AA001 | Kg | Alambre atar 1,3 mm. | 0.04 | 0.7 | 0.03 |
| U06DA010 | Kg | Puntas plana 20x100 | 0.05 | 1.24 | 0.06 |
| %CI | % | Costes indirectos..(s/total) | 3 % | 2.07 | 0.06 |
|  |  | Total |  |  | 2.13 |

**D05AK115** M3 HORM. ARMAR HA-25/P/20IIa LOSA PL (06/02/2001)
Precio: 63.52
M3. Hormigón para armar HA-25/P/20/ IIa N/mm2, con tamaño máximo del árido de 20 mm., elaborado en obra, en losas planas, incluso vertido con pluma grua, vibrado y colocado según EHE.

| Código | Ud | Descripción | Rendimiento | Precio | Importe |
|---|---|---|---|---|---|
| U01AA007 | Hr | Oficial primera | 0.65 | 10.73 | 6.97 |
| U01AA011 | Hr | Peón suelto | 0.7 | 7.32 | 5.12 |
| A03KB010 | Hr | PLUMA GRÚA DE 30 Mts. | 0.5 | 3.84 | 1.92 |
| A02FA723 | M3 | HORM. HA-25/B/30/IIA CENTRAL | 1 | 47.66 | 47.66 |
| %3000000 | % | Costes indirectos...(s/total) | 3 % | 61.67 | 1.85 |
|  |  | Total |  |  | 63.52 |

**D04AA201** Kg ACERO CORRUGADO B 500-S (06/02/2001)
Precio: 0.94
Kg. Acero corrugado B 500-S incluso cortado, doblado, armado y colocado en obra, i/p.p. de mermas y despuntes.

| Código | Ud | Descripción | Rendimiento | Precio | Importe |
|---|---|---|---|---|---|
| U01FA201 | Hr | Oficial 1ª ferralla | 0.015 | 9.28 | 0.14 |
| U01FA204 | Hr | Ayudante ferralla | 0.015 | 8.5 | 0.13 |
| U06AA001 | Kg | Alambre atar 1,3 mm. | 0.005 | 0.7 | 0.00 |
| U06GG001 | Kg | Acero corrugado B 500-S (material; 16/01/2005) | 1.05 | 0.61 | 0.64 |
| %3000000 | % | Costes indirectos...(s/total) | 3 % | 0.91 | 0.03 |
|  |  | Total |  |  | 0.94 |

**D05AC031** M2 ENCOFRADO MADERA LOSAS VISTO (06/02/2001)
Precio: 17.9
M2. Encofrado y desencofrado de losa armada con tablero formado por tabla machihembrada de madera de pino de 22 mm., confeccionados previamente, considerando una postura.

| Código | Ud | Descripción | Rendimiento | Precio | Importe |
|---|---|---|---|---|---|
| U01AA501 | Hr | Cuadrilla A | 0.4 | 22.98 | 9.19 |
| U07AA006 | M2 | Tabla pino M-H 22 mm espesor (material; 07/02/2004) | 1 | 6.43 | 6.43 |
| U07AI001 | M3 | Madera pino encofrar 26 mm. | 0.018 | 86.23 | 1.55 |
| U06AA001 | Kg | Alambre atar 1,3 mm. | 0.15 | 0.7 | 0.11 |
| U06DA010 | Kg | Puntas plana 20x100 | 0.08 | 1.24 | 0.10 |
| %3000000 | % | Costes indirectos...(s/total) | 3 % | 17.38 | 0.52 |
|  |  | Total |  |  | 17.9 |

**D05AK120** M3 HORM. ARMAR HA-25P/20/IIa LOSA IN (06/02/2001)
Precio: 69.74
M3. Homigón para armar HA-25/P/20/ IIa N/mm2, con tamaño máximo del árido de 20 mm., elaborado en obra, en losas inclinadas incluso vertido con pluma grua, vibrado y colocado según EHE.

| Código | Ud | Descripción | Rendimiento | Precio | Importe |
|---|---|---|---|---|---|
| U01AA007 | Hr | Oficial primera | 0.9 | 10.73 | 9.66 |
| U01AA011 | Hr | Peón suelto | 1 | 7.32 | 7.32 |
| A03KB010 | Hr | PLUMA GRÚA DE 30 Mts. | 0.8 | 3.84 | 3.07 |
| A02FA723 | M3 | HORM. HA-25/B/30/IIA CENTRAL | 1 | 47.66 | 47.66 |
| %3000000 | % | Costes indirectos...(s/total) | 3 % | 67.71 | 2.03 |
|  |  | Total |  |  | 69.74 |

**D05AC036** M2 ENC.MADERA LOSAS INCLIN.VISTO (06/02/2001)
Precio: 25.52
M2. Encofrado y desencofrado de losa armada inclinada con tablero formado con tabla machihembrada de madera de pino de 22 mm., confeccionados previamente, considerando una postura.

| Código | Ud | Descripción | Rendimiento | Precio | Importe |
|---|---|---|---|---|---|
| U01AA501 | Hr | Cuadrilla A | 0.7 | 22.98 | 16.09 |
| U07AA006 | M2 | Tabla pino M-H 22 mm espesor | 1 | 6.43 | 6.43 |
| U07AI001 | M3 | Madera pino encofrar 26 mm. | 0.02 | 86.23 | 1.72 |
| U06AA001 | Kg | Alambre atar 1,3 mm. | 0.5 | 0.7 | 0.35 |
| U06DA010 | Kg | Puntas plana 20x100 | 0.15 | 1.24 | 0.19 |
| %3000000 | % | Costes indirectos...(s/total) | 3 % | 24.78 | 0.74 |
|  |  | Total |  |  | 25.52 |

**D08AA220** M2 FORM.PTES.TAB.PALOM.s=1m h=1m (06/02/2001)
Precio: 12.76
M2. Formación de pendientes en cubierta mediante tabicones palomeros de ladrillo hueco doble tomado con mortero de cemento 1/6, separados 1,00 m. y de una altura media comprendida entre 0,5 m. y 1,00 m., con maestra de remate superior del mismo mortero, i/arriostramientos transversales a distancias que eviten desniveles superiores a 1 m., ejecución de limas de tabicón de ladrillo H/D y p.p. de costes indirectos, según NTE/QTT-28.

| Código | Ud | Descripción | Rendimiento | Precio | Importe |
|---|---|---|---|---|---|
| D10AA110 | M2 | TABICON ALIGERADO H/DOBLE (06/02/2001) | 0.77 | 11.2 | 8.62 |
| D10AA101 | M2 | TABICON LADR. H/D 25x12x9 cm. | 0.27 | 13.21 | 3.57 |
| A01JF006 | M3 | MORTERO CEMENTO (1/6) M 5 | 0.004 | 49.34 | 0.20 |
| %3000000 | % | Costes indirectos...(s/total) | 3 % | 12.39 | 0.37 |
|  |  | Total |  |  | 12.76 |

**D08AI001** M2 TABLER.CERÁM.M-H+3 cm. MORT. (06/02/2001)
Precio: 11.94
M2. Tablero de rasillón machihembrado, para formación de pendientes en cubiertas, apoyado en cualquier elemento estructural y capa de mortero de cemento 1/6 de 3 cm. de espesor, i/regleado y p.p. de costes indirectos, según NTE/QTT-30 y 31.

| Código | Ud | Descripción | Rendimiento | Precio | Importe |
|---|---|---|---|---|---|
| U01AA503 | Hr | Cuadrilla C (mano de obra; 12/01/2005) | 0.2 | 29.32 | 5.86 |
| U10DG016 | Ud | Rasillón m-h 100x25x4 (material; 16/01/2005) | 4 | 0.94 | 3.76 |
| A01JF006 | M3 | MORTERO CEMENTO (1/6) M 5 | 0.04 | 49.34 | 1.97 |
| %3000000 | % | Costes indirectos...(s/total) | 3 % | 11.59 | 0.35 |
|  |  | Total |  |  | 11.94 |

**U01AA501** Hr Cuadrilla A (mano de obra)
Precio: 22.98
Hr. Cuadrilla A de albañilería, cuantificando para su formación 1,00 h de Oficial de primera, 1,00 h de Ayudante y 0,50 h de Peón suelo.

| Código | Ud | Descripción | Rendimiento | Precio | Importe |
|---|---|---|---|---|---|
| 258 | Hr | Oficial primera | 1.208 | 7.95 | 9.60 |
| U01AA009 | Hr | Ayudante | 1.208 | 7.42 | 8.96 |
| U01AA011 | Hr | Peón suelto | 0.604 | 7.32 | 4.42 |
|  |  | Total |  |  | 22.98 |

**A01JF007** M3 MORTERO CEMENTO 1/8 M-20 (material)
Precio: 42.96
M3. Mortero de cemento CEM II/A-P 32,5 R y arena de río de dosificación 1/8 M-20 confeccionado con hormigonera de 250 l.

| Código | Ud | Descripción | Rendimiento | Precio | Importe |
|---|---|---|---|---|---|
| U01AA011 | Hr | Peón suelto | 1.82 | 7.32 | 13.32 |
| U04CA001 | Tm | Cemento CEM II/B-P 32,5 R Granel | 0.19 | 67.25 | 12.78 |
| U04AA001 | M3 | Arena de río (0-5mm) | 1.13 | 14.3 | 16.16 |
| U04PY001 | M3 | Agua | 0.255 | 0.95 | 0.24 |
| A03LA005 | Hr | HORMIGONERA ELÉCTRICA 250 L. | 0.4 | 1.16 | 0.46 |
|  |  | Total |  |  | 42.96 |

**A02FA401** M3 HORMIGÓN R-75/P/20 CENTRAL (material; 16/01/2005)
Precio: 55.9
M3. Hormigón en masa de resistencia 75 Kg/cm2 con cemento CEM II/A-P 32,5 R, arena de río y árido rodado tamaño máximo 20 mm., elaborado en central, para vibrar y consistencia plástica, puesto en obra, con p.p. de mermas y cargas incompletas.

| Código | Ud | Descripción | Rendimiento | Precio | Importe |
|---|---|---|---|---|---|
| U04MA401 | M3 | Hormigón R-50/P/20 central (material; 16/01/2005) | 1 | 55.9 | 55.90 |
|  |  | Total |  |  | 55.9 |

**D07DA101** M2 FÁB.LADRILLO 1/2 p.HUEC.DOBLE (06/02/2001)
Precio: 13.79
M2. Fábrica de 1/2 pié de espesor de ladrillo hueco doble de 25x12x9 cm., sentado con mortero de cemento CEM II/A-P 32,5 R y arena de río 1/6 (M-40) para posterior terminación, i/p.p. de replanteo, aplomado y nivelación según NTE-FFL y MV-201.

| Código | Ud | Descripción | Rendimiento | Precio | Importe |
|---|---|---|---|---|---|
| U01FJ095 | M2 | Mano obra fáb. hueco doble 1/2 pie (mano de obra; 12/01/2005) | 1.208 | 7.91 | 9.56 |
| U10DG003 | Ud | Ladrillo hueco doble 25x12x7 | 42 | 0.07 | 2.94 |
| A01JF006 | M3 | MORTERO CEMENTO (1/6) M 5 | 0.018 | 49.34 | 0.89 |
| %3000000 | % | Costes indirectos...(s/total) | 3 % | 13.39 | 0.40 |
|  |  | Total |  |  | 13.79 |

**D10AA101** M2 TABICON LADR. H/D 25x12x9 cm.
Precio: 13.21
M2. Tabique de ladrillo hueco doble 25x12x7 cm. recibido con mortero de cemento y arena de río M 5 según UNE-EN 998-2, i/ replanteo, roturas, humedecido de las piezas y limpieza.

| Código | Ud | Descripción | Rendimiento | Precio | Importe |
|---|---|---|---|---|---|
| U01FL003 | M2 | M.o.coloc.tabicón L.H.D. (mano de obra) | 1.208 | 5.98 | 7.22 |
| U01AA011 | Hr | Peón suelto | 0.363 | 7.32 | 2.66 |
| U10DG003 | Ud | Ladrillo hueco doble 25x12x7 | 33 | 0.07 | 2.31 |
| A01JF006 | M3 | MORTERO CEMENTO (1/6) M 5 | 0.013 | 49.34 | 0.64 |
| %CI | % | Costes indirectos..(s/total) | 3 % | 12.83 | 0.38 |
|  |  | Total |  |  | 13.21 |

**D13DD010** M2 ENFOSCADO 1/6 CAMARAS (06/02/2001)
Precio: 3.19
M2. Enfoscado sin maestrear de 10 mm. de espesor en cámaras de aire con mortero de cemento 1/6, i/p.p. de medios auxiliares con empleo de borriquetas o, en su caso, de pequeño andamiaje, así como distribución de material en tajo, s/NTE/RPE-5.

| Código | Ud | Descripción | Rendimiento | Precio | Importe |
|---|---|---|---|---|---|
| U01AA011 | Hr | Peón suelto | 0.048 | 7.32 | 0.35 |
| U01FQ101 | M2 | Mano obra enfoscado cámaras (mano de obra; 12/01/2005) | 1.208 | 1.87 | 2.26 |
| A01JF006 | M3 | MORTERO CEMENTO (1/6) M 5 | 0.01 | 49.34 | 0.49 |
| %3000000 | % | Costes indirectos...(s/total) | 3 % | 3.10 | 0.09 |
|  |  | Total |  |  | 3.19 |

**A01JF004** M3 MORTERO CEMENTO 1/4 M-80 (material)
Precio: 50.23
M3. Mortero de cemento CEM II/A-P 32,5 R y arena de río de dosificación 1/4 M-80 confeccionado con hormigonera de 250 l.

| Código | Ud | Descripción | Rendimiento | Precio | Importe |
|---|---|---|---|---|---|
| U01AA011 | Hr | Peón suelto | 1.82 | 7.32 | 13.32 |
| U04CA001 | Tm | Cemento CEM II/B-P 32,5 R Granel | 0.3 | 67.25 | 20.18 |
| U04AA001 | M3 | Arena de río (0-5mm) | 1.1 | 14.3 | 15.73 |
| U04PY001 | M3 | Agua | 0.26 | 0.95 | 0.25 |
| A03LA005 | Hr | HORMIGONERA ELÉCTRICA 250 L. | 0.65 | 1.16 | 0.75 |
|  |  | Total |  |  | 50.23 |

**A01JF006** M3 MORTERO CEMENTO (1/6) M 5 (material)
Precio: 49.34
M3. Mortero de cemento CEM II/A-P 32,5 R y arena de río M 5 con una resistencia a compresión de 5 N/mm2 según norma UNE-EN 998-2, confeccionado con hormigonera de 250 l. (Dosificación 1/6)

| Código | Ud | Descripción | Rendimiento | Precio | Importe |
|---|---|---|---|---|---|
| U01AA011 | Hr | Peón suelto | 2.199 | 7.32 | 16.10 |
| U04CA001 | Tm | Cemento CEM II/B-P 32,5 R Granel | 0.25 | 67.25 | 16.81 |
| U04AA001 | M3 | Arena de río (0-5mm) | 1.1 | 14.3 | 15.73 |
| U04PY001 | M3 | Agua | 0.255 | 0.95 | 0.24 |
| A03LA005 | Hr | HORMIGONERA ELÉCTRICA 250 L. | 0.4 | 1.16 | 0.46 |
|  |  | Total |  |  | 49.34 |

**A02AA501** M3 HORMIGÓN H-200/20 elab. obra (material; 17/02/2003)
Precio: 63.34
M3. Hormigón en masa de resistencia H-200 según EH-91, con cemento CEM II/A-P 32,5 R, arena de río y árido tamaño máximo 20 mm. confeccionado con hormigonera de 250 l., para vibrar y consistencia plástica.

| Código | Ud | Descripción | Rendimiento | Precio | Importe |
|---|---|---|---|---|---|
| U01AA011 | Hr | Peón suelto | 2.151 | 7.32 | 15.75 |
| U04CA001 | Tm | Cemento CEM II/B-P 32,5 R Granel | 0.4 | 67.25 | 26.90 |
| U04AA101 | Tm | Arena de río (0-5mm) | 0.625 | 9.52 | 5.95 |
| U04AF050 | Tm | Gravilla 5/20 mm. (material; 17/02/2003) | 1.25 | 11.19 | 13.99 |
| U04PY001 | M3 | Agua | 0.18 | 0.95 | 0.17 |
| A03LA005 | Hr | HORMIGONERA ELÉCTRICA 250 L. | 0.5 | 1.16 | 0.58 |
|  |  | Total |  |  | 63.34 |

**A01EA001** M3 PASTA DE YESO NEGRO (material)
Precio: 69.79
M3. Pasta de yeso negro amasada manualmente según NTE-RPG-5.

| Código | Ud | Descripción | Rendimiento | Precio | Importe |
|---|---|---|---|---|---|
| U01AA011 | Hr | Peón suelto | 3.625 | 7.32 | 26.54 |
| U04GA005 | Tm | Yeso negro (material) | 0.85 | 50.21 | 42.68 |
| U04PY001 | M3 | Agua | 0.6 | 0.95 | 0.57 |
|  |  | Total |  |  | 69.79 |

**AGM00500** m3 MORTERO DE CEMENTO M5 (1:6) CEM II/A-L 32,5 N (material; 04/04/2006)
Precio: 30.27
Mortero de cemento CEM II/A-L 32,5 N, tipo M5 (1:6), con una resistencia a compresión de 5 N/mm2, según UNE-EN 998-2:2004.

| Código | Ud | Descripción | Rendimiento | Precio | Importe |
|---|---|---|---|---|---|
| TP00100 | h | PEÓN ESPECIAL | 1.245 | 8.75 | 10.89 |
| GC00200 | t | CEMENTO CEM II/A-L 32,5 N EN SACOS (material; 04/04/2006) | 0.258 | 57.52 | 14.84 |
| AA00300 | m3 | ARENA GRUESA (material; 02/08/2009) | 1.102 | 4.04 | 4.45 |
| GW00100 | m3 | AGUA POTABLE (material; 04/04/2006) | 0.263 | 0.33 | 0.09 |
|  |  | Total |  |  | 30.27 |

**ATC00100** h CUADRILLA ALBAÑILERÍA, FORMADA POR OFICIAL 1ª Y PEÓN ESP. (mano de obra; 21/04/2008)
Precio: 21.71
Cuadrilla albañilería, formada por oficial 1ª y peón especial.

| Código | Ud | Descripción | Rendimiento | Precio | Importe |
|---|---|---|---|---|---|
| TP00100 | h | PEÓN ESPECIAL | 1.208 | 8.75 | 10.57 |
| TO00100 | h | OF. 1ª ALBAÑILERÍA (mano de obra; 21/04/2008) | 1.208 | 9.22 | 11.14 |
|  |  | Total |  |  | 21.71 |

**AGY00100** m3 PASTA DE YESO NEGRO YG (material; 04/04/2006)
Precio: 62.45
Pasta de yeso negro YG, confeccionada a mano, según UNE-EN 13279-1:2000.

| Código | Ud | Descripción | Rendimiento | Precio | Importe |
|---|---|---|---|---|---|
| TP00100 | h | PEÓN ESPECIAL | 3.625 | 8.75 | 31.72 |
| GY00200 | t | YESO NEGRO YG (material; 04/04/2006) | 0.876 | 34.85 | 30.53 |
| GW00100 | m3 | AGUA POTABLE | 0.618 | 0.33 | 0.20 |
|  |  | Total |  |  | 62.45 |

**AGY00200** m3 PASTA DE YESO BLANCO YF (material; 04/04/2006)
Precio: 64.8
Pasta de yeso blanco YF, confeccionadaa mano, según UNE-EN 13279-1:2000.

| Código | Ud | Descripción | Rendimiento | Precio | Importe |
|---|---|---|---|---|---|
| TP00100 | h | PEÓN ESPECIAL | 3.625 | 8.75 | 31.72 |
| GY00100 | t | YESO BLANCO YF (material; 04/04/2006) | 0.876 | 37.53 | 32.88 |
| GW00100 | m3 | AGUA POTABLE | 0.618 | 0.33 | 0.20 |
|  |  | Total |  |  | 64.8 |

**A01JF206** M3 MORTERO CEMENTO 1/6 c/ A.MIGA (material; 16/01/2005)
Precio: 41.37
M3. Mortero de cemento CEM II/A-P 32,5 R y arena de miga de dosificación 1/6 confeccionado con hormigonera de 250 l.

| Código | Ud | Descripción | Rendimiento | Precio | Importe |
|---|---|---|---|---|---|
| U01AA011 | Hr | Peón suelto | 2.199 | 7.32 | 16.10 |
| U04CA001 | Tm | Cemento CEM II/B-P 32,5 R Granel | 0.25 | 67.25 | 16.81 |
| U04AA005 | M3 | Arena de miga cribada (material; 16/01/2005) | 1.1 | 7.05 | 7.76 |
| U04PY001 | M3 | Agua | 0.255 | 0.95 | 0.24 |
| A03LA005 | Hr | HORMIGONERA ELÉCTRICA 250 L. | 0.4 | 1.16 | 0.46 |
|  |  | Total |  |  | 41.37 |

**ATC00200** h CUADRILLA ALBAÑILERÍA, FORMADA POR OFICIAL 2ª Y PEÓN ESP. (mano de obra; 21/04/2008)
Precio: 23.46
Cuadrilla albañilería, formada por oficial 2ª y peón especial.

| Código | Ud | Descripción | Rendimiento | Precio | Importe |
|---|---|---|---|---|---|
| TP00100 | h | PEÓN ESPECIAL | 1.208 | 8.75 | 10.57 |
| TO02200 | h | OFICIAL 2ª (mano de obra; 21/04/2008) | 1.208 | 10.67 | 12.89 |
|  |  | Total |  |  | 23.46 |

**A03FK005** Hr CAMION GRUA HASTA 10 Tn (material; 01/01/2005)
Precio: 16.92
Hr. Camión grúa equipado con dos ejes y una potencia de 138 CV DIN (102Kw) y capacidad para un peso total atierra de 10,9 Tn con cuatro tiempos y seis cilindros en linea, de la casa Iveco ó similar, capaz de desarrollar una velocidad máxima de cargada de 50 Km/h, una carga de 10,9 Tn y una capacida de caja a ras de 5 m3 y de 9 m3 colmada, con un radio de giro de 5,35 mts, longitud total máxima de 2.120 mm, distancia entre ejes de 3.200 mm, suspensión mediante ballestas parabólicas, barra de torsión estabilizadora de diámetro 45 mm, frenos tipo duplex y duosevo con recuperación automática.

| Código | Ud | Descripción | Rendimiento | Precio | Importe |
|---|---|---|---|---|---|
| U02JK005 | Hr | Camión grúa autocargable hasta 10 Tm. (maquinaria; 01/01/2005) | 0.532 | 7.92 | 4.21 |
| U%10 | % | Amortización y otros gastos | 10 % | 4.21 | 0.42 |
| U01AA015 | Hr | Maquinista o conductor | 0.532 | 3.14 | 1.67 |
| U02SW001 | Lt | Gasóleo A | 18 | 0.59 | 10.62 |
|  |  | Total |  |  | 16.92 |

**A03FB010** Hr CAMION BASCULANTE 10 Tn (material; 08/01/2003)
Precio: 12.3
Hr. Camión basculante de dos ejes con una potencia de 138 CV DIN (102Kw), y capacidad para un peso total a tierra de 10 Tn con 4 tiempos y 4 cilindros en linea, de la casa Iveco ó similar, capaz de desarrollar una velocidad máxima cargada de 50 Km/h, una carga de 10,9 Tn y una capacidad de caja a ras de 5 m3 y de 9 m3 colmada, con un radio de giro de 5,35 mts, longitud total máxima de 6.125 mm, anchura total máxima de 2.120 mm, distancia entre ejes 3.200 mm, suspensión mediante ballestas parabólicas, barra de torsión estabilizadora de diámetro 45 mm, frenos tipo duplex y duoservo con recuperación automática.

| Código | Ud | Descripción | Rendimiento | Precio | Importe |
|---|---|---|---|---|---|
| U02JA003 | Hr | Camión 10 T. basculante (maquinaria; 08/01/2003) | 0.532 | 2.03 | 1.08 |
| U%10 | % | Amortización y otros gastos | 10 % | 1.08 | 0.11 |
| U01AA015 | Hr | Maquinista o conductor | 0.532 | 3.14 | 1.67 |
| U02SW001 | Lt | Gasóleo A | 16 | 0.59 | 9.44 |
|  |  | Total |  |  | 12.3 |

**A03CA005** Hr CARGADORA S/NEUMATICOS C=1.30 M3 (material; 06/02/2001)
Precio: 30.28
Hr. Pala cargadora sobre neumáticos con una potencia de 81 CV (110 Kw) con cuchara dentada de capacidad 1,30 m3, con un peso total de 9.410 Kg, de la casa Volvo ó similar, con un alcance de descarga de 3.710 mm, altura de descarga a 45º de 2640 mm, fueza de elevación a altura máxima de 113,2 KN, fuerza de arranque 113,2 KN, capacidad colmada 1,30 m3, ángulo máximo de excavación a 95º, fuerza hidraúlica de elevación a nivel del suelo 114,4 Kn, longitud total de la máquina 6.550 mm, altura sobre el nivel del suelo de 293 mm, control por palanca única, dirección controlada por la transmisión ó por los frenos, i/ retirada y colocación del lugar de las obras.

| Código | Ud | Descripción | Rendimiento | Precio | Importe |
|---|---|---|---|---|---|
| U02FA001 | Hr | Pala cargadora 1,30 M3. (maquinaria; 06/02/2001) | 1.208 | 13.28 | 16.04 |
| U%10 | % | Amortización y otros gastos | 10 % | 16.04 | 1.60 |
| U01AA015 | Hr | Maquinista o conductor | 1.208 | 3.14 | 3.79 |
| U02SW001 | Lt | Gasóleo A | 15 | 0.59 | 8.85 |
|  |  | Total |  |  | 30.28 |

**A02FA733** M3 HORM. HA-25/P/40/ IIa CENTRAL (material; 16/01/2005)
Precio: 46.16
M3. Hormigón para armar de resistencia 25/P/40/ IIa Nmm2, con cemento CEM II/A-P 32,5 R arena de río y árido rodado tamaño máximo 40 mm., de central para vibrar y consistencia plástica, puesto en obra, con p.p. de mermas y cargas incompletas. Según EHE.

| Código | Ud | Descripción | Rendimiento | Precio | Importe |
|---|---|---|---|---|---|
| U04MA733 | M3 | Hormigón HA-25/P/40/ IIa central (material; 16/01/2005) | 1 | 46.16 | 46.16 |
|  |  | Total |  |  | 46.16 |

**A03LA005** Hr HORMIGONERA ELÉCTRICA 250 L. (material)
Precio: 1.16
Hr. Hormigonera eléctrica de 250 Lts con un motor eléctrico de 3CV, con bastidor y cabina de acero, pala mezcladoras, adecuadas para asegurar una mezcla rápida y homogenea, mecanismos protegidos herméticamente, con un peso en vacio de 290Kg y un rendimineto aproximado de 3,4m3.

| Código | Ud | Descripción | Rendimiento | Precio | Importe |
|---|---|---|---|---|---|
| U02LA201 | Hr | Hormigonera 250 l. (maquinaria) | 1.208 | 0.69 | 0.83 |
| U%10 | % | Amortización y otros gastos | 10 % | 0.83 | 0.08 |
| U02SW005 | Ud | Kilowatio | 3.5 | 0.07 | 0.25 |
|  |  | Total |  |  | 1.16 |

**D04PH010** M2 MALLAZO ELECTROS. 15X15 D=5
Precio: 1.65
M2. Mallazo electrosoldado haciendo cuadrícula de 15x15 cm. d=5 mm, con acero corrugado B 500 T, incluso p.p. de solapes y alambre de atar, colocado. Según EHE-08.

| Código | Ud | Descripción | Rendimiento | Precio | Importe |
|---|---|---|---|---|---|
| U01FA201 | Hr | Oficial 1ª ferralla | 0.008 | 9.28 | 0.07 |
| U01FA204 | Hr | Ayudante ferralla | 0.008 | 8.5 | 0.07 |
| U06AA001 | Kg | Alambre atar 1,3 mm. | 0.015 | 0.7 | 0.01 |
| U06HA010 | M2 | Mallazo electrosoldado 15x15 d=5 (material) | 1.2 | 1.21 | 1.45 |
| %CI | % | Costes indirectos..(s/total) | 3 % | 1.60 | 0.05 |
|  |  | Total |  |  | 1.65 |

**D10AA110** M2 TABICON ALIGERADO H/DOBLE (06/02/2001)
Precio: 11.2
M2. Tabique palomero de ladrillo hueco doble 25x12x9 cm. recibido con mortero de cemento y arena de río 1/6, i/ replanteo, roturas, humedecido de las piezas y limpieza, s/NTE-PTL.

| Código | Ud | Descripción | Rendimiento | Precio | Importe |
|---|---|---|---|---|---|
| U01FL002 | M2 | M.o.coloc.tabicón palomero (mano de obra; 12/01/2005) | 0.987 | 6.97 | 6.88 |
| U01AA011 | Hr | Peón suelto | 0.21 | 7.32 | 1.54 |
| U10DG003 | Ud | Ladrillo hueco doble 25x12x7 | 28 | 0.07 | 1.96 |
| A01JF006 | M3 | MORTERO CEMENTO (1/6) M 5 | 0.01 | 49.34 | 0.49 |
| %3000000 | % | Costes indirectos...(s/total) | 3 % | 10.87 | 0.33 |
|  |  | Total |  |  | 11.2 |

## Recursos

**O01OB222** h. Oficial 1ª Instalador telecomunicación
Claves: instalación

**O01OB224** h. Ayudante Instalador telecomunicación
Claves: instalación, ayudante

**P22TT030** ud Antena UHF. canales 21/69 G=15dB
Claves: canal, antena

**P22TT200** ud Antena FM circular G= 0dB
Claves: antena, circulación

**P22TA720** ud Tramo torreta superior 3 m
Claves: torreta

**P22TA440** ud Placa base rígida 30 cm
Claves: base, placa, rígido

**P22TA020** ud Mástil 3 m. 40x2 mm
Claves: mástil

**P22TB210** m. Cable coaxial Cu 75 ohmios T100
Claves: cable, pantalla

**P01DW090** ud Pequeño material
Claves: material

**%0000.003** % Medios auxiliares.(s/total)
Medios auxiliares.3% (s/total)

**%0000.005** % Medios auxiliares.(s/total)
Medios auxiliares.5% (s/total)

**T60I00127** Ud. Mascarilla c/filtro contrapinturas
Mascarilla con filtro contra pinturas.

**T60I00055** Ud. Gafa antipolvo anti-impactos
Gafa antipolvo anti impactos

**T60I00209** Ud. Cinturón seguridad paracaidista
Cinturón de seguridad tipo paracaidista.

**T60SS1105** Ud. Rótulo metacrilato 30x30cm
Rótulo metacrilato 30x30 cm y accesorios

**T06CN0075** Ud. Caja superf.PVC 1 elemento
Caja de superficie de PVC 1 elemento

**%0000.001** % Medios auxiliares.(s/total)
Medios auxiliares.1% (s/total)

**T21BI0205** Ud. Inodoro suspend.blanco ALTAIR.DELAFON
Inodoro suspendido blanco modelo ALTAIR. Marca JACOB DELAFON ref.91556B

**Q50M00052** Ud. Caseta vestuario 6x2,4x2,4m
Caseta tipo vestuario, almacén o comedor 6,0x2,4x2,4m.

**Q50M00025** Ud. Transporte caseta prefabr
Transporte, descarga y posterior recogida de caseta de obra.

**T00CX0010** Ud. Puntal metálic.reforz.2,10-3,65m
Puntal metálico reforzado de 2,10 a 3,65m.(amortización diaria).

**T00CS0007** M³. Tablas madera pino 25mm
Madera pino en tablas 25 mm
